# Landau, Universität,San. u. Mod. Küche
Angebotsaufforderung (GAEB DA XML 3.2, DA83)
Projekt: 500158009
Beschreibung:
Landau, Universität,
Sanierung und Modernisierung Küche und Erweiterung der Spülküche
Währung: EUR
Nebenangebote zugelassen: ja
Auftraggeber: LBB Niederlassung Landau, Untertorplatz 1, 76829 Landau
Erstellt mit: GXML Toolbox V3.3 R20230829, iTWO_64 V24.0.667, 03.08.2026

## VV09 25E0352 Küchentechnik RPTU LD
Datum: 03.08.2026

*Hinweis: Allgemeine Vorbemerkungen*
Allgemeine Vorbemerkungen

Die Küche auf dem Campus der Universität Landau im Fort soll komplett saniert werden. Hierzu ist eine komplette Entkernung der Räumlichkeiten im Bestand notwendig.
Während dieser Zeit wird östlich von den umzubauenden Räumlichkeiten im Aussenbereich eine Containerküche als Provisorium betrieben.
(s. Anlage 1 - Baustelleneinrichtungsplan).

Angaben zur Baustelle:

Das Gelände ist über die östliche Zufahrt über Schrankenanlage zu erreichen.
Diese Zufahrt dient jedoch während der Bauzeit zeitgleich als Anlieferung- / Zufahrtsstraße für die parallel betriebene Interimsküche, die Heizzentrale der UNI LD, als Feuerwehrzufahrt sowie als Zufahrt für die Bürogebäude und Laborgebäude.

Ferner kann die Zufahrt durch parallel laufende Bauarbeiten eingeschränkt sein.

Bei der Ausführung ist zu beachten, dass mit Unterbrechungen und mit Stillstandzeiten zu rechnen ist. Die Aufgliederung der Arbeiten in verschiedene Bereiche sowohl für die Rohbau-, Rohinstallation, Fertigmontage und Fertigstellung und/oder Inbetriebnahme wird hiermit angekündigt, bleibt dem AG vorbehalten und wird rechtzeitig bekanntgegeben.

1. Ein WC Container steht bauseits zur Verfügung.

2. Es sind nur eingeschränkte Lagerungsmöglichkeiten vorhanden. Diese sind im Vorfeld mit der Bauleitung anhand des Baustelleneinrichtungsplans festzulegen.

3. Art und Umfang der Leistung
Gegenstand dieser Ausschreibung sind Anlagen für Großküchen

4. Entsorgung
Der Transport und die Entsorgung des anfallenden Abfalls ist einzukalkulieren

5. Anlagen
Folgende Anlagen liegen dem LV als Kalkulationshilfe bei:

- Ausschreibung Ansichten EG KU-008
- Ausschreibung Ansichten EG KU-009
- Ausschreibung Ansichten UG KU-010
- Ausschreibung Einrichtungsplan EG KU-001
- Ausschreibung Einrichtungsplan UG KU-002

6. Schadstoffe:
Funde sind der Bauleitung umgehend anzuzeigen bzw. zu melden.
Bis der Umgang / Vorgehensweise mit den Funden geklärt ist, sind die Arbeiten in diesem Bereich zu unterbrechen und an geeigneter Stelle fortzusetzen.
Schadstoffe werden falls erforderlich durch andere Gewerke fachgerecht ausgebaut.

7. Baustrom
Ein Baustomverteiler steht bauseits zur Verfügung.

8. SIGEKO
Der Auftraggeber (AG) hat gemäß Baustellenverordnung vom 1. Juli 1998, einen Sicherheits- und Gesundheitsschutzkoordinator (SiGeKo) für das Bauvorhaben bestellt.

Der Auftragnehmer (AN) stellt auf Anforderung durch den SiGeKo die zur Durchführung der Koordination erforderlichen Angaben (Gefährdungsbeurteilung, Aufsichtführender, Ersthelfer, etc.) unverzüglich zur Verfügung.

Der AN stellt dem SiGeKo die gemäß §§ 5 und 6 des Arbeitsschutzgesetzes erstellte Gefährdungsbeurteilung (Gefährdungs- und Belastungsanalyse) zur Verfügung.

Die vom SiGeKo ausgearbeiteten Sicherheits- und Gesundheitsschutzpläne (SiGe- Pläne) werden Vertragsbestandteil und sind vom AN zu beachten. Seine Beschäftigten und Nachunternehmer sind in geeigneter Form über den Inhalt zu informieren.

Die vom AG festgelegte Baustellenordnung wird dem AN nach Auftragserteilung zur Verfügung gestellt und wird Vertragsbestandteil.

Der AN hat den SiGeKo über die von ihm eingesetzten Sicherheitsfachkräfte und die auf der Baustelle eingesetzten Ersthelfer zu unterrichten.

Vor Aufnahme der beauftragten Arbeiten wird der AN durch den SiGeKo in die Baustelle eingewiesen. Ein Termin ist rechtzeitig zu vereinbaren. Eine Arbeitsaufnahme ist ohne eine Einweisung nicht möglich.

Der Umgang mit Gefahrstoffen (z.B. Asbest- / KMF-haltige Materialien, Strahlmittel, Oberflächenbehandlungsmittel, Lösemittel, Klebstoffe) einschließlich ihrer Lagerung hat nach der Gefahrstoffverordnung zu erfolgen und ist u.a. nur zulässig, wenn eine ausreichende Betriebsanweisung vorliegt und ggf. der Gewerbeaufsicht und der zuständigen Berufsgenossenschaft die Tätigkeit angezeigt wurde.
Zur Durchführung von Schweißarbeiten ist eine schriftliche Genehmigung, ein Schweißerlaubnisschein (www.vbg.de/apl/arbhilf/unterw/65_bbs_4.htm), nötig. Alle einschlägigen Vorschriften sind unbedingt zu beachten.

9.Gebäudebeschreibung
Das Gebäude wurde vor ca. 50 Jahren in Betonfertigteilen errichtet.

*Hinweis: ZTV - Zusätzliche Technische Vorbemerkungen*
ZTV - Zusätzliche Technische Vorbemerkungen

1. Art und Lage der baulichen Anlagen

Die vertragliche Leistung umfasst die betriebsfertige Erstellung der im Leistungsverzeichnis beschriebenen Anlagen für Großküchen gemäß den allgemein anerkannten Regeln der Technik, einschließlich der Inbetriebnahme, Einweisung des Bedienungs- und technischen Personals und Übergabe an den Bauherren.

Die Kosten für Projektabwicklung, Bauleitung usw. sind in den Einheitspreisen zu berücksichtigen und werden nicht gesondert vergütet.

Der Auftragnehmer führt den ihm übertragenen Auftrag in eigener Regie und Verantwortung aus. Hat der Auftragnehmer entsprechend den Festlegungen des Leistungsumfangs als Generalunternehmer für einzelne Anlagengruppen oder Lose zu fungieren, obliegt ihm die gesamte organisatorische, sachliche, terminliche und kaufmännische Verantwortung für die Realisierung der beauftragten Gesamtanlage.

Mit Auftragsannahme ist der Auftragnehmer verpflichtet, umgehend und fortlaufend sämtliche für die Planung und Ausführung von tangierten Gewerken notwendige Angaben zu liefern und in eigener Initiative mit den tangierten Gewerken zu koordinieren.

Der AN trägt für alle von ihm gemachten Angaben die volle Verantwortung. Müssen bauliche und/oder gebäudetechnische Änderungen, die vom Auftragnehmer zu verantworten sind, vorgenommen werden, so gehen diese zu seinen Lasten.

Es obliegt dem Auftragnehmer, alle für seine Leistungserstellung notwendigen Angaben und Festlegungen rechtzeitig herbeizuführen. Dies betrifft z.B. Entscheidungen zu Bemusterungen sowie Abmessungen, Gewichte und Typen von Betriebsmitteln, etc. Benötigt der AN Referenzteile oder Muster, so hat er diese in eigener Initiative und so rechtzeitig zu beschaffen, dass eine bedarfs- und termingerechte Leistungserbringung sichergestellt ist.

Alle in diesem Leistungsverzeichnis beschrieben Anlagen und Geräte sind in fabrikneuer Ausführung, basierend auf den allgemeinen anerkannten Regeln der Technik anzubieten. Es ist ein in Form und äußerem Aussehen einheitliches Geräteprogramm anzubieten.

Es sind einheitliche Fabrikate anzubieten bei:

- Kochtechnik vertikal und horizontal
- Spülmaschinen
- Speisenausgaben sowie CNS-Einrichtungen und Möbeln

Die Übergabe der Anlagen an den Bauherren erfolgt durch den Auftragnehmer in betriebsbereitem und optisch ansprechendem, gereinigtem Zustand.

Hinweis:
Werden im Leistungsverzeichnis ca.- Angaben aufgeführt, ist eine Abweichung um +/- 3% möglich.

2. Art, Lage, Maß und Nutzbarkeit von Transporteinrichtungen und Transportwegen

Der Transportweg für den Eintransport der Einrichtungen und Geräte an die vorgesehene Verwendungsstelle ist eigenverantwortlich zu prüfen, zu koordinieren sowie örtlich und terminlich rechtzeitig festzulegen.

Erdgeschoss:
Angedacht ist der Eintransport der Einrichtung im EG über die Anlieferung. Es ist zu berücksichtigen, dass die küchentechnischen Einrichtungen sowie sämtliche Geräte in Segmenten zerlegt und auf die Türöffnung angepasst werden müssen.

Minimale Türbreite: ca. 1260 mm
Minimale Türhöhe:  ca. 2200 mm

Die entsprechenden Teilungen und der Zusammenbau bzw. damit verbundene Erschwernisse sind in den jeweiligen Positionen zu berücksichtigen und mit den Angebotspreisen abgegolten.

Für die Preiskalkulation sind alle erforderlichen Anschluss- und Reinigungsarbeiten sowie Transportmittel und Montagezubehör (Sanitär, Heizung, Elektro, Kälte und Lüftung) zu berücksichtigen.

3. Im Bereich der Baustelle vorhandene Anlagen, insbesondere Elektro-, Kälte- sowie Abwasser- und Versorgungsleitungen

Der Auftragnehmer hat die Pflicht, die bauseitigen Leistungen (Wandbekleidungen, Sockel, notwendige Lüftungsüberhänge über den von AN zu liefernden Einrichtungen, Medienanschlüsse etc.) nach Fertigstellung und vor Beginn der eigenen Gerätemontagen auf Richtigkeit zu prüfen. Hierüber ist ein Prüfprotokoll zu fertigen. Wird dieses Protokoll nicht erstellt, so geht der Bauherr davon aus, dass alles richtig verlegt ist.

4. Bekannte oder vermutete Hindernisse im Bereich der Baustelle

Verbindliche Einbaumaße sind prinzipiell an der Baustelle aufzunehmen. Abmessungen von zu liefernden Bauteilen, die von vorhandenen Anlagen, baulichen Gegebenheiten oder vorhandenen Installationen bestimmt werden, sind vom Auftragnehmer - rechtzeitig für den eigenen Fertigungsablauf - örtlich zu kontrollieren. Maßliche Unklarheiten, welche sich ggf. aus dem aktuellen Stand der Baustelle bei Auftragserteilung ergeben, sind in eigener Initiative umgehend aufzuzeigen.

Die Einhaltung der vorgegebenen Fertigstellungstermine für die zu erbringenden Leistungen verbleibt grundsätzlich in der Verantwortung des Auftragnehmers. Dieser hat für die rechtzeitige Klärung aller für die vertragsgerechte Fertigstellung seiner Leistung erforderlichen Angaben Sorge zu tragen. Bauseitige Voraussetzungen für die rechtzeitige maßliche Klärung müssen demnach vom Auftragnehmer definiert und mit den für eine vertrags- und termingerechte Fertigstellung letztmöglichen Zeitpunkten schriftlich aufgezeigt werden.

Falls aufgrund des Bauablaufes eine rechtzeitige Schaffung der vom Auftragnehmer geforderten Voraussetzungen für die Aufmaßnahme einzelner Anlagen oder Anlagenteile nicht möglich sein sollte, ist der AN dennoch verpflichtet, alle nicht unmittelbar von örtlichen Aufmaßen abhängigen Bestandteile seines Leistungsumfanges gemäß den vertraglichen oder vereinbarten Terminvorgaben fertig zu stellen, auch wenn dadurch eine zeitliche Entkoppelung im Fertigungsablauf entsteht.

5. Vorgesehene Arbeitsabschnitte, Arbeitsunterbrechungen und Arbeitsbeschränkungen nach Art, Ort und Zeit sowie Abhängigkeiten anderer

-  Detaillierte Orts- und Bestandsaufnahme der relevanten/tangierten Bereiche
-  Lieferung Werk- und Montageplanung für die geforderten Leistungen inkl. aller Fabrikats- und  Typenangaben, Einzelaufstellungszeichnungen, Schaltpläne, Wirkschaltpläne und Maßblätter.
-  Lieferung und Eintransport frei Verwendungsstelle gem. Baufortschritt
-  Betriebsfertige Montage und Medienanschlüsse der auftragsgegenst. Geräte und Maschinen
-  Funktionstests, Inbetriebnahmen, Einregulierung der auftragsgegenst. Geräte und Maschinen
-  Erarbeitung/Lieferung vollständiger Revisions- und Dokumentationsunterlagen

6. Gesetzliche Vorschriften und Normen

Alle gesetzlichen Bestimmungen sind bindend. Nationale Normen gelten bis zur Ablösung durch entsprechende harmonisierte europäische Normen.

Der AN hat grundsätzlich eine schriftliche und rechtsverbindlich unterzeichnete EU-Konformitätserklärung über die lückenlose Einhaltung der einschlägigen Vorschriften, Richtlinien, Auflagen etc. für alle von ihm gelieferten Einrichtungen, Anlagen, Geräte, Maschinen etc. sowie für alle mitgelieferten Zubehörteile vorzulegen.

7. Vom AN zu erbringende Ausführungsunterlagen

Das Erstellen der Werk- und Montageplanung für die geforderten Leistungen inkl. aller Fabrikats- und Typenangaben, Einzelaufstellungszeichnungen, Schaltpläne, Wirkschaltpläne und Maßblätter gehört zum Leistungsumfang des Auftragnehmers. Diese ist auf Grundlage der Installations- und Ausführungsplanung LPH 5 des Auftraggebers herzustellen. Abweichungen von dieser sind deutlich zu kennzeichnen und schriftlich zu begründen.

Der Bieter wird ausdrücklich darauf hingewiesen, dass Änderungen der Installations- und Ausführungsplanung oder Medienbedarfswerte zu seinen Lasten gehen. Ebenso alle hierdurch entstandenen Planungskosten und notwendigen Änderungen auf der Baustelle (einschließlich Sockel, Aussparungen, Schlitze etc.).

Der Auftragnehmer hat vor Erstellung dieser Zeichnungen die vorhandenen und beabsichtigten baulichen Gegebenheiten zu prüfen und seine Ausführung danach zu richten.

In der Werk- und Montageplanung ist die im Bau tatsächlich vorgesehene Bodenaufbauhöhe zu überprüfen und zu berücksichtigen.

Die Zeichnungen sind ausführlich und eindeutig zu vermaßen und mit den notwendigen Angaben zu beschriften. Als Bezugspunkte am Bau sind Punkte zu wählen, die ein tatsächliches Einmessen mühelos erlauben. Diese Punkte sind gegebenenfalls mit der Bauleitung abzustimmen.

Details, die einer besonderen Darstellung bedürfen, sind im geeigneten Maßstab aufzuzeichnen.

Insbesondere müssen die Zeichnungen sämtliche notwendige Detailangaben enthalten. Darzustellen sind ferner alle Geräte bzw. Schnitte sowie Wandansichten, an denen Geräte zur Aufstellung kommen.

Die Lieferung von Werk- und Montageplanung inkl. aller Fabrikats- und Typenangaben und der technischen Beschreibungen muss innerhalb von 4 Wochen nach Auftragserteilung erfolgen.

Die Zeichnungen sind immer in Papierform 2-fach und digital geschlossen für den gesamten Leistungsumfang vorzulegen. Teillieferungen werden nicht akzeptiert.

Zeichnungsunterlagen von Unterlieferanten müssen vom Auftragnehmer vorgeprüft sein und erreichen den Bauherren oder den beauftragten Fachplaner nur über den Auftragnehmer mit dessen schriftlicher Bestätigung der Einhaltung der im Leistungsverzeichnis geforderten und seitens des Bauherren beauftragten Ausführungen.

Es darf erst nach Sichtung der Werk- und Montageplanung sowie der Installationsplanung durch den Bauherren oder dessen Vertreter mit der Fertigung der Anlagen begonnen werden.

Mit Abgabe des Angebotes bestätigt der Bieter, die Unterlagen eindeutig und vollständig verstanden und bei der Angebotsausarbeitung berücksichtigt zu haben.

8. Revisionsunterlagen

Lieferung von Revisionsunterlagen/Betriebs- und Wartungsanleitungen 21 Tage vor der Abnahme, 3-fach in geschlossenen Hartrückenordnern, mindestens 7 cm einheitlich beschriftet. Sämtliche Unterlagen sind in deutscher Sprache herzustellen, die technischen Angaben haben nach DIN bzw. nach DIN-EN-Norm zu erfolgen.

Als Revisionsunterlagen sind alle Zeichnungen und Unterlagen in Ordner geordnet, mit Inhaltsverzeichnis versehen und durch Register getrennt in folgender Anzahl zu übergeben: 1-fach digital und 3-fach in Papierform. Zeichnungen sind digital jeweils in den Formaten .dxf, .dwg und .pdf auf geeignetem Datenträger zu speichern, alle anderen Unterlagen im Format .pdf. Zeichnungen in Papierform sind in Farbe zu plotten.

Als Deckblatt ist einzufügen:

Projektbezeichnung, Gewerkebezeichnung, Lieferanschrift, Telefon-Nr., Email-Adresse, Telefax, Anschrift des zuständigen Kundendienstes.

Die Betriebs- und Wartungsanweisungen sind wie folgt aufgebaut, nach Positions-Nr. geordnet:

Prüfprotokolle der elektrischen Sicherheit nach VDE 0701/0702 gem. UVV/DGUV V3 § 5.

Inbetriebnahmeprotokoll zur Bescheinigung der Funktionsfähigkeit.

Erstprüfung gem. DIN VDE 0100, 0100-600, 0100-610 (Durchführung der Isolations- und Schleifenwiderstandsmessungen, außer Schutz-Kleinspannung)

Werk- und Montagepläne

Anlagenbeschreibung

Anlagencharakterisierung mit Ortsbestimmung

Betriebsdaten

Installationsdaten

Spezialmerkmale

Betriebsanleitungen

Bedeutung und Lage der Bedienungselemente

Bedienungsreihenfolge und Abhängigkeit der Betriebsweise

Anzeige-, Steuer- und Regelgeräte

Schalt-, Schutz- und Steuergeräte

Sicherheitseinrichtungen

Betriebsunterbrechungen

Wirtschaftlichste Betriebsart

Protokolle über die Einweisung des Wartungs- und Bedienungspersonals

Alle Bedienungsvorgänge werden je Anlage in richtiger Reihenfolge aufgeführt und zusammen mit den zugehörigen Funktionskontrollen in einer Checkliste zusammengefasst.

Wartungsanweisungen

Erläuterung der Störmeldungen

Schmier- und Dichtungsarbeiten

Spezialwerkzeuge

Eigenschaft von Ölen und anderen Hilfsstoffen

Vorgeschriebene behördliche Kontrollen und Überwachungen in Art- und Zeitfolge.

Der jeweilige Wartungsumfang detailliert in Abhängigkeit des Wartungszeitraumes nach Art, in einer sogenannten Inspektionstabelle aufgelistet.

Vorstehende Aufzählung präzisiert und ergänzt die Formulierungen der VOB/C. Die Kosten für die Erstellung der Revisionsunterlagen sind in die Einheitspreise einzukalkulieren.

### 1 Leistungsbeschreibung

#### 1.1 Kühl-/Tiefkühlzelle EG

**Ausführungsbeschreibung 1 Küchentechnische Anlagen**
*Küchentechnische Anlagen*
Die Versorgungsleitungen für die in dieser Ausschreibung aufgeführten Geräte und Anlagen werden nach der vorliegenden Werk- und Montageplanung des Auftrag-nehmers bis zum Übergabepunkt verlegt. Als Basis für die Werk- und Montageplanung ist dieses Leistungsverzeichnis und die vorliegende Ausführungsplanung des Bauherren anzuwenden.

Übergabepunkt Elektrotechnik ist die Anschlussdose, freies Kabel, CEE-Steckdose oder Schukosteckdose aus der Wand oder aus dem Boden/Sockel kommend als Anschlusspunkt zur Versorgung des jeweiligen Küchen-gerätes entsprechend der Angabe in der Werk- und Montageplanung des Auftragnehmers.

Alle Geräte und Einrichtungen in Metallbauweise sind in den Potentialausgleich einzubeziehen und dafür mit fach-gerechten Anschlüssen zu versehen. Die herangeführten Leitungen sind vom Auftragnehmer betriebsfertig aufzulegen. Die Positionierung der Anschlussstellen ist in der vom Auftragnehmer anzufertigenden Werk- und Montageplanung zu vermerken und messtechnisch, protokollarisch nachzu-weisen und festzuhalten.

Sämtliche vom AN verlegten internen und externen Elektroleitungen sind halogenfrei auszuführen.

Anlagen mit Unterverteilungen und/oder Schaltschrank und/oder Geräteanschlussdosen sind nach der Montage und vor der Abnahme durch die Bauherren einer VDE-Abnahme und einer DGUV V3 Prüfung durch den zuständigen TÜV-Sachverständigen zu unterziehen, welche ebenfalls zum Lieferumfang des Auftragnehmers gehört. Die Prüfprotokolle sind 21 Tage vor Abnahme vorzulegen.

Geforderte Einbau-Steckdosen für 230V und 400V sowie Datendosen sind aus CNS mit Klappdeckel zu liefern. Schutzart IP 55. Die beschriebenen Datenbuchsen gehören ebenso mit zum Lieferumfang.

Übergabepunkt Sanitär ist das Absperrventil aus der Wand oder aus dem Boden/Sockel kommend als Anschlusspunkt zur Versorgung des jeweiligen Küchengerätes entsprechend der Angabe in der Werk- und Montageplanung des Auftragnehmers.

Für flexible Geräteanschlüsse Sanitär sind durch den Aufragnehmer nur edelstahlummantelte Druckschläuche zugelassen. Innerhalb der Geräte und Anlagen müssen sämtliche Leitungen (Zu- und Abwasser) für enthärtetes oder demineralisiertes Wasser aus CrNi-Stahl ausgeführt werden. Alle Wasserfülleinrichtungen sind mit einem Rücksaug-verhinderer auszustatten.

Jedes angebotene Gerät darf mit seinem Gewicht die nach DIN 1035 angegebene Verkehrslast von 500 kg/m² (einschließlich Nutzlast) nicht überschreiten.

Bei der Konstruktion ist grundsätzlich das Gebot optimaler hygienischer Voraussetzungen für alle bestimmungsgemäß - mittelbar oder unmittelbar - mit Lebensmitteln in Berührung kommenden Bauteile, Flächen und Innenräume zu berücksichtigen.

Die Geräte und Einrichtungen sind so auszuführen, dass sie in ihren Abmessungen der Gastronorm entsprechen. Bleche, Einsätze usw. müssen ebenfalls der Gastronorm entsprechen und austauschbar sein.

Sämtliche Bedienungselemente, Steckdosen und Signal- leuchten in den Geräten sind zum Schutz vor Fehlbedienung, Beschädigung oder Verletzungen vollständig versenkt, in umlaufend dicht eingeschweißten oder gekanteten, selbst entleerenden Vertiefungen anzubringen.

Die Temperatur von Geräteaußenflächen darf an keiner Stelle 45°C überschreiten (insbesondere Griffe, berührungs-gefährdete Leitungen, Flächen etc,).

Wird nachfolgend der Ausdruck Chromnickelstahl, abgekürzt CNS, verwendet, so ist hiermit immer Chromnickelstahl, Werkstoff Nr. 1.4301 Nr. oder 1.4401 auszuführen.

Für die gesamte Einrichtung wird ein aufeinander abgestimmtes äußeres Erscheinungsbild gefordert. Alle sichtbaren CNS-Flächen sind mit einem einheitlichen, gleichmäßigen Schliffbild Korn 250 und zusätzlich gebürstet auszuführen. Es ist darauf zu achten, dass die sichtbaren Flächen zusammenhängender Bauteile oder -gruppen insbesondere Unterbauten, Hängeschränke, Blenden, Kühlschränke die gleiche Schliffrichtung haben. Alle mittelbar oder unmittelbar sichtbaren Flächen sind in geschliffener Ausführung ausgeführt. Die Oberflächen aus CNS sind mit einem einheitlichen Längsschliff versehen.

Alle geschweißten Teile porenfrei und frei von Unebenheiten. Alle Schweißarbeiten bei CNS sind geschliffen und die Ausführung der Qualität der übrigen Stahlflächen angepasst auszuführen. Einzelteile von Tischplatten und tragenden Gestellen vor Ort mit Schutzgas zu verschweißen und die Nahtstellen in mehreren Arbeitsgängen so zu verschleifen, dass sie nicht mehr sichtbar sind.
Zur Schalldämmung und Stabilisierung sind alle großflächigen Blechteile (z.B. Abdeckungen, Einfahrnischen, Türflügel, Schubladenfrontblenden, Seiten- und Frontwände etc.) unter Verwendung von verrottungsfesten, asbestfreien Materialien stabil, vollflächig pressverklebt hinterfüttert auszuführen. CNS-Abdeckungen sind grundsätzlich nur mit Verstärkungsprofilen aus CNS auszuführen und mit CNS-Blech von unten zu schließen.

Sämtliche Materialien und Konstruktionen sind geeignet für Großküchen und Feuchträume und den dort üblichen Belastungen. Die Tragfähigkeiten sind entsprechend auszulegen.

Nach der Montage sind die Einrichtungen vollständig gegenüber allen angrenzenden Wand-, Sockel-, Boden oder sonstigen Flächen vertikal und horizontal mit lebensmittel-beständigem, dauerelastischem silikonfreiem Material (physiologisch unbedenklich, Farbe nach Wahl des AG) dicht und fachgerecht zu verfugen.
Vor Abnahme oder Übergabe an die Bauherrschaft sind an allen Oberflächen, innen- und außenseitig die Schutzfolien vollständig abzuziehen, Klebereste und Beschriftungen (z.B. Filzstift) zu entfernen sowie alle CNS-Flächen mit einem Pflegemittel zu behandeln

Eine Bemusterung aller Materialien ist erforderlich. Die Bemusterung ist in den Einheitspreis einzukalkulieren.

[Das Bild konnte nicht verarbeitet werden]

**1.1.1 Regalanlage Kühlraum (Zeichnungs-Position 1.03)**
Mindestforderungen an die Ausrüstung:

Regalanlage in L-Aufstellung bestehend aus:

1 St  Standregal aus CNS (1.4301)

Abmessungen:
Breite:  ca. 2850 mm
Tiefe:  400 mm
Höhe:  2000 mm

Auflagen:  geschlossene Auflagen
Auflagen pro Feld:  5 St
Auflagenmaterial:  CNS (1.4301)
Feldlast:  max. 1200kg

1 St  Standregal aus CNS (1.4301)

Abmessungen:
Breite:  ca. 1250 mm
Tiefe:  500 mm
Höhe:  2000 mm

Auflagen:  geschlossene Auflagen
Auflagen pro Feld:  5 St
Auflagenmaterial:  CNS (1.4301)
Feldlast:  max. 1200kg

Ständer, Kreuzverstrebungen und Anzahl der Felder sind entsprechend den Längen ausreichend vorzusehen. Übereckverbindungen sind ggf. mit einzurechnen.
Menge: 1,000 St

**1.1.2 Regalanlage Tiefkühlraum (Zeichnungs-Position 1.05)**
Mindestforderungen an die Ausrüstung:

Regalanlage in L-Aufstellung bestehend aus:

1 St  Standregal aus CNS (1.4301)

Abmessungen:
Breite:  ca. 1050 mm
Tiefe:  500 mm
Höhe:  2000 mm

Auflagen:  geschlossene Auflagen
Auflagen pro Feld:  5 St
Auflagenmaterial:  CNS (1.4301)
Feldlast:  max. 1200kg

1 St  Standregal aus CNS (1.4301)

Abmessungen:
Breite:  ca. 2850 mm
Tiefe:  400 mm
Höhe:  2000 mm

Auflagen:  geschlossene Auflagen
Auflagen pro Feld:  5 St
Auflagenmaterial:  CNS (1.4301)
Feldlast:  max. 1200kg

Ständer, Kreuzverstrebungen und Anzahl der Felder sind entsprechend den Längen ausreichend vorzusehen. Übereckverbindungen sind ggf. mit einzurechnen.
Menge: 1,000 St

**1.1.3 Konfiskatkühler 3 x 120 L, Eigenkühlung (Zeichnungs-Position 1.10)**
*** gemäß Ausführungsbeschreibung 1
Mindestforderungen an die Ausrüstung:

Abmessungen:
Breite:  ca. 2400 mm
Tiefe:  ca. 720 mm
Höhe:  ca. 1060 mm

Ausführung:
Der Korpus ist innen und außen komplett aus Chromnickelstahl 1.4301. Die Sichtseiten sind matt geschliffen. Der Boden ist in Hygieneausführung. In der Rückwand ist die Tauwasserrinne integriert und ein Rammschutz eingeprägt.
Konfiskatkühler in abschließbarer Ausführung mit Winterregelung inkl. Ölheizung.

Abdeckung
Die Abdeckung ist ca. 15 mm stark und aus Chromnickelstahl 1.4301, matt geschliffen. Auf der Abdeckung sind die CNS-Einfüllklappen montiert. Darunter je ein runder Einwurf.

Eigenkühlung
Der Verdampfer ist in der Rückwand eingeschäumt. Umluftkühlung mit automatischer Abtauung und Heißgas-tauwasserverdunstung. Maschinenfach mit herausziehbarem Kälteaggregat. Die Kältemaschine ist für Umgebungs-temperatur bis +40°C geeignet.

Elektronik-Regler
Der Elektronik-Regler ist mit Ein- und Ausschalter, Digitalanzeige, optisches- und akustisches Alarmsystem bei Übertemperatur, Fühlerfehler, usw. ausgestattet.

Isolierung
Mind. 50 mm hochdruckgeschäumt.

Flügeltüre
Die Flügeltüre ist doppelwandig, komplett aus Chrom-nickelstahl 1.4301, hochdruckgeschäumt, mit integrierter Griffleiste und gepresstem Umschlag. Die Scharniere sind wartungsfrei. Die schimmelresistente Hohlkammer-Magnetdichtung ist gesteckt, faltenfrei und auswechselbar.

Technische Daten:
Bruttoinhalt:  ca. 1150 Liter
Aufnahmekapazität: 3 x Müllbehälter 120 L
Temperaturbereich:+2°C bis +15°C
Anschlusswert:  ca. 0,4 kW / 230 V
Kältemittel:  R290

Mitzulieferndes Zubehör:
3 St  120 L Mülltonne
Menge: 1,000 St

#### 1.2 Vorbereitung EG

**1.2.1 Schranktischanlage mit Becken, Handwaschbecken und Kühlunterbau (Zeichnung-Position 2.01+2.04)**
*** gemäß Ausführungsbeschreibung 1
Mindestforderungen an die Ausrüstung:

Alle fertigungs- oder lieferbedingten Teilsegmente sind über die Gesamtlänge der Anlage miteinander naht- und fugenlos zu verschweißen und zu verbinden. Sichtbare Übergänge sind zu vermeiden.

Sämtliche notwendigen Anlagenbeschriftungen bedienseitig sind einzuätzen, Kunststoff-Aufklebeschilder werden nicht akzeptiert.

Aufstellung auf bauseitigem Sockel, Höhe ca. 150 mm.

Im Sockelrücksprung ist der Korpus mit CNS-Blechen zu verschließen. Sichtbare Übergänge oder Öffnungen zwischen Korpus und dem Sockel dürfen nicht entstehen.

In die Tischplatte fugenlos eingeschweißt ein Becken 400 x 400 x 200 mm inkl. Mischbatterie ¾“ mit Überlauf-sicherung, Standrohr und mit umlaufendem Profilrand.

In die Tischplatte fugenlos eingeschweißt ein tiefgezogenes Handwaschbecken Ø 350 mm. Auslaufprägung 1 1/2", mit Überlaufsicherung, ohne Ventil. Mit berührungsloser Armatur 1/2" für bauseitigen Stromanschluss 230V.

Die Tischplatte ist an eine bauseitige Stütze anzupassen.

In die Einheitspreise sind ggf. notwendige Wandanschluss-blenden einzurechnen.

Abmessungen:
Breite:  ca. 3000 / 3145 mm
Tiefe:  ca. 800 mm
Höhe:  700 mm
Arbeitshöhe:  850 mm

Im Unterbau montiert von links:

Schrankraum dreiseitig geschlossen, frontseitig mit Flügeltür, als Installationsschrank für das Becken, ca. 500 mm breit.

Schrankraum dreiseitig geschlossen, frontseitig mit zwei Flügeltüren und höhenverstellbarem Zwischenbord, ca. 840 mm breit.

Kühlunterbau 2 x GN 1/1 mit Installationsfach, ca. 1150 mm breit, mit 1 x Kühlelement mit Drehtür und 1 x Kühlelement mit drei Kühlauszügen übereinander. Kühlstelle vorgerichtet zum Anschluss an eine bauseitige, zentrale Kältemaschine.

Schrankraum dreiseitig geschlossen, frontseitig mit Flügeltür, als Installationsschrank für das Handwaschbecken, mit  integrierter Einwurfklappe inkl. dahinter eingehängt und abnehmbarem Kunststoffbehälter für die Papierhandtücher, ca. 500 mm breit.

Mitzulieferndes Zubehör:
1 St  Papierhandtuchspender
  Edelstahlgehäuse mit Sichtfenster, für bis zu 200 Falthandtücher, ca. 280x100x260 mm inkl. Erstbe-füllung.
1 St  Seifenspender
  Aluminiumgehäuse, Euro-Norm-Spender mit langem Bedienungshebel geeignet für Hand- und Ellbogenbedienung, für 500 ml Euroflaschen,  ca. 80x220x280 mm inkl. Nachfüllbehälter und Erstbefüllung.
1 St  Desinfektionsspender
  Aluminiumgehäuse, Euro-Norm-Spender mit langem Bedienungshebel geeignet für Hand- und Ellbogenbedienung, für 500 ml Euroflaschen,  ca. 80x220x280 mm inkl. Nachfüllbehälter und Erstbefüllung.
1 St  Kunststoffbehälter für Papier im Unterbau des Handwaschbeckens.
1 St  Glasaufsatz als Spritzschutz, ca. 650 mm tief, ca. 400 mm hoch.

Ausführung Kantenschutz Glas:
Generell erhalten alle offenen Glaskanten einen Kantenschutz aus CNS-Vollmaterial, Stärke 5 mm, Breite wie Glasstärke, Verklebung unsichtbar mit UV-Glaskleber.
Aufgesteckte Kantenschutzleisten werden nicht akzeptiert.

Ausführung Tischplatte:
Tischplattenstärke 50 mm, Materialdicke 2,0 mm, vollflächig schalldämmend mit Antidröhnmatten unterlegt und durch Profile aus Chromnickelstahl an der Unterseite verstärkt. Die Unterseite vollflächig mit CNS mind. 0,7 mm verschlossen. Die Ecknähte an den Auf- und Abkantungen sind durchgehend verschweißt und verschliffen.
Die Tischplatte an den wandanliegenden / gerätean-liegenden Seiten mit einer 50 mm hohe Aufkantung. Alle Abkantungen sind mit Tropfnase 50 mm sowie Rollkante R 20 auszuführen. Die Tischplatte ist in einem Stück gefertigt, falls erforderlich ist diese vor Ort zu verschweißen und sauber zu verschleifen, so dass ein Übergang nicht erkennbar ist.
Der Hohlraum im Abstand zwischen Tropfnase und Schrankkorpus durch ein Chromnickelstahl-Profil ver-schlossen.

Ausführung Installationsschränke H1:
Schrankkorpusse in stabiler selbsttragender Ausführung aus CNS in Hygieneausführung H1 gem. DIN 18865-9 gegebenenfalls durch Zwischenwände unterteilt. Materialdicke mind. 1,25 mm. Schrank bestehend aus Boden, Rückwand und Seitenwänden. Der Boden ist mit Profilen verstärkt. Alle Installationsschränke sind mit Flügeltür abschließbar und Installationskennzeichnung gefordert. Nach Bedarf sind Lüftungsschlitze in der Flügeltür vorzusehen. An der Rückwand sind Öffnungen für die Installationen vorzusehen.

Ausführung Schränke H2:
Schrankelement in Hygieneausführung H2 gem. DIN 18865-9 herzustellen. Der Schrankkorpus in stabiler selbst-tragender Ausführung aus CNS gegebenenfalls durch Zwischenwände unterteilt. Materialdicke mind. 1,25 mm. Schrank bestehend aus Boden, Rückwand und Seitenwänden. Der Boden ist mit Profilen verstärkt.

Ausführung Kühltische mit Schubladen und/oder Türen:
Schrankkorpus und Flügeltüren bzw. Schubladen in doppelwandiger Bauweise aus CNS. Mit PU-Schaum ausgeschäumt. Bei Normalkühlung 40 mm. Im Innenraum H1 nach DIN 18865-9. Die Flügeltüren bzw. Schubladen mit auswechselbarem Magnetdichtrahmen. Die Griffleiste flächenbündig angekantet. Türscharniere stabil und wartungsfrei. Kühlbereich +2 bis +10 °C.  Bei Kühlschubladen Ausstattung gemäß Einzelspezifikation (Flaschenschublade, Rahmenschublade für GN-Einsätze, gekantete Wanne). CNS-Teleskop Vollauszug Tragkraft 80-100 kg. Kühlfächer immer mit Umluftkühlung. Kühlfächer mit Türen immer mit Beleuchtung. Ausstattung mit GN-Behältern und Rosten inbegriffen. Umluftverdampfer mit thermostatischem Expansionsventil bzw. Kapillarrohr-einspritzung. Verrohrung und Verkabelung bis zum rechts oder links vom Kühlraum sitzenden Installationsfach, mit Elektroanschlusskasten und Temperaturregler, Tauwasser-verdunstung, Abtauautomatik.
Sämtliche Kühlelemente sind an eine zentrale Kleinkälteanlage angeschlossen.

Ausführung Flügeltür:
Flügeltür aus CNS ist doppelwandig, 20 mm dick, mit flächenbündiger senkrecht angekanteter Griffleiste ausgeführt, Flügeltür allseitig verschweißt. Offene Ecken und Kanten werden nicht akzeptiert. Die Tür ist fluchtend und ohne Überlappung gefertigt, mit stabilem wartungsfreiem 180° Scharnier angeschlagen, mit versenktem Magnet-verschluss. Außenliegende Scharniere und Schlösser sowie Nieten werden nicht akzeptiert.

Ausführung Borde:
Die Borde aus CNS sind an der Vorderkante 40 mm ab- und 12 mm untergekantet. Feste Borde in Schränken sind hinten 20 mm hoch, stirnseitig 20 mm abgekantet, an der Vorderkante 40 mm ab- und 12 mm untergekantet und mit einem U-förmigen Gegenprofil zur Vermeidung von Verletzungen versehen. Bord mit Profilen verstärkt. Die Unterseite vollflächig mit CNS mind. 0,7 mm verschlossen.
Verstellbare Borde in Schränken sind allseitig wie oben beschrieben 40 mm abgekantet mit Gegenprofil an den Längsseiten zu versehen.

Ausführung Leitungsführungen innerhalb der Küchenmöbel:
Wenn bei Tischen mit geschlossenen Unterbauten die Deckplatten oder Anlagenteile Zuleitungen benötigen und diese durch den Unterbau geführt werden müssen, sind diese Leitungen durch eine passende Leitungseinhausung aus CNS zu verlegen.
Diese Leitungseinhausung ist geschlossen, hat aber abnehmbare Paneele, um den Zugang zu den Leitungen jederzeit zu gewähren. Diese Zugangspaneelen sind durch Laschen oder Schrauben gehalten.
Alle Durchführungen sind mit dichten Kunststoffdurch-führungen auszurüsten.

Ausführung der Blenden:
Sämtliche Blenden der zu verschließenden Räume sind wie folgt auszuführen:
Blende aus CNS, aufgeschraubt, Ausführung mit Falz zum Korpus sowie feuchte- und staubdichter Elastomer-Abdichtung. Steckdosen und Schalter sind vertieft einzubauen. Um Stauwärme vorzubeugen sind bei Bedarf Lüftungsschlitze in den Blenden vorzuhalten.
Menge: 1,000 St

**1.2.2 Einfahr-Kühlschrank, Zentralkühlung (Zeichnung-Position 2.05+2.06)**
*** gemäß Ausführungsbeschreibung 1
zur Aufnahme eines Hordenwagens 18 x GN 2/1

Mindestforderungen an die Ausrüstung:

Abmessungen:
Breite:  ca. 770 mm
Tiefe:  ca. 800 mm
Höhe:  ca. 2100 mm

Ausführung:
Der Korpus ist komplett aus Chromnickelstahl 1.4301, ebenso wie Rückwand und Deckblech. Die Sichtseiten sind matt geschliffen. Gerät ohne Boden, mit CNS Montagewinkel zur bauseitigen Befestigung am Küchenboden.

Der Innenkorpus in Hygieneausführung ist komplett aus Chromnickelstahl 1.4301. Kältebrücke frontseitig (ohne sichtbare Chromstahleinlage). An den Seitenwänden sind Kunststoffleisten als Führungs- und Anfahrschutz montiert.

Zentralkühlung
Der Verdampfer ist im oben aufgebauten Installationsfach montiert. Umluftkühlung mit automatischer Abtauung und Tauwasserverdunstung. Das Installationsfach ist durch eine Blende zugänglich. Lieferung erfolgt ohne E-Ventil.

Elektronik-Regler
Der Regler ist mit Ein- und Ausschalter, beleuchtetem mind. 3 Zoll LCD-Display, HACCP-Protokoll-System sowie mit optischem- und akustischem Alarmsystem für Über- und Untertemperatur, Fühlerfehler, Tür offen etc. ausgestattet. Mit RS 485 / ASCII / RTU Schnittstelle.

Bedieneinheit entspricht frontseitig IP 54.

Isolierung
Mind. 70 mm hochdruckgeschäumt.

Flügeltür
Die Flügeltüre ist doppelwandig, komplett aus Chrom-nickelstahl 1.4301, hochdruckgeschäumt, ohne sichtbare Griffleiste. Die Scharniere sind aus Chromnickelstahl 1.4301. Die schimmelresistenten Hohlkammer-Magnetdichtungen sind gesteckt, faltenfrei und ohne Werkzeug auswechselbar. An der Unterseite der Tür ist ein Dichtungsprofil für die Abdichtung Tür/Boden angebracht. Türanschlag rechts oder links nach Wahl des Bauherren.

Technische Daten:
Kapazität:  mind. 720 l
Temperaturbereich:+2°C bis +12°C
Anschlusswert:  230 V / ca. 0,15 kW

Mitzulieferndes Zubehör:
1 St  LED-Beleuchtung
1 St  CNS-Front- / Wandanschlussblende
  ca. 30 - 50 x 2100 mm
1 St  Hordenwagen 18 x GN 2/1 mit nach Innen versetzten Rollen
Menge: 2,000 St

#### 1.3 Shopverkauf EG

**1.3.1 Schranktischanlage mit Einbaugeräten, Kühlunterbauten, Kühltischaufsatz und Handwaschbecken (Zeichnungs-Position 3.01)**
*** gemäß Ausführungsbeschreibung 1
Mindestforderungen an die Ausrüstung:

Beschreibung:
Rechteckige an Wand stehende Schranktischanlage im Rückbereich Shopverkauf / Aktion

Die Thekenanlage bestehend aus einem Korpus (CNS-Rahmengestell, Verkleidung und CNS-Sockel), Tischplatte aus Großkeramik, Handwaschbecken mit Armaturen, Glasaufsatz als Spritzschutz, Thekenein- und aufbauten, Kühlaufsatz, darunter CNS-Unterbauten, Kühlunterbau, CNS-Blenden und Installationsfächer.

Alle fertigungs- oder lieferbedingten Teilsegmente sind über die Gesamtlänge der Anlage miteinander naht- und fugenlos zu verschweißen und zu verbinden. Sichtbare Übergänge sind zu vermeiden.

Sämtliche notwendigen Anlagenbeschriftungen bedienseitig sind einzuätzen, Kunststoff-Aufklebeschilder werden nicht akzeptiert.

Der Unterbau und die Grundkonstruktion sind als stabile CNS 4-Kantrohr-Konstruktion 40 x 40 x 2 mm aus CNS 1.4301 herzustellen.

Für die Anlage ist eine Unterverteilung inkl. aller Regel-, Schalt-, Steuer- und Sicherheitseinrichtungen vorzusehen. Ebenso sind alle notwendigen Daten- und Medienleitungen, welche für die Anlagen benötigt werden, durch den Auftragnehmer innerhalb der Anlage bis zu den ent-sprechenden Punkten zu verlegen. Für den Elektroanschluss ist eine Lastleitung vorzusehen.

Abmessungen und Ausstattung:
Breite Tischplatte:  3350 mm
Tiefe:  800 mm
Breite Korpus:  3340mm
Tiefe Korpus:  780 mm
Arbeitshöhe:  900 mm

Anzahl Hochleistungs-Grillplatte: 1 Stk
Länge Hochleistungs-Grillplatte: 1000 mm
Breite Hochleistungs-Grillplatte: 600 mm
Höhe Hochleistungs-Grillplatte: 85 mm
Einbaugerät, flächenbündig eingebaut. Gerät mit zwei Heizzonen. Temperatur thermostatisch regelbar. Bratplatte hartchrombeschichtet, mit dreiseitigem Spritzschutz.
Anschlusswert:  400V, ca. 10,0 kW

Anzahl Induktion-Einbaugerät: 2 Stk
Größe Ceranfeld:  min. 320 x 320 mm
Hinweis: flächenbündiger Einbau mit  Einbaurahmen. Der stufenlose Leistungsregler mit Drehpotentiometer ist in die Frontblende einzubauen
Leistung pro Induktion-Einbaugerät: 5,0 kW
Die notwendige Belüftung der Induktionsfelder ist zu gewährleisten.

Anzahl Kühlaufsatz:  1 Stk
Größe Kühlaufsatz:  3x GN 1/4
Breite Kühlaufsatz:  ca. 565 mm
Tiefe Kühlaufsatz:  ca. 350 mm
Höhe Kühlaufsatz:  ca. 180 mm
Anzahl Gastronorm Behälter
GN 1/4 - 150 mit Deckel transparent,
Polycarbonat  3 Stk

Anzahl Handwaschbecken unter
Tischplatte untergebaut:  1 Stk
Größe tiefgezogenes Becken: Ø ca. 350 mm
  Auslaufprägung 1 1/2",
  mit Überlaufsicherung,
  mit berührungsloser Armatur 1/2"
Anzahl Glasaufsatz als Spritzschutz: 1 Stk
Breite Spritzschutz:  ca. 680 mm
Höhe Spritzschutz:  400 mm

Anzahl Unterschrank offen: 1 Stk
Breite Unterschrank offen: ca.1175 mm
Höhe Unterschrank offen: ca. 450 mm

Anzahl Installationsfach
einflügelig für UV:  1 Stk
Breite Installationsfach:  ca. 500 mm
Höhe Installationsfach:  ca. 450 mm

Anzahl Unterschrank mit 2 Schüben: 1 Stk
Breite Unterschrank mit 2 Schüben: 400 mm
Höhe Unterschrank mit 2 Schüben: ca. 450 mm

Anzahl Kühlunterbau:  1 Stk
Breite Kühlunterbau
inkl. Installationsfach:  ca. 690 mm
Höhe Kühlunterbau:  700 mm
Einteilung Kühlunterbau:  1x GN 1/1:
  3 Schubladen übereinander

Anzahl Installationsfach
Handwaschbecken mit Mülleinwurf: 1 Stk
Breite Installationsfach HWB:600 mm
Höhe Installationsfach HWB:700 mm

Anzahl Bedien- / Schalterblende: 1 Stk
Breite Bedien- / Schalterblende: ca. 2075 mm
Höhe Bedien- / Schalterblende: ca. 250 mm

Anzahl Einbausteckdosen außen: 2 St
Anzahl Einbausteckdosen
innerhalb Installationsfach HWB: 1 Stk

Mitzulieferndes Zubehör:
1 St  Seifenspender Edelstahlgehäuse geschliffen, ca. 95x300x200 mm inkl. Nachfüllbehälter und Erstbefüllung. Spender mit langem Bedienungshebel geeignet für Hand- und Ellbogenbedienung.
1 St  Desinfektionsspender Edelstahlgehäuse geschliffen, ca. 95x300x200 mm inkl. Nachfüllbehälter und Erstbefüllung. Spender mit langem Bedienungshebel geeignet für Hand- und Ellbogenbedienung.
1 St  Handtuchspender Edelstahlgehäuse geschliffen, ca. 300x300x120 mm inkl. Erstbefüllung.
1 St  Kunststoffbehälter für Papier im Unterbau des Handwaschbeckens.

Ausführung Schränke H2:
Schrankelement in Hygieneausführung H2 gem. DIN 18865-9 herzustellen. Der Schrankkorpus in stabiler selbst-tragender Ausführung aus CNS gegebenenfalls durch Zwischenwände unterteilt. Materialdicke mind. 1,25 mm. Schrank bestehend aus Boden, Rückwand und Seitenwänden. Der Boden ist mit Profilen verstärkt.

Ausführung Installationsschränke H1:
Schrankkorpusse in stabiler selbsttragender Ausführung aus CNS in Hygieneausführung H1 gem. DIN 18865-9 gegebenenfalls durch Zwischenwände unterteilt. Materialdicke mind. 1,25 mm. Schrank bestehend aus Boden, Rückwand und Seitenwänden. Der Boden ist mit Profilen verstärkt. Alle Installationsschränke sind mit Flügeltür abschließbar und Installationskennzeichnung gefordert. Nach Bedarf sind Lüftungschlitze in der Flügeltür vorzusehen. An der Rückwand sind Öffnungen für die Installationen vorzusehen. Ausführung mit Kantenschutz.

Ausführung Flügeltür:
Flügeltür aus CNS ist doppelwandig, 20 mm dick, mit flächenbündiger senkrecht angekanteter Griffleiste ausgeführt, Flügeltür allseitig verschweißt. Offene Ecken und Kanten werden nicht akzeptiert. Die Tür ist fluchtend und ohne Überlappung gefertigt, mit stabilem wartungsfreiem 180° Scharnier angeschlagen, mit versenktem Magnet-verschluss. Außenliegende Scharniere und Schlösser sowie Nieten werden nicht akzeptiert.

Ausführung Schubladen:
Die Schubladen aus Chromnickelstahl 1.4301 ausgelegt für GN 1/1. Das Schubladendoppel zweischalig 20 mm dick mit flächenbündig waagrecht angekanteter Griffleiste allseitig verschweißt ohne Fugen. Offene Ecken und Kanten werden nicht akzeptiert. Schubladen als Rahmenschublade mit CNS-Teleskop-Vollauszügen inkl. eingehängtem CNS-Behälter 1/1-100 mm.

Ausführung Leitungsführungen innerhalb der Küchenmöbel:
Wenn bei Tischen mit geschlossenen Unterbauten die Deckplatten oder Anlagenteile Zuleitungen benötigen und diese durch den Unterbau geführt werden müssen, sind diese Leitungen durch eine passende Leitungseinhausung aus CNS zu verlegen.
Diese Leitungseinhausung ist geschlossen, hat aber abnehmbare Paneele, um den Zugang zu den Leitungen jederzeit zu gewähren. Diese Zugangspaneelen sind durch Laschen oder Schrauben gehalten.
Alle Durchführungen sind mit dichten Kunststoffdurch-führungen auszurüsten.

Ausführung Kühltische mit Schubladen und Türen:
Schrankkorpus und Flügeltüren bzw. Schubladen in doppelwandiger Bauweise aus CNS. Mit PU-Schaum ausgeschäumt. Bei Normalkühlung 40 mm. Im Innenraum H1 nach DIN 18865-9, so dass leichte Reinigungs-möglichkeit gegeben ist. Die Flügeltüren bzw. Schubladen mit auswechselbarem Magnetdichtrahmen. Die Griffleiste flächenbündig angekantet. Türscharniere stabil und wartungsfrei. Kühlbereich +2 bis +10 °C. Bei Kühlschubladen Ausstattung gemäß Einzelspezifikation (Flaschenschublade, Rahmenschublade für GN Einsätze, gekantete Wanne). CNS-Teleskop Vollauszug Tragkraft 80 - 100 kg. Kühlfächer immer mit Umluftkühlung. Kühlfächer mit Türen immer mit Beleuchtung. Ausstattung mit GN-Behältern und Rosten inbegriffen. Umluftverdampfer mit thermostatischem Expansionsventil bzw. Kapillarrohreinspritzung. Verrohrung und Verkabelung bis zum rechts oder links vom Kühlraum sitzenden Installationsfach, mit Elektroanschlusskasten und Temperaturregler, Tauwasserverdunstung, Abtauautomatik. Sämtliche Kühlelemente sind an eine zentrale Kleinkälteanlage angeschlossen.

Ausführung Kühlaufsatz:
Fugenlos auf Theke aufgebaut.
Anschluss an Zentralkälte und elektronische Steuerung mit Digitalanzeige über Installationsfach Schranktischanlage Kühltisch.
Kühlbereich +2 bis +10 °C
Kühltisch-Aufsatz mit statischer Kühlung.
Gerät geeignet zur Aufnahme von Gastronorm-Behältern 1/2, 1/4, bis 150 mm Höhe.
Außen und innen aus CNS DIN 1.4301.

Ausführung der Blenden:
Sämtliche Blenden der zu verschließenden Räume sind wie folgt auszuführen:
Blende aus CNS, aufgeschraubt, Ausführung mit Falz zum Korpus sowie feuchte- und staubdichter Elastomer-Abdichtung. Um Stauwärme vorzubeugen sind bei Bedarf Lüftungsschlitze in den Blenden vorzuhalten.

Ausführung Füße:
Aufstellung auf Quadratrohrstehern 40/40/1,25 mm mit angeschweißter Halteplatte und CNS-Fußstollen, verstellbar ± 15 mm. Die Füße sind mit dem Bodenprofil verschweißt bzw. verschraubt. Bodenfreiheit 150 mm.

Ausführung der Sockelblende:
Sockelblende aus CNS 1.4301 1,5 mm stark. Alle Sockelelemente sind unsichtbar zu befestigen. Eine Verstärkung der Sockel ist mit Kunststoffelementen vorzusehen. Die gesamte Sockelkonstruktion ist revisionierbar bzw. herausnehmbar zu befestigen. Der Sockel ist 150 mm hoch und 90 mm eingerückt gegenüber der Tischplattenvorderkante herzustellen, stirnseitig 30 mm eingerückt.

Ausführung Tischplatte:
Tischplattenstärke 50 mm, Materialdicke 2,0 mm, vollflächig schalldämmend mit Antidröhnmatten unterlegt und durch Profile aus Chromnickelstahl an der Unterseite verstärkt. Die Unterseite vollflächig mit CNS mind. 0,7 mm verschlossen. Die Ecknähte an den Auf- und Abkantungen sind durchgehend verschweißt und verschliffen.
Die Tischplatte an den wandanliegenden / gerätean-liegenden Seiten mit einer 50 mm hohe Aufkantung. Alle Abkantungen sind mit Tropfnase 50 mm sowie Rollkante R 20 auszuführen. Die Tischplatte ist in einem Stück gefertigt, falls erforderlich ist diese vor Ort zu verschweißen und sauber zu verschleifen, so dass ein Übergang nicht erkennbar ist.
Der Hohlraum im Abstand zwischen Tropfnase und Schrankkorpus durch ein Chromnickelstahl-Profil ver-schlossen.
Menge: 1,000 St

**1.3.2 Kalt-/Warmausgabe (Zeichnungs-Position 3.02)**
*** gemäß Ausführungsbeschreibung 1
Mindestforderungen an die Ausrüstung:

Beschreibung:
an bauseitiger Brüstung, zwischen zwei Wänden stehende Ausgabetheke für Kalt- und Warmspeisen.

Die Thekenanlage bestehend aus einem Korpus (CNS-Rahmengestell, Verkleidung und CNS-Sockel), Tischplatte, Tablettrutsche, Einstellnische, Thekenein- und aufbauten, Kassenplatz, Kühlvitrine, Hustenschutzaufsatz, darunter CNS-Unterbauten, CNS-Blenden und Installationsfächer. Tischplatte angepasst an bauseitige Stützen- / Verkleidungssituation

Alle fertigungs- oder lieferbedingten Teilsegmente sind über die Gesamtlänge der Anlage miteinander naht- und fugenlos zu verschweißen und zu verbinden. Sichtbare Übergänge sind zu vermeiden.

Sämtliche notwendigen Anlagenbeschriftungen bedienseitig sind einzuätzen, Kunststoff-Aufklebeschilder werden nicht akzeptiert.

Der Unterbau und die Grundkonstruktion sind als stabile CNS 4-Kantrohr-Konstruktion 40 x 40 x 2 mm aus CNS 1.4301 herzustellen.

Anlage auf Füßen mit Sockelblende. Sockelblende mit evtl. notwendigen revisionierbaren Lüftungsgittern.

Für die Anlage ist eine Unterverteilung inkl. aller Regel-, Schalt-, Steuer- und Sicherheitseinrichtungen vorzusehen. Ebenso sind alle notwendigen Daten- und Medienleitungen, welche für die Anlagen benötigt werden, durch den Auftragnehmer innerhalb der Anlage bis zu den ent-sprechenden Punkten zu verlegen. Für den Elektroanschluss ist eine Lastleitung vorzusehen.

In den Einheitspreis ist die Bereitstellung von Mustern der angebotenen Materialien zu berücksichtigen.

Abmessungen und Ausstattung:
Breite Tischplatte:  ca. 4550 mm
Tiefe Tischplatte:  1100 mm
Breite Tablettrutsche:  ca. 4550 mm
Breite Korpus:  ca. 4550 mm
Tiefe Korpus:  ca. 900 mm
Arbeitshöhe:  900 mm

Anzahl Hustenschutz:  1 Stk
Breite Hustenschutz:  ca. 2635 mm
Höhe Hustenschutzaufsatz: 500 mm
Breite Hustenschutzaufsatz: 475 mm

Anzahl Einstellnische:  1 Stk
Breite Nische Tellerspender: 600 mm
Tiefe Nische Tellersalspender: 700 mm

Anzahl Kühlvitrine:  1 St
Höhe Kühlvitrine:  700 mm
Größe Kühlvitrine:  3x 1/1 GN

Anzahl Wärmefeld Ausgabe: 4 Stk
Größe Wärmefeld:  GN 1/1
Höhe Absenkung:  200 mm

Anzahl Installationsfach UV
einflügelig:  1 Stk
Breite Installationsfach UV:ca. 450 mm
Höhe Installationsfach UV:ca. 450 mm

Anzahl Installationsfach
Külvitrine zweiflügelig:  1 Stk
Breite Installationsfach zweiflügelig: ca. 900 mm
Höhe Installationsfach zweiflügelig: ca. 450 mm

Anzahl Installationsfach Kasse
einflügelig:  1 Stk
Breite Installationsfach Kasse: ca. 550 mm
Höhe Installationsfach Kasse: ca. 700 mm

Anzahl Unterschrank offen: 2 Stk
Breite Unterschrank offen: ca. 950 mm
Höhe Unterschrank offen: ca. 450 mm

Anzahl Bedien- / Schalterblenden: 2 Stk
Größe Bedien- / Schalterblenden B x H:
  1x ca. 1350 x 250 mm
  1x ca. 1900 x 250 mm

Anzahl Einbausteckdosen außen: 2 Stk
Anzahl Einbausteckdosen
innerhalb Installationsfach Kasse: 5 Stk
Anzahl Datendosen:  2 Stk

Ausführung Schränke H2:
Schrankelement in Hygieneausführung H2 gem. DIN 18865-9 herzustellen. Der Schrankkorpus in stabiler selbst-tragender Ausführung aus CNS gegebenenfalls durch Zwischenwände unterteilt. Materialdicke mind. 1,25 mm. Schrank bestehend aus Boden, Rückwand und Seitenwänden. Der Boden ist mit Profilen verstärkt.

Ausführung Installationsschränke H1:
Schrankkorpusse in stabiler selbsttragender Ausführung aus CNS in Hygieneausführung H1 gem. DIN 18865-9 gegebenenfalls durch Zwischenwände unterteilt. Materialdicke mind. 1,25 mm. Schrank bestehend aus Boden, Rückwand und Seitenwänden. Der Boden ist mit Profilen verstärkt. Alle Installationsschränke sind mit Flügeltür abschließbar und Installationskennzeichnung gefordert. Nach Bedarf sind Lüftungschlitze in der Flügeltür vorzusehen. An der Rückwand sind Öffnungen für die Installationen vorzusehen. Ausführung mit Kantenschutz.

Ausführung Flügeltür:
Flügeltür aus CNS ist doppelwandig, 20 mm dick, mit flächenbündiger senkrecht angekanteter Griffleiste ausgeführt, Flügeltür allseitig verschweißt. Offene Ecken und Kanten werden nicht akzeptiert. Die Tür ist fluchtend und ohne Überlappung gefertigt, mit stabilem wartungsfreiem 180° Scharnier angeschlagen, mit versenktem Magnet-verschluss. Außenliegende Scharniere und Schlösser sowie Nieten werden nicht akzeptiert.

Ausführung Leitungsführungen innerhalb der Küchenmöbel:
Wenn bei Tischen mit geschlossenen Unterbauten die Deckplatten oder Anlagenteile Zuleitungen benötigen und diese durch den Unterbau geführt werden müssen, sind diese Leitungen durch eine passende Leitungseinhausung aus CNS zu verlegen.
Diese Leitungseinhausung ist geschlossen, hat aber abnehmbare Paneele, um den Zugang zu den Leitungen jederzeit zu gewähren. Diese Zugangspaneelen sind durch Laschen oder Schrauben gehalten.
Alle Durchführungen sind mit dichten Kunststoffdurch-führungen auszurüsten.

Ausführung der Blenden:
Sämtliche Blenden der zu verschließenden Räume sind wie folgt auszuführen:
Blende aus CNS, aufgeschraubt, Ausführung mit Falz zum Korpus sowie feuchte- und staubdichter Elastomer-Abdichtung. Um Stauwärme vorzubeugen sind bei Bedarf Lüftungsschlitze in den Blenden vorzuhalten.

Ausführung Füße:
Aufstellung auf Quadratrohrstehern 40/40/1,25 mm mit angeschweißter Halteplatte und CNS-Fußstollen, verstellbar ± 15 mm. Die Füße sind mit dem Bodenprofil verschweißt bzw. verschraubt. Bodenfreiheit 150 mm.

Ausführung der Sockelblende:
Sockelblende aus CNS 1.4301 1,5 mm stark. Alle Sockelelemente sind unsichtbar zu befestigen. Eine Verstärkung der Sockel ist mit Kunststoffelementen vorzusehen. Die gesamte Sockelkonstruktion ist revisionierbar bzw. herausnehmbar zu befestigen. Sockelblende mit evtl. notwendigen revisionierbaren Lüftungsgittern.
Bedienseitig:
Sockel 150 mm hoch und 90 mm eingerückt gegenüber der Tischplattenvorderkante herzustellen

Ausführung Aufsatz-Umluft-Schleier-Kühlvitrine:
Kühlvitrine zum Anschluss an die Zentralkälte.

Die Kühlvitrine vorgesehen zur Bereitstellung von Salaten, Molkereiprodukten, Kuchen, Sandwiches etc. im Kühlbereich von +6°C während der Ausgabezeit.

Die Abmessungen der Vitrinen gemäß den beigefügten Zeichnungen. Die Möglichkeit 3 GN-Tabletts in jede der Glasebenen einzuschieben, muss gegeben sein.

Die gästeseitig offene Umluftkühlvitrine wird auf der Tischplatte aufgebaut. Der Aufbau besteht aus einem dreiseitig geschlossenen Glaselement mit Glasabdeckung und einem CNS-Rahmen mit Flügeltüren bedienseitig, Konstruktion ca. 60 x 20 mm.

Die waagerechte Glasscheibe, die zwei Glasfachböden und die seitlichen, frontseitige und rückseitige Glaswände sind aus 10 mm ESG-Glas auszuführen. Verklebung der Glasscheiben unsichtbar mit UV-Glaskleber.

Die Rückseite kann bedienseitig mittels Flügeltüren geöffnet werden. Die Flügeltüren sind aus Isolierglas 16 mm eingefasst mit einem CNS Rahmen herzustellen.

Die Türen sind fluchtend und ohne Überlappung gefertigt, mit stabilem wartungsfreiem 180° Scharnier angeschlagen.

CNS-Rundrohr-Bügelgriffe mit einem Durchmesser von 8 mm und einer Eingriffbreite von 150 mm sind zum Öffnen der Türen anzubringen. Die Griffe sind auf der CNS-Einfassung der Türen aufzuschweißen. Sichtbare Übergänge dürfen nicht entstehen.

Besonders ist darauf zu achten, dass Spalten und Öffnungen sowie Kältebrücken zwischen dem Innenraum der Vitrine und den Türelementen vermieden werden. Die vertikale Luftführung der gekühlten Luft innerhalb der Vitrine nach oben darf nicht gestört oder unterbrochen werden.

Die liegenden Glasscheiben sind aus mind. 10 mm ESG-Glas auszuführen.

Die innenliegenden zwei Glasebenen werden durch CNS Schwerter, welche an den hinteren Rahmen angeschweißt sind, gehalten. Die Schwerter sind ca. 550 mm lang und ca. 20-50 mm hoch auszuführen. Eine Halterung der Scheiben im vorderen Bereich ist nicht vorgesehen. Auf eine entsprechend belastbare Konstruktion ist zu achten.

Unter der Deckplatte sowie den beiden Glasablageebenen befindet sich jeweils ein durchgehendes LED-Beleuchtungselement, Lichtfarbe neutralweiß, Umgebungstemperatur ca. -30°C bis +30 °C, Schutzart IP20, Schutzklasse III, Leistung 21 W, Versorgungsspannung: 24 V. Die Kabelführung der Beleuchtungen ist unsichtbar innerhalb des Vitrinen- Grundgestells in den Unterbau zu führen. Die Beleuchtung ist optisch den nebenstehenden Hustenschutzaufsätzen anzugleichen.

Die notwendigen Trafos für die LED - Beleuchtung sind im Installationsfach der Unterverteilung der Anlage eingebaut.

Unter der Kühlvitrine, als Abdeckung für den Flachverdampfer, befindet sich die dreigeteilte gekantete Abdeckung aus CNS 1,5 mm stark, in der die Öffnungen für die Luftzirkulation und je ein Fingerloch ausgespart sind. Die Abdeckung 220 K geschliffen. Unter dieser Abdeckung befindet sich der flachliegende Umluftverdampfer, abklappbar für die Kühlvitrine.

Im Unterbau ist ein Installationsschrank für die Kälteinstallation und den Elektroanschlusskasten auszuführen.

Sämtliche Kühlelemente sind an eine zentrale Kleinkälteanlage angeschlossen. Das Anschließen der Kälteleitungen wird in Abstimmung durch die Kältefirma durchgeführt. Sämtliche Installationen der Kühlvitrinen sind jedoch durch den Lieferanten bis in den Unterbau bzw. in den Installationsbereich vorzuverlegen.

Die Abwasserverrohrung der Verdampferwanne und des Tauwassers muss bis in das Installationsfach geführt werden.

Ausführung Tischplatten:
Die Tischplatten bestehen aus Großkeramik.
Sämtliche Plattenkanten sind mit einer Fase von 2 mm herzustellen. Alle Eckstöße sind dauerhaft auf Gehrung zu verkleben und zu polieren. Für die Klebung der Platten ist nur ein vom Hersteller der Platten empfohlener Kleber zu verwenden.
Alle notwendigen Ausschnitte sind im Umfang enthalten. Fugen und Stöße sind nach dem Minimalprinzip auszulegen, in Abstimmung mit dem Fachplaner und dem Bauherrn. In die Einheitspreise sind ferner alle notwendigen Ein- und Ausschnitte einzurechnen. Dies betrifft alle Ein- und Ausschnitte, welche zum Bau der Anlagen und der zum Leistungsumfang gehörenden Einrichtungen und alle Einbauten, welche bauseits gestellt werden, notwendig sind. Kabeldurchführungen für optional vorgesehene Einbauten sind im Tischplattenmaterial flächenbündig abzudecken.

Unterhalb der Tischplatte, als Trennung und Niveauausgleich zwischen Tischplatte und bauseitiger Verkleidung, rückspringend um ca. 35 mm auf bauseitige Verkleidung, ein CNS-Streifen als Schattenfuge, Breite 20 mm.

Wandanliegende Kanten erhalten eine Aufkantung in Tischplattenmaterial, 50 mm hoch, Stärke 12 mm, in Abstimmung mit der Bauleitung.

Material:  Großkeramik
Preisgruppe:  mind. 3 von 5
Farbe:  einfarbig, ggf. dunkelbraun
  nach Wahl des Bauherrn
Oberfläche:  nach Wahl des Bauherrn
Ansichtsstärke:  30 mm

Planungsfabrikat:  Dekton Keranium Tech Collection Farbe: Dunkelbraun mit leichter Struktur

Durch den AN ist eine Arbeitsplatte mit 30 mm Plattenstärke gem. folgenden Spezifikationen herzustellen:

Zur Verwendung dürfen nur keramische Werkstoffe kommen, die frei von Bindemitteln oder anderen organischen Verbindungen hergestellt werden.
Zur Verwendung kommen ausschließlich Materialien die folgenden Anforderungen gerecht werden:

Arbeitsplatte aus Großkeramik

Trockengepresst DIN EN 14411 Gruppe Bla, Blb, mit Stempelpresse und einem Druck von 25.000 Tonnen/Tafel.
Brandverhaltensklasse: A1 gem. DIN EN 13501-1
Ebenheitsabweichungen gem. DIN 18202 Ausgabe 2013-04
Biegezugfestigkeit: gem. EN 10545-4
Wasseraufnahme: < 1 % gem. EN 10545-3
Bestimmung der Abmessungen und Oberflächen-beschaffenheit
Gem. EN 10.545-2 Länge und Breite max: +/- 0,6 %
Dicke max: +/-0,5 mm
Geradheit der Seiten max: +/- 0,5 %
Rechtwinkligkeit max: +/- 0,5 %
Mittige Krümmung max: +/- 0,5 %
Seitliche Krümmung max: +/- 0,5 %
Verzug max: +/- 0,5 %
Bestimmung der Stoßfestigkeit: gem. EN 10.545-5
Bestimmung der linearen Wärmedehnung: gem. EN 10.545-8
Bestimmung der Temperaturwechselbeständigkeit: gem. EN 10.545-9
Bestimmung der Feuchtedehnung: gem. EN 10.545-10 max. 0,1 mm/Meter
Bestimmung der Frostbeständigkeit: gem. EN 10.545-12 ohne Schaden
Bestimmung der chemischen Beständigkeit: gem. EN 10.545-13 ohne Schaden
Bestimmung der Fleckenbeständigkeit: gem. EN 10.545-14
Bestimmung der Farbveränderungen unter Bewitterung und UV-Belastung
Prüfzyklus > 5000 Stunden - Veränderungen Delta E <1
Mohs Härte der Oberfläche min.7 Mohs,
Eindruckhärte min. 1120 kp/mm² gem. Vickers
sichtbare Cradle to Cradle Analyse und technische Dokumentation nachzuweisen.

Ausführung der Tablettrutsche:
Die Tablettrutsche ist in die Tischplatte integriert.
Die Trennung zum Ausgabebereich erfolgt hierbei durch einen CNS-Anschlag für das Tablett. Dieser ragt 25 mm hoch aus der Tischplatte heraus und ist einzukleben. Der Anschlag ist aus CNS-Flachmaterial 5 mm stark und in notwendiger Höhe, welche abhängig ist von der Einklebetiefe, herzustellen.

Als Gleiter für die Tabletts sind 2 CNS-Führungen in die Tischplatte einzukleben. Sie sind aus CNS- Flachmaterial 5 mm stark herzustellen, diese ragen 5 mm aus der Tischplatte heraus, Einklebetiefe mind. 3 mm.

Ausführung des waagerechten Hustenschutzaufsatzes:
Der Hustenschutzaufsatz besteht aus einer Steher-konstruktion in L-Form aus CNS-Rechteckrohr 20/40 mm, Übergänge fugenlos verschweißt und geschliffen, ebenso sichtbare Rohrenden. Auf den waagerechten Recht-eckrohren aufgelegt, mit Silikon-Saugnäpfen, eine ESG-Glasscheibe 10 mm stark, Kanten poliert. An den gästeseitigen Längsseiten jeweils untergebaut eine UV-verklebte Scheibe 10 mm stark und 80 mm hoch. Alle Glaskanten mit einem UV-verklebten Kantenschutz aus CNS-Vollmaterial 5 mm stark geschützt, zusätzlich mit hitzebeständigem Silikon abgefugt.

Über der Warmausgabe zwischen den L-Stehern eine Wärmebrücke zur Einhaltung der HACCP-konformen Temperaturen, Wärmebrücke mit einem CNS-Gehäuse, Kanten verschweißt und sauber geschliffen, mit Abstandshaltern aus Rundmaterial aus CNS zwischen den L-Stehern montiert. In dem CNS-Gehäuse pro Wärmefeld ein Infrarot-Strahler je 250 Watt in Reflektor eingebaut, maximale Tiefe 140 mm, maximale Höhe 70 mm. In das CNS-Gehäuse integriert digitale Steuerung, jeder Strahler einzeln schaltbar und dimmbar, CNS-Gehäuse an beiden Schmalseiten mit Lüftungskiemen für Be- und Entlüftung, Oberflächentemperatur des Gehäuses unter Einhaltung der DIN 18871-2, Punkt 6.7 - Temperaturen von Oberflächen zufällig berührbarer Teile, ohne zusätzlichen aufgesetzten Verbrühschutz. In die Wärmebrücke ist die LED-Beleuchtung integriert, Farbtemperatur neutralweiß 4000 Kelvin.

Kantenschutz Glas:
Generell erhalten alle offenen Glaskanten einen Kantenschutz aus CNS-Vollmaterial, Stärke 5 mm, Breite wie Glasstärke, Verklebung unsichtbar mit UV-Glaskleber.
Aufgesteckte Kantenschutzleisten werden nicht akzeptiert.

Ausführung der Einstellnische für Tellerspender:
Bedienseitig ist dieses Element als Anfahrelement für Tellerspender vorgesehen. Hierfür ist bedienseitig in einer Höhe von ca. 800 mm 1 Stück 230V Schukosteckdose vertieft in eine CNS-Mulde vorzusehen. Diese ist so anzuordnen, dass ein bequemes Einstecken des Gerätes möglich ist. Die Nische komplett mit CNS verkleidet.

Da das Element als Anfahrelement dient, ist besonders auf eine robuste Ausführung zu achten. Hierfür ist die innenliegende CNS-Blende der Nische mit 19 mm Multiplexplatten zu belegen um Verformungen des Bleches durch Anstoßen zu verhindern. Ein Rammschutz im Bereich der Stoßkanten der Spender ist vorzusehen.

Ausführung Wärmefeld:
Die Glaskeramikplatten gemäß Zeichnung, wasser- und öldicht mittels hochtemperaturbeständigem Dichtmaterial mit der CNS-Wanne verbunden und gemäß Einzelspezifikation gegenüber der Tischplatte abgesenkt. Ausführung als Einzelfelder mit Seiten im Tischplattenmaterial. Eine zweiteilige Ausführung wird nicht akzeptiert. Heizkörper unter der Glaskeramik-Platte rundum mit besonders hochwertiger, faserfreier Wärmedämmung isoliert. Beheizung durch extrem schnell aufheizende Glühwendeln auf keramischem Grundmaterial (Strahlungsheizkörper). Jede Warmhaltezone mit Überhitzungsschutz durch Betriebstemperatur-begrenzer. Die notwendige Belüftung ist zu gewährleisten.

Die Revisionierbarkeit der Heizkörper muss gewährleistet sein. Oberflächentemperatur einstellbar zwischen 70 und 115°C Energieübertragung durch Wärmeleitung und Strahlung, Wirkungsgrad bis zu 80%.
Menge: 1,000 St

#### 1.4 Küche EG

**1.4.1 Einfahr-Kühlschrank, Eigenkühlung (Zeichnung-Position 4.02+4.03)**
*** gemäß Ausführungsbeschreibung 1
zur Aufnahme eines Hordenwagens 18 x GN 2/1

Mindestforderungen an die Ausrüstung:

Abmessungen:
Breite:  ca. 770 mm
Tiefe:  ca. 800 mm
Höhe:  ca. 2100 mm

Ausführung:
Der Korpus ist komplett aus Chromnickelstahl 1.4301, ebenso wie Rückwand und Deckblech. Die Sichtseiten sind matt geschliffen. Gerät ohne Boden, mit CNS Montagewinkel zur bauseitigen Befestigung am Küchenboden.

Der Innenkorpus in Hygieneausführung ist komplett aus Chromnickelstahl 1.4301. Kältebrücke frontseitig (ohne sichtbare Chromstahleinlage). An den Innen-Seitenwänden sind Kunststoffleisten als Führungs- und Anfahrschutz montiert.

Eigenkühlung
Der Verdampfer ist im oben aufgebauten Maschinenfach montiert. Umluftkühlung mit Abtauung und Tauwasser-verdunstung. Das Kälteaggregat ist im Maschinenfach verbaut. Das Maschinenfach ist durch eine Blende zugänglich.

Elektronik-Regler
Der Regler ist mit Ein- und Ausschalter, beleuchtetem LCD-Display, HACCP-Protokoll-System sowie mit optischem- und akustischem Alarmsystem ausgestattet. Mit RS 485 Schnittstelle und potential freiem Kontakt.

Bedieneinheit entspricht frontseitig IP 54.

Isolierung
Mind. 70 mm FCKW-frei hochdruckgeschäumt.

Flügeltür
Die Flügeltüre ist doppelwandig, komplett aus Chromnickelstahl 1.4301, FCKW-frei hochdruckgeschäumt und ohne sichtbare Griffleiste.
Die Scharniere sind aus Chromnickelstahl 1.4301. Die  schimmelresistenten Hohlkammer-Magnetdichtungen sind gesteckt, faltenfrei und ohne Werkzeug auswechselbar. An der Unterseite der Tür ist ein Dichtungsprofil für die Abdichtung Tür/Boden angebracht. Türanschlag rechts oder links nach Wahl des Bauherren.

Technische Daten:
Kapazität:  mind. 720 l
Temperaturbereich:+2°C bis +12°C
Anschlusswert:  230 V / ca. 0,28 kW
Kältemittel:  R290

Mitzulieferndes Zubehör:
1 St  LED-Beleuchtung
1 St  CNS-Front- / Wandanschlussblende,
  ca. 30 - 50 x 2100 mm
1 St  Hordenwagen 18 x GN 2/1 mit nach Innen versetzten Rollen
Menge: 2,000 St

**1.4.2 Handwaschbecken, wandhängend (Zeichnung-Position 4.04)**
*** gemäß Ausführungsbeschreibung 1
Mindestforderungen an die Ausrüstung:

Abmessungen:
Breite:  550 mm
Tiefe:  450 mm
Höhe:  750 mm
Arbeitshöhe:  900 mm

Mit berührungsloser Armatur 1/2" mit Stromanschluss 230 V.

Angeschweißt 2 Konsolen aus CNS (1.4301) zur Aufhängung.

Unterbau dreiseitig geschlossen, frontseitig mit Flügeltür, als Installationsschrank für das Handwaschbecken, mit  integrierter Einwurfklappe inkl. dahinter eingehängt und abnehmbarem Kunststoffbehälter für die Papierhandtücher. Rückwand abnehmbar.

Mitzulieferndes Zubehör:
1 St  Papierhandtuchspender
  Edelstahlgehäuse mit Sichtfenster, für bis zu 200 Falthandtücher, ca. 280x100x260 mm inkl. Erstbe-füllung.
1 St  Seifenspender
  Aluminiumgehäuse, Euro-Norm-Spender mit langem Bedienungshebel geeignet für Hand- und Ellbogenbedienung, für 500 ml Euroflaschen,  ca. 80x220x280 mm inkl. Nachfüllbehälter und Erstbefüllung.
1 St  Desinfektionsspender
  Aluminiumgehäuse, Euro-Norm-Spender mit langem Bedienungshebel geeignet für Hand- und Ellbogenbedienung, für 500 ml Euroflaschen,  ca. 80x220x280 mm inkl. Nachfüllbehälter und Erstbefüllung.
1 St  Kunststoffbehälter für Papier im Unterbau des Handwaschbeckens.

Tischplatten-Ausführung:
Tischplattenstärke 50 mm, Materialdicke 2,0 mm, vollflächig schalldämmend mit Antidröhnmatten unterlegt und durch Profile aus Chromnickelstahl an der Unterseite verstärkt. Die Ecknähte an den Auf- und Abkantungen sind durchgehend verschweißt und verschliffen. Die Tischplatte an den wandanliegenden / geräteanliegenden Seiten 50 mm aufgekantet, alle anderen Seiten mit Abkantung. Darin fugenlos eingeschweißt 1 tiefgezogenes Waschbecken. Auslaufprägung 1 1/2", mit Überlaufsicherung, ohne Ventil.
Menge: 1,000 St

**1.4.3 Schlauchaufroller mit Mischbatterie (Zeichnung-Position 4.05)**
*** gemäß Ausführungsbeschreibung 1
Mindestforderungen an die Ausrüstung:

Offene Ausführung. Konsole Edelstahl. Schlauchtrommel aus Edelstahl. Drehdurchführung komplett aus Edelstahl mit großem Durchlauf.

Arretierung mindestens siebenfach pro Trommelumdrehung.

Der automatische Schlauchaufroller ist mittels Konsole auf Wand montiert und um einen Winkel von mindestens 120° schwenkbar.

Der Schlaucheinlauf wird über mindestens 4 Kunststoffrollen geführt. Der automatische Schlauchaufroller muss mit einem wartungsfreien Federpaket ausgestattet sein, dessen Federkraft von außen stufenlos einstellbar ist.

Abmessungen:
Trommeldurchmesser: ca. 480 mm
Breite:  ca. 200 mm

Mitzulieferndes Zubehör:
1 St  Spezialschlauch für Heißwasser 15 m, Schlauch-material nicht radierend, PVC-Knick- und Handschutz.
1 St  Wasserreinigungspistole, gummiummantelt, Anschluß-tüllen.
1 St  Wandmontagekonsole, schwenkbar.
1 St  Zwei-Hand-Mischbatterie DN15, Auslauf R3/4.
1 St  Spezialschlauch für Heißwasser 1,5 m für den Anschluss an die Mischbatterie, Schlauchmaterial nicht radierend, PVC-Knick- und Handschutz.
Menge: 1,000 St

**1.4.4 Schranktischanlage mit Becken und Kühlunterbau (Zeichnung-Position 4.07.1)**
*** gemäß Ausführungsbeschreibung 1
Mindestforderungen an die Ausrüstung:

Alle fertigungs- oder lieferbedingten Teilsegmente sind über die Gesamtlänge der Anlage miteinander naht- und fugenlos zu verschweißen und zu verbinden. Sichtbare Übergänge sind zu vermeiden.

Sämtliche notwendigen Anlagenbeschriftungen bedienseitig sind einzuätzen, Kunststoff-Aufklebeschilder werden nicht akzeptiert.

Aufstellung auf bauseitigem Sockel, Höhe ca. 150 mm.

Im Sockelrücksprung ist der Korpus mit CNS-Blechen zu verschließen. Sichtbare Übergänge oder Öffnungen zwischen Korpus und dem Sockel dürfen nicht entstehen.

In die Tischplatte fugenlos eingeschweißt ein Becken 400 x 400 x 200 mm inkl. Mischbatterie ¾“ mit Überlauf-sicherung, Standrohr und mit umlaufendem Profilrand.

Die Tischplatte ist an zwei bauseitige Stützen anzupassen.

In die Einheitspreise sind ggf. notwendige Wandanschluss-blenden einzurechnen.

Abmessungen:
Breite:  ca. 4600 / 4890 mm
Tiefe:  ca. 800 mm
Höhe:  700 mm
Arbeitshöhe:  850 mm

Im Unterbau montiert von links:

Schrankraum dreiseitig geschlossen, frontseitig mit Flügeltür, als Installationsschrank für das Becken, ca. 500 mm breit.

Schubladenblock Größe GN 1/1 dreiseitig geschlossen mit drei übereinander angeordneten Rahmenschubladen mit CNS - Teleskop - Vollauszügen inkl. GN-Behälter. Schubladenblenden doppelwandig mit eingearbeiteten waagrechten Griffleisten mit Umschlag, 400 mm breit.

Schrankraum dreiseitig geschlossen, frontseitig mit zwei Schiebetüren und höhenverstellbarem Zwischenbord, ca. 1310 mm breit.

Kühlunterbau 3 x GN 1/1 mit Installationsfach, ca. 1625 mm breit, mit 1 x Kühlelement mit drei Kühlauszügen übereinander, 1 x Kühlelement mit zwei Kühlauszügen (aufgeteilt in 1/3 und 2/3) übereinander und 1 x Kühlelement mit Drehtür. Kühlstelle vorgerichtet zum Anschluss an eine bauseitige, zentrale Kältemaschine.

Schrankraum dreiseitig geschlossen, frontseitig offen mit höhenverstellbarem Zwischenbord, ca. 770 mm breit.

Ausführung Tischplatte:
Tischplattenstärke 50 mm, Materialdicke 2,0 mm, vollflächig schalldämmend mit Antidröhnmatten unterlegt und durch Profile aus Chromnickelstahl an der Unterseite verstärkt. Die Unterseite vollflächig mit CNS mind. 0,7 mm verschlossen. Die Ecknähte an den Auf- und Abkantungen sind durchgehend verschweißt und verschliffen.
Die Tischplatte an den wandanliegenden / gerätean-liegenden Seiten mit einer 50 mm hohe Aufkantung. Alle Abkantungen sind mit Tropfnase 50 mm sowie Rollkante R 20 auszuführen. Die Tischplatte ist in einem Stück gefertigt, falls erforderlich ist diese vor Ort zu verschweißen und sauber zu verschleifen, so dass ein Übergang nicht erkennbar ist.
Der Hohlraum im Abstand zwischen Tropfnase und Schrankkorpus durch ein Chromnickelstahl-Profil ver-schlossen.

Ausführung Installationsschränke H1:
Schrankkorpusse in stabiler selbsttragender Ausführung aus CNS in Hygieneausführung H1 gem. DIN 18865-9 gegebenenfalls durch Zwischenwände unterteilt. Materialdicke mind. 1,25 mm. Schrank bestehend aus Boden, Rückwand und Seitenwänden. Der Boden ist mit Profilen verstärkt. Alle Installationsschränke sind mit Flügeltür abschließbar und Installationskennzeichnung gefordert. Nach Bedarf sind Lüftungsschlitze in der Flügeltür vorzusehen. An der Rückwand sind Öffnungen für die Installationen vorzusehen.

Ausführung Schränke H2:
Schrankelement in Hygieneausführung H2 gem. DIN 18865-9 herzustellen. Der Schrankkorpus in stabiler selbst-tragender Ausführung aus CNS gegebenenfalls durch Zwischenwände unterteilt. Materialdicke mind. 1,25 mm. Schrank bestehend aus Boden, Rückwand und Seitenwänden. Der Boden ist mit Profilen verstärkt.

Ausführung Kühltische mit Schubladen und/oder Türen:
Schrankkorpus und Flügeltüren bzw. Schubladen in doppelwandiger Bauweise aus CNS. Mit PU-Schaum ausgeschäumt. Bei Normalkühlung 40 mm. Im Innenraum H1 nach DIN 18865-9. Die Flügeltüren bzw. Schubladen mit auswechselbarem Magnetdichtrahmen. Die Griffleiste flächenbündig angekantet. Türscharniere stabil und wartungsfrei. Kühlbereich +2 bis +10 °C.  Bei Kühlschubladen Ausstattung gemäß Einzelspezifikation (Flaschenschublade, Rahmenschublade für GN-Einsätze, gekantete Wanne). CNS-Teleskop Vollauszug Tragkraft 80-100 kg. Kühlfächer immer mit Umluftkühlung. Kühlfächer mit Türen immer mit Beleuchtung. Ausstattung mit GN-Behältern und Rosten inbegriffen. Umluftverdampfer mit thermostatischem Expansionsventil bzw. Kapillarrohr-einspritzung. Verrohrung und Verkabelung bis zum rechts oder links vom Kühlraum sitzenden Installationsfach, mit Elektroanschlusskasten und Temperaturregler, Tauwasser-verdunstung, Abtauautomatik.
Sämtliche Kühlelemente sind an eine zentrale Kleinkälteanlage angeschlossen.

Ausführung Flügeltür:
Flügeltür aus CNS ist doppelwandig, 20 mm dick, mit flächenbündiger senkrecht angekanteter Griffleiste ausgeführt, Flügeltür allseitig verschweißt. Offene Ecken und Kanten werden nicht akzeptiert. Die Tür ist fluchtend und ohne Überlappung gefertigt, mit stabilem wartungsfreiem 180° Scharnier angeschlagen, mit versenktem Magnet-verschluss. Außenliegende Scharniere und Schlösser sowie Nieten werden nicht akzeptiert.

Ausführung Schiebetüren:
Schiebetüren aus CNS sind doppelwandig, 20 mm dick, mit flächenbündiger senkrecht angekanteter Griffleiste ausge-führt, Schiebetüren allseitig verschweißt. Offene Ecken und Kanten werden nicht akzeptiert. Die Türen sind oben aufgehängt und laufen auf kunststoffummantelten kugelgelagerten Rollen. An der Unterseite werden Türen durch einen U-Förmigen Halter geführt. Bei geöffneter Türe ist der Schrankboden im offenen Türbereich absolut glatt.

Ausführung Schubladen:
Die Schubladen aus Chromnickelstahl 1.4301 ausgelegt für GN 1/1. Das Schubladendoppel zweischalig 20 mm dick mit flächenbündig waagrecht angekanteter Griffleiste allseitig verschweißt ohne Fugen. Offene Ecken und Kanten werden nicht akzeptiert. Schubladen als Rahmenschublade mit CNS-Teleskop-Vollauszügen inkl. eingehängtem CNS-Behälter 1/1-100 mm.

Ausführung Borde:
Die Borde aus CNS sind an der Vorderkante 40 mm ab- und 12 mm untergekantet. Feste Borde in Schränken sind hinten 20 mm hoch, stirnseitig 20 mm abgekantet, an der Vorderkante 40 mm ab- und 12 mm untergekantet und mit einem U-förmigen Gegenprofil zur Vermeidung von Verletzungen versehen. Bord mit Profilen verstärkt. Die Unterseite vollflächig mit CNS mind. 0,7 mm verschlossen.
Verstellbare Borde in Schränken sind allseitig wie oben beschrieben 40 mm abgekantet mit Gegenprofil an den Längsseiten zu versehen.

Ausführung Leitungsführungen innerhalb der Küchenmöbel:
Wenn bei Tischen mit geschlossenen Unterbauten die Deckplatten oder Anlagenteile Zuleitungen benötigen und diese durch den Unterbau geführt werden müssen, sind diese Leitungen durch eine passende Leitungseinhausung aus CNS zu verlegen.
Diese Leitungseinhausung ist geschlossen, hat aber abnehmbare Paneele, um den Zugang zu den Leitungen jederzeit zu gewähren. Diese Zugangspaneelen sind durch Laschen oder Schrauben gehalten.
Alle Durchführungen sind mit dichten Kunststoffdurch-führungen auszurüsten.

Ausführung der Blenden:
Sämtliche Blenden der zu verschließenden Räume sind wie folgt auszuführen:
Blende aus CNS, aufgeschraubt, Ausführung mit Falz zum Korpus sowie feuchte- und staubdichter Elastomer-Abdichtung. Steckdosen und Schalter sind vertieft einzubauen. Um Stauwärme vorzubeugen sind bei Bedarf Lüftungsschlitze in den Blenden vorzuhalten.
Menge: 1,000 St

**1.4.5 Schranktischanlage mit Becken (Zeichnung-Position 4.07.2)**
*** gemäß Ausführungsbeschreibung 1
Mindestforderungen an die Ausrüstung:

Alle fertigungs- oder lieferbedingten Teilsegmente sind über die Gesamtlänge der Anlage miteinander naht- und fugenlos zu verschweißen und zu verbinden. Sichtbare Übergänge sind zu vermeiden.

Sämtliche notwendigen Anlagenbeschriftungen bedienseitig sind einzuätzen, Kunststoff-Aufklebeschilder werden nicht akzeptiert.

Aufstellung auf bauseitigem Sockel, Höhe ca. 150 mm.

Im Sockelrücksprung ist der Korpus mit CNS-Blechen zu verschließen. Sichtbare Übergänge oder Öffnungen zwischen Korpus und dem Sockel dürfen nicht entstehen.

In die Tischplatte fugenlos eingeschweißt ein Becken 400 x 400 x 200 mm inkl. Mischbatterie ¾“ mit Überlauf-sicherung, Standrohr und mit umlaufendem Profilrand.

Die Tischplatte ist an eine bauseitige Stütze anzupassen.

In die Einheitspreise sind ggf. notwendige Wandanschluss-blenden einzurechnen.

Abmessungen:
Breite:  ca. 2480 / 2625 mm
Tiefe:  ca. 800 mm
Höhe:  700 mm
Arbeitshöhe:  850 mm

Im Unterbau montiert von links:

Schrankraum dreiseitig geschlossen, frontseitig mit zwei Schiebetüren und höhenverstellbarem Zwischenbord, ca. 1570 mm breit.

Schubladenblock Größe GN 1/1 dreiseitig geschlossen mit drei übereinander angeordneten Rahmenschubladen mit CNS - Teleskop - Vollauszügen inkl. GN-Behälter. Schubladenblenden doppelwandig mit eingearbeiteten waagrechten Griffleisten mit Umschlag, 400 mm breit.

Schrankraum dreiseitig geschlossen, frontseitig mit Flügeltür, als Installationsschrank für das Becken, ca. 500 mm breit.

Ausführung Tischplatte:
Tischplattenstärke 50 mm, Materialdicke 2,0 mm, vollflächig schalldämmend mit Antidröhnmatten unterlegt und durch Profile aus Chromnickelstahl an der Unterseite verstärkt. Die Unterseite vollflächig mit CNS mind. 0,7 mm verschlossen. Die Ecknähte an den Auf- und Abkantungen sind durchgehend verschweißt und verschliffen.
Die Tischplatte an den wandanliegenden / gerätean-liegenden Seiten mit einer 50 mm hohe Aufkantung. Alle Abkantungen sind mit Tropfnase 50 mm sowie Rollkante R 20 auszuführen. Die Tischplatte ist in einem Stück gefertigt, falls erforderlich ist diese vor Ort zu verschweißen und sauber zu verschleifen, so dass ein Übergang nicht erkennbar ist.
Der Hohlraum im Abstand zwischen Tropfnase und Schrankkorpus durch ein Chromnickelstahl-Profil ver-schlossen.

Ausführung Installationsschränke H1:
Schrankkorpusse in stabiler selbsttragender Ausführung aus CNS in Hygieneausführung H1 gem. DIN 18865-9 gegebenenfalls durch Zwischenwände unterteilt. Materialdicke mind. 1,25 mm. Schrank bestehend aus Boden, Rückwand und Seitenwänden. Der Boden ist mit Profilen verstärkt. Alle Installationsschränke sind mit Flügeltür abschließbar und Installationskennzeichnung gefordert. Nach Bedarf sind Lüftungsschlitze in der Flügeltür vorzusehen. An der Rückwand sind Öffnungen für die Installationen vorzusehen.

Ausführung Schränke H2:
Schrankelement in Hygieneausführung H2 gem. DIN 18865-9 herzustellen. Der Schrankkorpus in stabiler selbst-tragender Ausführung aus CNS gegebenenfalls durch Zwischenwände unterteilt. Materialdicke mind. 1,25 mm. Schrank bestehend aus Boden, Rückwand und Seitenwänden. Der Boden ist mit Profilen verstärkt.

Ausführung Flügeltür:
Flügeltür aus CNS ist doppelwandig, 20 mm dick, mit flächenbündiger senkrecht angekanteter Griffleiste ausgeführt, Flügeltür allseitig verschweißt. Offene Ecken und Kanten werden nicht akzeptiert. Die Tür ist fluchtend und ohne Überlappung gefertigt, mit stabilem wartungsfreiem 180° Scharnier angeschlagen, mit versenktem Magnet-verschluss. Außenliegende Scharniere und Schlösser sowie Nieten werden nicht akzeptiert.

Ausführung Schiebetüren:
Schiebetüren aus CNS sind doppelwandig, 20 mm dick, mit flächenbündiger senkrecht angekanteter Griffleiste ausge-führt, Schiebetüren allseitig verschweißt. Offene Ecken und Kanten werden nicht akzeptiert. Die Türen sind oben aufgehängt und laufen auf kunststoffummantelten kugelgelagerten Rollen. An der Unterseite werden Türen durch einen U-Förmigen Halter geführt. Bei geöffneter Türe ist der Schrankboden im offenen Türbereich absolut glatt.

Ausführung Schubladen:
Die Schubladen aus Chromnickelstahl 1.4301 ausgelegt für GN 1/1. Das Schubladendoppel zweischalig 20 mm dick mit flächenbündig waagrecht angekanteter Griffleiste allseitig verschweißt ohne Fugen. Offene Ecken und Kanten werden nicht akzeptiert. Schubladen als Rahmenschublade mit CNS-Teleskop-Vollauszügen inkl. eingehängtem CNS-Behälter 1/1-100 mm.

Ausführung Borde:
Die Borde aus CNS sind an der Vorderkante 40 mm ab- und 12 mm untergekantet. Feste Borde in Schränken sind hinten 20 mm hoch, stirnseitig 20 mm abgekantet, an der Vorderkante 40 mm ab- und 12 mm untergekantet und mit einem U-förmigen Gegenprofil zur Vermeidung von Verletzungen versehen. Bord mit Profilen verstärkt. Die Unterseite vollflächig mit CNS mind. 0,7 mm verschlossen.
Verstellbare Borde in Schränken sind allseitig wie oben beschrieben 40 mm abgekantet mit Gegenprofil an den Längsseiten zu versehen.

Ausführung Leitungsführungen innerhalb der Küchenmöbel:
Wenn bei Tischen mit geschlossenen Unterbauten die Deckplatten oder Anlagenteile Zuleitungen benötigen und diese durch den Unterbau geführt werden müssen, sind diese Leitungen durch eine passende Leitungseinhausung aus CNS zu verlegen.
Diese Leitungseinhausung ist geschlossen, hat aber abnehmbare Paneele, um den Zugang zu den Leitungen jederzeit zu gewähren. Diese Zugangspaneelen sind durch Laschen oder Schrauben gehalten.
Alle Durchführungen sind mit dichten Kunststoffdurch-führungen auszurüsten.

Ausführung der Blenden:
Sämtliche Blenden der zu verschließenden Räume sind wie folgt auszuführen:
Blende aus CNS, aufgeschraubt, Ausführung mit Falz zum Korpus sowie feuchte- und staubdichter Elastomer-Abdichtung. Steckdosen und Schalter sind vertieft einzubauen. Um Stauwärme vorzubeugen sind bei Bedarf Lüftungsschlitze in den Blenden vorzuhalten.
Menge: 1,000 St

**1.4.6 Elektro-Frittieranlage mit Ölfiltersystem (Zeichnung-Position 4.08)**
*** gemäß Ausführungsbeschreibung 1
Elektrische Transferfritteuse zum Frittieren großer Mengen in tiefem Fett.

Mindestforderungen an die Ausrüstung:

Abmessungen:
Breite:  2000 mm
Tiefe:  900 mm
Höhe:  900 mm
Beckengröße:  ca. 700 x 700 x 270 mm

Technische Daten:
Beckeninhalt:  100 - 120 Liter
Leistung:  ca. 10 kg/pro Korb
  ca. 100 kg/h
Backzeit:  ca. 6 Minuten
Elektrischer Anschluß: ca. 40 kW, 400 V
Material:  komplett Edelstahl
Becken:  links
Silo:  rechts

Ausführung:
Das Frittiergerät besteht aus einer Konstruktion aus Edelstahl, selbsttragend auf verstellbaren Gerätefüßen. Abdeckung, Seitenbleche, Fettbecken, Körbe und Sockel sind vollständig aus Edelstahl. In der Arbeitsplatte ein nahtlos eingeschweißtes Frittierbecken mit großer Fettaufschäumzone. Herausnehmbares Sieb aus CNS. Ölablasshahn mit Sicherheitsgriff in Gerätefront. In der Arbeitsplatte eine trichterförmige Entleeröffnung oberhalb des Silos. Frittierkorb mit Bodenklappen, fahrbar auf Schienen.

Korbhebesystem:
Automatischer Hebe- und Senkmechanismus des Korbes. Der Korb wird mittels elektro-mechanischen Liftarmen in das Becken bzw. aus dem Becken gehoben.

Entleerposition:
Der Korb wird auf den seitlich angebrachten Schienen zur Abwurföffnung über dem Siloteil gefahren, in dem sich GN-Behälter zur Aufnahme des Frittiergutes befinden. Die Bodenklappen des Korbes öffnen sich per Hebel-mechanismus und werden per Hebel wieder geschlossen. Durch die trichterförmige Abwurföffnung fällt das Frittiergut in die GN-Behälter. Der Silo ist dreiseitig geschlossen und frontseitig offen, Boden geschlossen. Silo aus Sickenformteilen, Hygieneausführung für min. 4 Behälter GN 1/1, 150 mm tief.

Heizung:
Beheizung des Beckens durch min. 8 elektrische Heizelemente, je ca. 5 kW. CrNi Heizkörper.

Steuerung:
Die Bedienung der Fritteuse erfolgt über eine Steuereinheit mit Touchscreen, welche auf der Gerätearbeitsplatte montiert ist. Ausgestattet mit Fettschmelzzyklus und min. 8 Backzeitprogrammen. Die Backzeiten sind frei programmierbar. Regelgenauigkeit +/- 1°C. Digitale Anzeige von Soll /Ist-Vergleich.

Funktionen:
Ölüberwachung, mit Fett-Schmelzzyklus. Temperaturüber-wachung, visuelle und akustische Signale für Backzeitende usw. Selbstdiagnosesystem mit Fehler-Code Anzeige. Integrierte Schnittstelle RS485 für Anschluss an Küchenleitsystem.

Das Gerät ist ausgestattet mit Geräteschalter, Endschalter, Temperaturregler, Sicherheits-Temperaturbegrenzer, Elektro-Festanschluss, Schütz, Kontrollleuchte, IPX 5.
Der Schutz und die Klemmleisten sind in einem Schalterkasten (IP54) eingebaut.
Das Gerät ist für den Anschluss an eine Energieoptimierungsanlage vorbereitet.
Mit einem Feuerlöschkontakt (potentialfrei) zum Ansteuern einer Feuerlöscheinrichtung.
Inkl. Öl-Niveaukontrolle, Heizkörperabschaltung bei Unter-schreitung der Mindestfüllmenge.

Automatisches Ölfiltersystem:
System fest eingebaut in den Fritteusenkorpus. Filter-schublade auf Rollen, unter dem Gerät.

Filtersystem/Komponenten:
Elektrischer Ölpumpmotor, 230V. Druckschalter (Ein/Aus für Ölpumpe). Rohrsystem für Öltransport, hin-rück und Abpumpen. Edelstahl-Ölfilterbecken mit Korb und Feinfiltereinsatz, herausnehmbar. Flexibler Thermoschlauch.

Bedienung erfolgt nach dem Abschalten des Frittierbeckens über einen elektrischen Pumpschalter und manuell betätigter Ventile für den Ölablass in das Filterbecken, für das Rückpumpen in das Frittierbecken und das Abpumpen/Entsorgen des Altöles mit flexiblem Thermoschlauch. Beim Ablassen des Öles in das Filterbecken fließt das Öl durch den Feinfilter, in dem alle Sedimente mehlfein zurückgehalten werden. Der Feinfilter ist herausnehmbar. Das Filterbecken ist ausziehbar auf Rollen und kann komplett unter der Fritteuse hervorgezogen werden. Beim Öl-Ablassen in die Filterschublade kann das komplette Frittierbecken entleert werden. Die elektrische Ölpumpe wir nur zum Pumpen des bereits gefilterten Öls eingesetzt und ist dadurch vor Verstopfungen geschützt.

Mitzulieferndes Zubehör:
1 St  Edelstahldeckel für Beckenabdeckung
1 St  Edelstahl- Frittierkorb ca. 570 x 520 x 230 mm
1 St  Fettkläreinsatz
1 St  Feinfiltersiebeinsatz
4 St  Behälter GN 1/1-150
Menge: 1,000 St

**1.4.7 Elektro-Multifunktions-Gargerät 150l (Zeichnung-Position 4.09+4.10)**
*** gemäß Ausführungsbeschreibung 1
Mindestforderungen an die Ausrüstung:

Ausführung:
Multifunktionales Gargerät geeignet zum Kochen, Braten und Frittieren, sowie Niedertemperatur Garen, Sous vide Garen, Konfieren, Delta-T Garen, Sensitiv Kochen. Das Gerät ist mit automatischen Garprozessen ausgestattet. Grafische Anzeige des Garablaufs mit allen Garparametern sowie dem errechneten Garzeitende. Die Steuerung von Garvorgängen und Energie erfolgt über Mikroprozessoren. Der Tiegelboden kann in flexible Zonen mit unterschiedlichen Temperaturen aufgeteilt werden. Manuelles Garen möglich mittels frei einstellbarer Flüssigkeitstemperatur, Tiegelbodentemperatur oder Öltemperatur. Der Tiegelboden muss innerhalb von wenigen Minuten von der Raumtemperatur bis auf +200 °C vorheizen. Das Gerät ist frei programmierbar mit mindestens 1.000 Garprogrammen mit bis zu 12 Schritten. Das Gerät verfügt über eine automatische, motorbetriebene und zeitlich einstellbare Hebe- und Senkautomatik zum Kochen und Frittieren mit Garkörben. Das Gerät verfügt über einen automatischen, litergenauen Wassereinlauf zum Befüllen des Gartiegels. Der Wassereinlauf ist im Deckel integriert. Temperaturbereich von +30°C bis +250 °C. Als Überhitzungs-schutz muss ein Sicherheitstemperaturbegrenzer wirken. Gefordert wird ein mindestens 10 Zoll großes Glas-Farbdisplay mit einem kapazitiven Touchscreen, selbst-erklärender Symbolik und zentralem Einstellrad. Akustische Aufforderung und visuelle Anzeige bei notwendigen Anwendereingriffen. Digitale Temperaturanzeigen. Temperatureinheit in °C oder °F einstellbar. Anzeige von Soll- und Istwerten. Zeitschaltuhr digital 0-24 Std. mit Dauerstellungen, wahlweise Einstellung Std./Min. bzw. Min./Sek. Die Berührungstemperaturen der Tiegelver-kleidung liegen bei maximal +70 °C. Das Gerät verfügt über einen reaktionsschnellen, kratzfesten Hochleistungs-Tiegelboden. Der Tiegel ist dabei fugenfrei und verfügt über abgerundete Ecken. Der Tiegel ist durch einen Elektrozylinder kippbar. Die Entleerung von Koch- bzw. Reinigungswasser erfolgt direkt durch den integrierten Tiegelablauf. Kerntemperatur-fühler mit mindestens sechs Messpunkten und automatischer Anzeige, wenn der Fühler nicht korrekt gesetzt ist. Magnetische Kerntemperaturfühlerhalterung am Deckel. Deckel öffnet und schließt durch einen Elektrozylinder. Das Gerät ist mit einem USB-Port ausgestattet. Gerät mit einstellbaren Füßen. Innen- und Außenmaterial aus nichtrostendem Edelstahl. Das Gerät verfügt über eine herausziehbare Schlauchbrause mit Rückholautomatik und umstellbarer Sprüh- und Einzelstrahlfunktion, die eine Wasserzugabe zu den Lebensmitteln und die Reinigung des Gerätes mit Wasser ermöglicht. Integrierte Steckdose, 1 NAC 230 V. Vollintegrierte WLAN Schnittstelle zum Anschluss an eine cloudbasierte Vernetzungslösung zum Fernzugriff und zur Wartung. Verwaltung von Garprogrammen und Produktionsmanagement sowie Gerätemanagement ist über eine cloudbasierte Lösung möglich. Übertragung von Garabläufen auch über integrierte USB-Schnittstelle möglich, welche auch zum lokalen Datenaustausch genutzt werden kann. HACCP Datenspeicher und -Datenausgabe über USB- Schnittstelle und auch per Cloud-Lösung ohne spezielle Herstellersoftware möglich. Technik und Elektronik des Gerätes von vorne zugänglich. Strahlwasserschutz: IPX5. Konformitätserklärung: CE. Folgende oder vergleichbare Zulassungen sind gefordert: VDE/Semko Intertek/ETL Safety/GS/ETL Sanitation/SVGW. Das Gerät ist zum unbeaufsichtigten Betrieb zugelassen.

Druckgaren. Das Druckgargerät muss gerätetechnisch so ausgelegt sein, dass es nicht unter die Druckgeräterichtlinie 97/23/EG fällt. Während des Druckgarvorganges muss der Deckel gegen unbeabsichtigtes Öffnen verriegelt sein. Regulierung und Überwachung des Druckes müssen permanent durchgeführt werden. Die Sicherung gegen Überdruck muss mittels eines Sicherheitsventils erfolgen, welches geschützt außerhalb des Deckels angebracht ist.

Gerät aufgestellt auf einen Unterbau mit vier Kunststofffüße.

Zusätzliche Ausstattung:
Gesperrter Frittiermodus.
Ethernet-Anschluss RJ45.
Anschlussvorbereitung an eine Energieoptimierungsanlage.
Potentialfreier Kontakt.
Anschlussvorbereitung SOLAS.
Warmwasseranschluss.

Abmessungen:
Breite Gerät:  ca. 1370 mm
Tiefe Gerät:  ca. 900 mm
Höhe Gerät:  ca. 610 mm
Höhe Unterbau:  ca. 470 mm
Höhe Gerät mit
Unterbau:  ca. 1080 mm
Höhe Tiegelrand:  ca. 920 mm

Technische Daten:
Nutzvolumen:  ca. 150 Liter
Anschlusswert:  ca. 41 kW
Nennspannung:  3NAC 400 V

Mitzulieferndes Zubehör:
1 St  Spachtel
1 St  Schaufel ungelocht
1 St  Schaufel gelocht
1 St  Rührspachtel
1 St  Arm für die Anbringung der Körbe bei der Nutzung der Hebe- und Senkautomatik
3 S  Kochkörbe für die Nutzung der Hebe- und Senkautomatik
3 St  Frittierkörbe für die Nutzung der Hebe- und Senkautomatik
1 St  Sieb zum Entleeren des Tiegels
3 St  Rost zur Vermeidung des Kontaktes zwischen Gargut und Tiegelboden
Menge: 2,000 St

**1.4.8 Elektro-Schnellkochkessel 150l (Zeichnung-Position 4.11)**
*** gemäß Ausführungsbeschreibung 1
Mindestforderungen an die Ausrüstung:

Abmessungen:
Breite:  ca. 1000 mm
Tiefe:  ca. 850 mm
Höhe:  ca. 750 mm
Arbeitshöhe:  900 mm

Ausführung:
Kochkessel nach DIN 18855 zum universellen Kochen in Flüssigkeit in der gewerblichen Küche. Gehäuse und Abdeckung sind komplett aus CrNi-Stahl, Werkstoff-Nr. 1.4301. Sichtbare Oberflächen geschliffen und matt gebürstet, Körnung 320. Verwindungssteife, selbsttragende, mit Seitenwänden, Rückwand und Boden geschlossene Konstruktion. Abdeckung mit Schräge vorne an der Unterseite als Tropfkante ausgeführt, seitlich ca. 50 mm abgekantet und hinten ca. 40 mm aufgekantet. Ca. 30 mm Deckplattenüberstand bis zum Korpus geschlossen. Seitlich mit dicht verschweißten Ablaufrinnen, Ausführung vorne mit Schräge, hinten gerundet. Seitenwände vorbereitet zur Verschraubung von nebenstehenden Geräten. Doppelmantel-kessel mit separatem und integriertem Dampferzeuger-System für schnelle Aufheizzeiten.
Vorbereitet für Medienzuführung über entsprechende Durchführungen. Gerät intern vollständig elektrisch verdrahtet für bauseitigen Elektro-Festanschluss, alle für den Betrieb erforderlichen Schaltschütze sind eingebaut. Gerät intern komplett wassertechnisch verrohrt zum Anschluss an das bauseitige Wasserversorgungsnetz. 3/4" Kalt- und Warmwasseranschluss bauseits vorzusehen. IPX6 - Schutz gegen starkes Strahlwasser. Automatische Wasserfüll-einrichtung für Warm-/Kalt- und Mischwasser, elektronisch, litergenau mit Einlaufkopf (3/4"). EOA-Schnittstelle nach DIN 18875. Potenzialfreier Kontakt. WLAN-Schnittstelle. Cloud-Verbindung zur Überwachung von Hygienedaten (HACCP), Gerätestatus und Softwareupdates. Phasenausfallüber-wachung. Externer SousVide-Fühler. Externer Mehr-punktfühler.

Aufstellung auf bauseitigem Sockel, Höhe ca. 150 mm.

Nutzfläche:
Innenkessel komplett aus korrosionsbeständigem Chrom-Nickel-Stahl (1.4404). Nahtlos und fettdicht, vertieft in die Abdeckung eingeschweißt. Entleerung über einen in den Boden eingebauten Sicherheits-Entleerhahn aus CrNi-Stahl (1.4404) in neuster Ausführung mit großem Öffnungs-querschnitt nach vorne. Kessel herauskragend um zu verhindern, dass Flüssigkeiten von der Abdeckung in den Kessel fließen. Innenkessel mit nach oben gewölbtem Boden. Großer Sicherheits-Kesselentleerhahn aus Chrom-Nickel- Stahl (1.4404) in neuster Ausführung gemäß den gesetzlichen EG-Verordnung Nr. 1935/2004 (Blei- und Nickelmigration) mit Auslaufsieb. Schnelle Energieüber-tragung und Regelung durch geringes Betriebswasser-volumen. Automatische Niveauregelung und Nachspeisung des Betriebswassers. Automatische Druckregelung im Dampfraum bis zu 0,8 bar Überdruck.

Bedienung:
Bedienblende mit Profil, fugenlos und laserverschweißt abnehmbar von vorne. Edelstahl Knebel. Schalterblende um die Knebel nach außen umlaufend geprägt, um das Eindringen von Flüssigkeiten zu minimieren. Display IPX8, mit robustem Sicherheitsglas und großer Anzeige. Gartemperatur gradgenau einstellbar. Kochleistungsstufen einstellbar von 20% bis 100%. Mit Sicherheits-Temperaturbegrenzer und Dampf-Überdruckventil. Einstell-bare Minimaltemperatur. Automatisiertes Garen und bis zu 20 Garprogramme im Gerät speicherbar. Deckel-Drehgelenk mit stufenloser Bewegung des Deckels. Deckel-Drehgelenk mit integrierter Arretierung, stufenlose Absenkung und Arretierung des Deckels. Doppelwandiger, wärmegedämmter Deckel, verschleißfrei ohne Dichtung mit Edelstahlgriff. Innendeckel mit in den Kessel ragender Abtropfkante zur Ableitung des Kondensats, verschleißfrei ohne Dichtung.

Beheizung:
Beheizungssystem mit separatem Dampferzeuger; vollständig im Gerät integriert. Dampferzeuger beheizt mit Rohrheizkörpern aus CrNi-Stahl. Geringer Verbrauch bei sehr kurzen Ankochzeiten durch geschlossenes, unterdruckfestes System mit automatischem Kondensat-rücklauf.

Technische Daten:
Nutzfüllmenge:  mind. 150 Liter
Anschlusswert elektro: max. 25,8 kW
Spannung:  400 V
Schutzart:  IPX6

Mitzulieferndes Zubehör:
1 St  Klemmsteg zur Verbindung und Abdichtung von zwei Geräten
2 St  gelochter Kocheinsatz aus CrNi, rund
1  Paar Aushebehaken
1 St  Messstab
Menge: 1,000 St

**1.4.9 Arbeitstisch (Zeichnung-Position 4.12)**
*** gemäß Ausführungsbeschreibung 1
Mindestforderungen an die Ausrüstung:

Abmessungen:
Breite:  1200 mm
Tiefe:  850 mm
Höhe:  750 mm
Arbeitshöhe:  900 mm

Ausführung:
Arbeitstisch hergestellt nach DIN 18860. Gehäuse und Abdeckung sind komplett aus CrNi-Stahl, Werkstoff-Nr. 1.4301. Sichtbare Oberflächen geschliffen und matt gebürstet, Körnung 320. Verwindungssteife, selbsttragende, mit Seitenwänden, Rückwand und Boden geschlossene Konstruktion. Abdeckung mit Schräge vorne an der Unterseite als Tropfkante ausgeführt, seitlich ca. 50 mm abgekantet und hinten ca. 40 mm aufgekantet. Ca. 30 mm Deckplattenüberstand bis zum Korpus geschlossen. Seitlich mit dicht verschweißten Ablaufrinnen, Ausführung vorne mit Schräge, hinten gerundet. Seitenwände vorbereitet zur Verschraubung von nebenstehenden Geräten. Arbeitstisch mit hochbelastbarer, glatter Arbeitsfläche, unterhalb mit Antidröhnplatten beschichtet. Hygieneschrankraum H2, dreiseitig geschlossen - alle Ecken und Kanten runde ausgeführt.

Aufstellung auf bauseitigem Sockel, Höhe ca. 150 mm.

Mitzulieferndes Zubehör:
1  Paar Flügeltüren
1 St  Zwischenbord
Menge: 1,000 St

**1.4.10 Elektro-Schnellkochkessel 100l (Zeichnung-Position 4.13)**
*** gemäß Ausführungsbeschreibung 1
Mindestforderungen an die Ausrüstung:

Abmessungen:
Breite:  ca. 800 mm
Tiefe:  ca. 850 mm
Höhe:  ca. 750 mm
Arbeitshöhe:  900 mm

Ausführung:
Kochkessel nach DIN 18855 zum universellen Kochen in Flüssigkeit in der gewerblichen Küche. Gehäuse und Abdeckung sind komplett aus CrNi-Stahl, Werkstoff-Nr. 1.4301. Sichtbare Oberflächen geschliffen und matt gebürstet, Körnung 320. Verwindungssteife, selbsttragende, mit Seitenwänden, Rückwand und Boden geschlossene Konstruktion. Abdeckung mit Schräge vorne an der Unterseite als Tropfkante ausgeführt, seitlich ca. 50 mm abgekantet und hinten ca. 40 mm aufgekantet. Ca. 30 mm Deckplattenüberstand bis zum Korpus geschlossen. Seitlich mit dicht verschweißten Ablaufrinnen, Ausführung vorne mit Schräge, hinten gerundet. Seitenwände vorbereitet zur Verschraubung von nebenstehenden Geräten. Doppelmantel-kessel mit separatem und integriertem Dampferzeuger-System für schnelle Aufheizzeiten.
Vorbereitet für Medienzuführung über entsprechende Durchführungen. Gerät intern vollständig elektrisch verdrahtet für bauseitigen Elektro-Festanschluss, alle für den Betrieb erforderlichen Schaltschütze sind eingebaut. Gerät intern komplett wassertechnisch verrohrt zum Anschluss an das bauseitige Wasserversorgungsnetz. 3/4" Kalt- und Warmwasseranschluss bauseits vorzusehen. IPX6 - Schutz gegen starkes Strahlwasser. Automatische Wasserfüll-einrichtung für Warm-/Kalt- und Mischwasser, elektronisch, litergenau mit Einlaufkopf (3/4"). EOA-Schnittstelle nach DIN 18875. Potenzialfreier Kontakt. WLAN-Schnittstelle. Cloud-Verbindung zur Überwachung von Hygienedaten (HACCP), Gerätestatus und Softwareupdates. Phasenausfallüber-wachung. Externer SousVide-Fühler. Externer Mehr-punktfühler.

Aufstellung auf bauseitigem Sockel, Höhe ca. 150 mm.

Nutzfläche:
Innenkessel komplett aus korrosionsbeständigem Chrom-Nickel-Stahl (1.4404). Nahtlos und fettdicht, vertieft in die Abdeckung eingeschweißt. Entleerung über einen in den Boden eingebauten Sicherheits-Entleerhahn aus CrNi-Stahl (1.4404) in neuster Ausführung mit großem Öffnungs-querschnitt nach vorne. Kessel herauskragend um zu verhindern, dass Flüssigkeiten von der Abdeckung in den Kessel fließen. Innenkessel mit nach oben gewölbtem Boden. Großer Sicherheits-Kesselentleerhahn aus Chrom-Nickel- Stahl (1.4404) in neuster Ausführung gemäß den gesetzlichen EG-Verordnung Nr. 1935/2004 (Blei- und Nickelmigration) mit Auslaufsieb. Schnelle Energieüber-tragung und Regelung durch geringes Betriebswasser-volumen. Automatische Niveauregelung und Nachspeisung des Betriebswassers. Automatische Druckregelung im Dampfraum bis zu 0,8 bar Überdruck.

Bedienung:
Bedienblende mit Profil, fugenlos und laserverschweißt abnehmbar von vorne. Edelstahl Knebel. Schalterblende um die Knebel nach außen umlaufend geprägt, um das Eindringen von Flüssigkeiten zu minimieren. Display IPX8, mit robustem Sicherheitsglas und großer Anzeige. Gartemperatur gradgenau einstellbar. Kochleistungsstufen einstellbar von 20% bis 100%. Mit Sicherheits-Temperaturbegrenzer und Dampf-Überdruckventil. Einstell-bare Minimaltemperatur. Automatisiertes Garen und bis zu 20 Garprogramme im Gerät speicherbar. Deckel-Drehgelenk mit stufenloser Bewegung des Deckels. Deckel-Drehgelenk mit integrierter Arretierung, stufenlose Absenkung und Arretierung des Deckels. Doppelwandiger, wärmegedämmter Deckel, verschleißfrei ohne Dichtung mit Edelstahlgriff. Innendeckel mit in den Kessel ragender Abtropfkante zur Ableitung des Kondensats, verschleißfrei ohne Dichtung.

Beheizung:
Beheizungssystem mit separatem Dampferzeuger; vollständig im Gerät integriert. Dampferzeuger beheizt mit Rohrheizkörpern aus CrNi-Stahl. Geringer Verbrauch bei sehr kurzen Ankochzeiten durch geschlossenes, unterdruckfestes System mit automatischem Kondensat-rücklauf.

Technische Daten:
Nutzfüllmenge:  mind. 100 Liter
Anschlusswert elektro: max. 20,8 kW
Spannung:  400 V
Schutzart:  IPX6

Mitzulieferndes Zubehör:
1 St  Klemmsteg zur Verbindung und Abdichtung von zwei Geräten
2 St  gelochter Kocheinsatz aus CrNi, rund
1  Paar Aushebehaken
1 St  Messstab
Menge: 1,000 St

**1.4.11 Elektro-Schnellkochkessel 60l (Zeichnung-Position 4.14)**
*** gemäß Ausführungsbeschreibung 1
Mindestforderungen an die Ausrüstung:

Abmessungen:
Breite:  ca. 800 mm
Tiefe:  ca. 850 mm
Höhe:  ca. 750 mm
Arbeitshöhe:  900 mm

Ausführung:
Kochkessel nach DIN 18855 zum universellen Kochen in Flüssigkeit in der gewerblichen Küche. Gehäuse und Abdeckung sind komplett aus CrNi-Stahl, Werkstoff-Nr. 1.4301. Sichtbare Oberflächen geschliffen und matt gebürstet, Körnung 320. Verwindungssteife, selbsttragende, mit Seitenwänden, Rückwand und Boden geschlossene Konstruktion. Abdeckung mit Schräge vorne an der Unterseite als Tropfkante ausgeführt, seitlich ca. 50 mm abgekantet und hinten ca. 40 mm aufgekantet. Ca. 30 mm Deckplattenüberstand bis zum Korpus geschlossen. Seitlich mit dicht verschweißten Ablaufrinnen, Ausführung vorne mit Schräge, hinten gerundet. Seitenwände vorbereitet zur Verschraubung von nebenstehenden Geräten. Doppelmantel-kessel mit separatem und integriertem Dampferzeuger-System für schnelle Aufheizzeiten.
Vorbereitet für Medienzuführung über entsprechende Durchführungen. Gerät intern vollständig elektrisch verdrahtet für bauseitigen Elektro-Festanschluss, alle für den Betrieb erforderlichen Schaltschütze sind eingebaut. Gerät intern komplett wassertechnisch verrohrt zum Anschluss an das bauseitige Wasserversorgungsnetz. 3/4" Kalt- und Warmwasseranschluss bauseits vorzusehen. IPX6 - Schutz gegen starkes Strahlwasser. Automatische Wasserfüll-einrichtung für Warm-/Kalt- und Mischwasser, elektronisch, litergenau mit Einlaufkopf (3/4"). EOA-Schnittstelle nach DIN 18875. Potenzialfreier Kontakt. WLAN-Schnittstelle. Cloud-Verbindung zur Überwachung von Hygienedaten (HACCP), Gerätestatus und Softwareupdates. Phasenausfallüber-wachung. Externer SousVide-Fühler. Externer Mehr-punktfühler.

Aufstellung auf bauseitigem Sockel, Höhe ca. 150 mm.

Nutzfläche:
Innenkessel komplett aus korrosionsbeständigem Chrom-Nickel-Stahl (1.4404). Nahtlos und fettdicht, vertieft in die Abdeckung eingeschweißt. Entleerung über einen in den Boden eingebauten Sicherheits-Entleerhahn aus CrNi-Stahl (1.4404) in neuster Ausführung mit großem Öffnungs-querschnitt nach vorne. Kessel herauskragend um zu verhindern, dass Flüssigkeiten von der Abdeckung in den Kessel fließen. Innenkessel mit nach oben gewölbtem Boden. Großer Sicherheits-Kesselentleerhahn aus Chrom-Nickel- Stahl (1.4404) in neuster Ausführung gemäß den gesetzlichen EG-Verordnung Nr. 1935/2004 (Blei- und Nickelmigration) mit Auslaufsieb. Schnelle Energieüber-tragung und Regelung durch geringes Betriebswasser-volumen. Automatische Niveauregelung und Nachspeisung des Betriebswassers. Automatische Druckregelung im Dampfraum bis zu 0,8 bar Überdruck.

Bedienung:
Bedienblende mit Profil, fugenlos und laserverschweißt abnehmbar von vorne. Edelstahl Knebel. Schalterblende um die Knebel nach außen umlaufend geprägt, um das Eindringen von Flüssigkeiten zu minimieren. Display IPX8, mit robustem Sicherheitsglas und großer Anzeige. Gartemperatur gradgenau einstellbar. Kochleistungsstufen einstellbar von 20% bis 100%. Mit Sicherheits-Temperaturbegrenzer und Dampf-Überdruckventil. Einstell-bare Minimaltemperatur. Automatisiertes Garen und bis zu 20 Garprogramme im Gerät speicherbar. Deckel-Drehgelenk mit stufenloser Bewegung des Deckels. Deckel-Drehgelenk mit integrierter Arretierung, stufenlose Absenkung und Arretierung des Deckels. Doppelwandiger, wärmegedämmter Deckel, verschleißfrei ohne Dichtung mit Edelstahlgriff. Innendeckel mit in den Kessel ragender Abtropfkante zur Ableitung des Kondensats, verschleißfrei ohne Dichtung.

Beheizung:
Beheizungssystem mit separatem Dampferzeuger; vollständig im Gerät integriert. Dampferzeuger beheizt mit Rohrheizkörpern aus CrNi-Stahl. Geringer Verbrauch bei sehr kurzen Ankochzeiten durch geschlossenes, unterdruckfestes System mit automatischem Kondensat-rücklauf.

Technische Daten:
Nutzfüllmenge:  mind. 60 Liter
Anschlusswert elektro: max. 15,8 kW
Spannung:  400 V
Schutzart:  IPX6

Mitzulieferndes Zubehör:
1 St  Klemmsteg zur Verbindung und Abdichtung von zwei Geräten
2 St  gelochter Kocheinsatz aus CrNi, rund
1  Paar Aushebehaken
1 St  Messstab
Menge: 1,000 St

**1.4.12 Installationswand (Zeichnung-Position 4.15)**
*** gemäß Ausführungsbeschreibung 1
Mindestforderungen an die Ausrüstung:

Alle fertigungs- oder lieferbedingten Teilsegmente sind über die Gesamtlänge der Anlage miteinander naht- und fugenlos zu verschweißen und zu verbinden. Sichtbare Übergänge dürfen nicht entstehen.

Abmessungen:
Breite:  ca. 10260 mm
Tiefe:  ca. 300 mm
Höhe:  1050 mm
Höhe inkl. Sockel:  1200 mm

Aufstellung auf bauseitigem Sockel, Höhe ca. 150 mm.

Funktion:
Geeignet zum beidseitigen Anstellen von thermischen Geräten und CNS-Einrichtungen sowie zum Aufhängen eines Handwaschbeckens.
In der Installationswand werden alle Medien zur Versorgung der Geräte fachtechnisch und sauber geführt. Eine Hohlraumverschalung ist nicht zugelassen.

Ausführung:
Schwere dauerhaft verzugsfreie Ausführung für den gewerblichen Einsatz:
Gestell aus CNS-Profilen, Werkstoff 1.4301
Verschalung CNS, Werkstoff Nr. 1.4301
Abdeckung CNS, Werkstoff Nr. 1.4301

Die Installationswand besteht aus einem Oberteil, dass auf dem bauseitigen Sockel befestigt wird. Das Oberteil bestehend aus einem CNS-Profilstahl-Gestell, welches allseitig mit CNS-Blechen verschalt ist. Zum besseren Eintransport ist das Installationswandgestell, ab einer Länge von ca. 4000 mm, mehrteilig auszuführen. Der Gestell-rahmen ist vollverschweisst, bestehend aus zwei rechteckigen Grundkonstruktionen, sowie senkrechten Profilen und Quertraversen.

Die CNS-Blechverschalung soll durchgehend, auch hinter den Geräten, auf dem Gestellrahmen satt aufliegend angeschraubt und mittels der Quertraversen stabil unterfüttert sein. Notwendige senkrechte und waagrechte Stoßfugen sind spritzwassergeschützt auszubilden. Alle Seiten sind als Sichtseiten auszuführen.

Die obere Abdeckung der Wand besteht aus einem leicht demontierbarem Deckel mit umlaufend abgekantet und umgeschlagenem Bord und durchgehend verschweißten Eckstößen. Die Bordhöhe beträgt 50 mm und überdeckt allseitig die CNS-Verblendung. Um das Handling im Revisionsfall, bzw. Reparaturfall zu erleichtern, ist die Abdeckung bei grösseren Wandlängen mehrteilig auszuführen, sodass die Teillängen ein Maß von ca. 2500 mm nicht überschreiten.

An jeder Stirnseite der Installationswand direkt unterhalb der Abdeckplatte eine ca. 80 bis 100 mm tiefe, kastenförmige und dicht eingeschweißte Mulde bestückt mit 3 Hauptabsperrventile für Kalt- und Warmwasser sowie Weichwasser kalt. Die unteren Begrenzungsflächen mit Gefälle nach außen. Alle Muldenkanten sind sauber zu verschweißen und verschleifen (keine GN-Behälter). Die Handabsperrventile und / oder die Steckdosen / einge-steckten Stecker dürfen nicht aus den Mulden herausragen.

In den beiden Längsseiten der Installationswand über den Arbeitsflächen sind Arbeitssteckdosen einzubauen. Insgesamt sind 3 x Doppel-Schukosteckdose 230V, Edel-stahl, IP55 und 2 x CEE-Steckdose 400V - 16A, Edelstahl, IP55 vorzusehen.

Medienleitungen:
Bauseits werden die Sanitärleitungen ca. 300 mm über OK Sockel zugeführt. Die weitere interne Installation zu den Medienanschlusspunkten gehört zum Leistungsumfang des Auftragsnehmers. In der Wand bereits vormontiert sind Medienleitungen für Kalt- und Warmwasser, Weichwasser kalt sowie eine Kabelauflage für bauseitige Elektrokabel.

Mitzulieferndes Zubehör:
1 St  Wandabschlussprofil ca. 550 mm breit und 75 mm hoch
1 St  Wandabschlussprofil ca. 3800 mm breit und 75 mm hoch
1 St  Wandabschlussprofil ca. 600 mm breit und 75 mm hoch
1 St  Wandabschlussprofil ca. 2000 mm breit und 75 mm hoch
Menge: 1,000 St

**1.4.13 Doppelfritteuse (Zeichnung-Position 4.16)**
*** gemäß Ausführungsbeschreibung 1
Mindestforderungen an die Ausrüstung:

Abmessungen:
Breite:  ca. 600 mm
Tiefe:  ca. 850 mm
Höhe:  ca. 750 mm
Arbeitshöhe:  900 mm

Ausführung:
Fritteuse nach DIN 18856 zum Einsatz in der gewerblichen Küche. Zum Frittieren, Fettbacken im Fettbad. Gehäuse und Abdeckung sind komplett aus CrNi-Stahl, Werkstoff-Nr. 1.4301. Sichtbare Oberflächen geschliffen und matt gebürstet, Körnung 320. Verwindungssteife, selbsttragende, mit Seitenwänden, Rückwand und Boden geschlossene Konstruktion. Abdeckung mit ca. 45° Schräge vorne an der Unterseite als Tropfkante ausgeführt, seitlich ca. 50 mm abgekantet und hinten ca. 40 mm aufgekantet. Ca. 30 mm Deckplattenüberstand bis zum Korpus geschlossen. Seitlich mit dicht verschweißten Ablaufrinnen, Ausführung vorne mit ca. 45° Schräge - hinten gerundet. Seitenwände vorbereitet zur Verschraubung von nebenstehenden Geräten.
Vorbereitet für Medienzuführung von hinten oder unten. Inklusive einer Verschlussmembran für Medienzuführung. Gerät intern vollständig elektrisch verdrahtet für bauseitigen Elektro-Festanschluss, alle für den Betrieb erforderlichen Schaltschütze sind eingebaut. IPX6 - Schutz gegen starkes Strahlwasser. Hygieneschrankraum H2, dreiseitig geschlossen - alle Ecken und Kanten runde ausgeführt. EOA-Schnittstelle nach DIN 18875. Potenzialfreier Kontakt. WLAN. Cloud-Verbindung zur Überwachung von Hygiene-daten (HACCP), Gerätestatus und Softwareupdates.

Aufgestell auf höhenverstellbaren Gerätefüßen, ca. 150 mm hoch.

Nutzfläche:
Wärmegedämmte Frittierwanne aus CrNi-Stahl, tiefgezogen mit großer Überschäummulde und Kaltzone. Nahtlos und fettdicht, vertieft in die Abdeckung eingeschweißt. In Wanne geprägte Füllmarken für Minimum und Maximum zur Kontrolle des Fettfüllstandes. Tiefe Kaltzone unter den Heizkörpern zur Aufnahme von Schwebeteilen mit pass-genauem Fettkläreinsatz. Wannenboden mit Auslaufgefälle und eingeschweißtem Ablassventil senkrecht nach unten.

Bedienung:
Bedienblende mit Profil zum Schutz der Bedienelemente. Bedienblende fugenlos, laserverschweißt abnehmbar von vorne. Edelstahl-Knebel. Schalterblende um die Knebel nach außen umlaufend geprägt. Display IPX8, mit robustem 6 mm Sicherheitsglas und großer Anzeige. Gartemperatur gradgenau einstellbar (Gradzahleinstellschritte konfigurierbar in 1°C, 5°C oder 10°C). Fettschmelzstufe einstellbar. Auto-matische Temperaturabsenkung einstellbar. Einstellbarer Temperaturbereich über Minimal- und Maximalwert. Automatisiertes Garen: bis zu 20 Garprogramme im Gerät speicherbar. Einhandbedienung zum Ein- und Aus-schwenken der Heizkörper mit Drehgelenk zur einhängigen Positionierung der Heizkörper. Automatisierte Garprozesse mittels Programmfunktion, Prozesssicher mit automatischer Hubfunktion. Hebe- und Senkvorrichtung auch manuell über steuerbar.

Beheizung:
Beheizung durch Rohrheizkörper mind. Ø 8,5 mm aus CrNi-Stahl mit geringer Oberflächenbelastung. Heizkörper vollständig herausschwenkbar.

Technische Daten:
Nutzfüllmenge:  mind. 2 x 12,5 Liter
Anschlusswert elektro: max. 12 kW
Spannung:  400 V
Schutzart:  IPX6

Mitzulieferndes Zubehör:
2 St  Fettkläreinsatz
2 St  Frittierkorb
2 St  Deckel
1 St  Spritzschutz, dreiseitig
Menge: 1,000 St

**1.4.14 Elektro-Heißluftdämpfer 10 x GN 1/1 mit Untergestell (Zeichnung-Position 4.17+4.18)**
*** gemäß Ausführungsbeschreibung 1
Mindestforderungen an die Ausrüstung:

Ausführung:
Vernetzbarer Heißluftdämpfer nach DIN 18866 zum automatischen Garen. Elektrisch beheiztes Tischgerät. Das Gerät besteht innen und außen aus Edelstahl DIN 1.4301 und verfügt über einen nahtlosen Innenraum mit gerundeten Ecken, einer optimierten Luftströmung und ist gegen Wärmeabstrahlung isoliert. Elektronischer Sicherheits-temperaturbegrenzer für Heißluftheizung und Dampf-generator, sowie integrierte Lüfterradbremse und eine aktive Hochleistungsentfeuchtung. Integriertes Fettabscheide-system ohne zusätzlichen Fettfilter. Dynamische Luftverwirbelung im Garraum durch zwei Lüfterräder mit mind. 5 Geschwindigkeiten. Das Gerät ist mit einer hinterlüfteten 3-Scheiben-Garraumtür, davon zwei schwenk-bare Innenscheiben mit wärmereflektierender Beschichtung sowie mit einer steckbaren Türdichtung ausgestattet. Die Tür ist mit einem Einhand-Türgriff mit Zuschlagsfunktion versehen. Darüber hinaus ist es mindestens mit einem 10 Zoll TFT-Farbdisplay mit einem kapazitiven Touchscreen ausgestattet. Der Garraum verfügt über eine LED Beleuchtung. Beschickung des Innenraumes über festes Einhängegestell zur Aufnahme von 10 Rosten oder Blechen (GN 1/1) im Längseinschub und für GN-Zubehör möglich. Siphon zum Abwasseranschluss an Festnetz. Ein Anschluss an eine Energieoptimierungsanlage gemäß DIN 18875 ist möglich. Der oberste Einschub darf die von der BGN geforderte Höhe von 1,60 m nicht überschreiten. Folgende oder vergleichbare Deklarationen, Zulassungen und Prüfzeichen sind gefordert: IPX 5, SVGW/SSIGE, KIWA, CE, EMC, NSF, HKICert, RED. Das Gerät ist zum unbeaufsichtigten Betrieb zugelassen.
Das Gerät ist ausgestattet mit den Betriebsarten: Dämpfen, Heißluft sowie Kombidampf mit freier Regelung der Feuchtigkeit, Regenerieren, Niedertemperaturgaren, Delta-T-Garen, Pasteurisieren, Kerntemperaturregelung, Cool-Down, sowie einer Beschwadungsfunktion. Einstellbare Garraum-temperatur von +30 °C bis +300 °C. Geräteausstattung mit einer vollautomatischen, prozentgenauen Messung, Regelung und Anzeige des Feuchtigkeitsgrades im Garraum. Zusätzlich anwählbare Wassereinspritzfunktion. Eine automatische Startzeitvorwahl mit Datum und Zeit ist einstellbar. Gleichzeitiges Garen von mehreren Lebens-mitteln zur selben Zeit oder auf einen gemeinsamen Zielzeitpunkt hin ist möglich.
Das Gerät ist frei programmierbar mit mindestens 1000 Garprogrammen. Die Dampferzeugung erfolgt drucklos, mittels eines Frischdampfgenerators mit Selbstreinigungs-programm sowie automatischer Entkalkung. Betrieb ohne Wasserenthärtungsanlage und ohne zusätzliches Entkalken. Anschluss für Weichwasser. Das Gerät ist mit einem vollautomatischen, wasserdruckunabhängigen Reinigungs-system mit mehreren Reinigungsstufen ausgestattet. Das Gerät verfügt über verschiedene Reinigungsprogramme. Integrierte Handbrause mit Rückholautomatik und umstellbarer Sprüh- und Einzelstrahlfunktion.
Vollintegrierte WLAN Schnittstelle zum Anschluss an eine cloudbasierte Vernetzungslösung zum Fernzugriff und zur Wartung. Steuerung mehrerer Geräte, Verwaltung von Garprogrammen und Produktionsmanagement, sowie Gerätemanagement ist über eine cloudbasierte Lösung möglich. Energieverbrauchsanzeige für Garabläufe und Ausgabe auch über integrierte USB-Schnittstelle möglich, welche auch zum lokalen Datenaustausch genutzt werden kann. HACCP Datenspeicher und Ausgabe auch über USB oder per Cloud-Lösung ohne spezielle Herstellersoftware.

Abmessungen:
Breite:  ca. 850 mm
Tiefe:  ca. 850 mm
Höhe:  ca. 1100 mm

Technische Daten:
Fassungsvermögen: 10 x GN 1/1
Temperaturbereich:+30° - 300°C
Anschlusswert Elektro: ca. 19,0 kW
Netzanschluss:  3 NAC 400 V
Türanschlag:  rechts

Mitzulieferndes Zubehör:
1 St  Untergestell allseitig geschlossen, frontseitig mit 2 Flügeltüren zur Aufnahme von max. 14 x GN 1/1, vollständig aus Edelstahl. Aufgestellt auf höhenver-stellbaren Füßen. Inklusive Befestigungskit zur Fixierung des oben beschriebenen Kombidämpfers 10 x GN 1/1.
  Abmessungen ca. B 860 x T 700 x H 700 mm.
Menge: 2,000 St

**1.4.15 Elektro-Multifunktions-Gargerät 100l (Zeichnung-Position 4.19)**
*** gemäß Ausführungsbeschreibung 1
Mindestforderungen an die Ausrüstung:

Ausführung:
Multifunktionales Gargerät geeignet zum Kochen, Braten und Frittieren, sowie Niedertemperatur Garen, Sous vide Garen, Konfieren, Delta-T Garen, Sensitiv Kochen. Das Gerät ist mit automatischen Garprozessen ausgestattet. Grafische Anzeige des Garablaufs mit allen Garparametern sowie dem errechneten Garzeitende. Die Steuerung von Garvorgängen und Energie erfolgt über Mikroprozessoren. Der Tiegelboden kann in flexible Zonen mit unterschiedlichen Temperaturen aufgeteilt werden. Manuelles Garen möglich mittels frei einstellbarer Flüssigkeitstemperatur, Tiegelbodentemperatur oder Öltemperatur. Der Tiegelboden muss innerhalb von wenigen Minuten von der Raumtemperatur bis auf +200 °C vorheizen. Das Gerät ist frei programmierbar mit mindestens 1.000 Garprogrammen mit bis zu 12 Schritten. Das Gerät verfügt über eine automatische, motorbetriebene und zeitlich einstellbare Hebe- und Senkautomatik zum Kochen und Frittieren mit Garkörben. Das Gerät verfügt über einen automatischen, litergenauen Wassereinlauf zum Befüllen des Gartiegels. Der Wassereinlauf ist im Deckel integriert. Temperaturbereich von +30°C bis +250 °C. Als Überhitzungs-schutz muss ein Sicherheitstemperaturbegrenzer wirken. Gefordert wird ein mindestens 10 Zoll großes Glas-Farbdisplay mit einem kapazitiven Touchscreen, selbst-erklärender Symbolik und zentralem Einstellrad. Akustische Aufforderung und visuelle Anzeige bei notwendigen Anwendereingriffen. Digitale Temperaturanzeigen. Temperatureinheit in °C oder °F einstellbar. Anzeige von Soll- und Istwerten. Zeitschaltuhr digital 0-24 Std. mit Dauerstellungen, wahlweise Einstellung Std./Min. bzw. Min./Sek. Die Berührungstemperaturen der Tiegelver-kleidung liegen bei maximal +70 °C. Das Gerät verfügt über einen reaktionsschnellen, kratzfesten Hochleistungs-Tiegelboden. Der Tiegel ist dabei fugenfrei und verfügt über abgerundete Ecken. Der Tiegel ist durch einen Elektrozylinder kippbar. Die Entleerung von Koch- bzw. Reinigungswasser erfolgt direkt durch den integrierten Tiegelablauf. Kerntemperatur-fühler mit mindestens sechs Messpunkten und automatischer Anzeige, wenn der Fühler nicht korrekt gesetzt ist. Magnetische Kerntemperaturfühlerhalterung am Deckel. Deckel öffnet und schließt durch einen Elektrozylinder. Das Gerät ist mit einem USB-Port ausgestattet. Gerät mit einstellbaren Füßen. Innen- und Außenmaterial aus nichtrostendem Edelstahl. Das Gerät verfügt über eine herausziehbare Schlauchbrause mit Rückholautomatik und umstellbarer Sprüh- und Einzelstrahlfunktion, die eine Wasserzugabe zu den Lebensmitteln und die Reinigung des Gerätes mit Wasser ermöglicht. Integrierte Steckdose, 1 NAC 230 V. Vollintegrierte WLAN Schnittstelle zum Anschluss an eine cloudbasierte Vernetzungslösung zum Fernzugriff und zur Wartung. Verwaltung von Garprogrammen und Produktionsmanagement sowie Gerätemanagement ist über eine cloudbasierte Lösung möglich. Übertragung von Garabläufen auch über integrierte USB-Schnittstelle möglich, welche auch zum lokalen Datenaustausch genutzt werden kann. HACCP Datenspeicher und -Datenausgabe über USB- Schnittstelle und auch per Cloud-Lösung ohne spezielle Herstellersoftware möglich. Technik und Elektronik des Gerätes von vorne zugänglich. Strahlwasserschutz: IPX5. Konformitätserklärung: CE. Folgende oder vergleichbare Zulassungen sind gefordert: VDE/Semko Intertek/ETL Safety/GS/ETL Sanitation/SVGW. Das Gerät ist zum unbeaufsichtigten Betrieb zugelassen.

Druckgaren. Das Druckgargerät muss gerätetechnisch so ausgelegt sein, dass es nicht unter die Druckgeräterichtlinie 97/23/EG fällt. Während des Druckgarvorganges muss der Deckel gegen unbeabsichtigtes Öffnen verriegelt sein. Regulierung und Überwachung des Druckes müssen permanent durchgeführt werden. Die Sicherung gegen Überdruck muss mittels eines Sicherheitsventils erfolgen, welches geschützt außerhalb des Deckels angebracht ist.

Gerät aufgestellt auf einen Unterbau mit vier Kunststofffüße.

Zusätzliche Ausstattung:
Gesperrter Frittiermodus.
Ethernet-Anschluss RJ45.
Anschlussvorbereitung an eine Energieoptimierungsanlage.
Potentialfreier Kontakt.
Anschlussvorbereitung SOLAS.
Warmwasseranschluss.

Abmessungen:
Breite Gerät:  ca. 1030 mm
Tiefe Gerät:  ca. 900 mm
Höhe Gerät:  ca. 610 mm
Höhe Unterbau:  ca. 470 mm
Höhe Gerät mit
Unterbau:  ca. 1080 mm
Höhe Tiegelrand:  ca. 920 mm

Technische Daten:
Nutzvolumen:  ca. 100 Liter
Anschlusswert:  ca. 27 kW
Nennspannung:  3NAC 400 V

Mitzulieferndes Zubehör:
1 St  Spachtel
1 St  Schaufel ungelocht
1 St  Schaufel gelocht
1 St  Rührspachtel
1 St  Arm für die Anbringung der Körbe bei der Nutzung der Hebe- und Senkautomatik
2 S  Kochkörbe für die Nutzung der Hebe- und Senkautomatik
2 St  Frittierkörbe für die Nutzung der Hebe- und Senkautomatik
1 St  Sieb zum Entleeren des Tiegels
2 St  Rost zur Vermeidung des Kontaktes zwischen Gargut und Tiegelboden
Menge: 1,000 St

**1.4.16 Handwaschbecken mit CNS-Aufsatz (Zeichnung-Position 4.20)**
*** gemäß Ausführungsbeschreibung 1
Mindestforderungen an die Ausrüstung:

Abmessungen:
Breite:  550 mm
Tiefe:  450 mm
Höhe:  750 mm
Arbeitshöhe:  900 mm

Mit berührungsloser Armatur 1/2" mit Stromanschluss 230 V.

Angeschweißt 2 Konsolen aus CNS (1.4301) zur Aufhängung.

Unterbau dreiseitig geschlossen, frontseitig mit Flügeltür, als Installationsschrank für das Handwaschbecken, mit  integrierter Einwurfklappe inkl. dahinter eingehängt und abnehmbarem Kunststoffbehälter für die Papierhandtücher. Rückwand abnehmbar.

Mitzulieferndes Zubehör:
1 St  Abnehmbarer CNS-Aufsatz, welcher auf der Installationswand aufgestellt wird. Er dient den nachfolgend beschriebenen Handtuch-, Seifen- und Desinfektionsspendern als Halterung. Diese sind an dem Aufsatz zu befestigen.
1 St  Papierhandtuchspender
  Edelstahlgehäuse mit Sichtfenster, für bis zu 200 Falthandtücher, ca. 280x100x260 mm inkl. Erstbe-füllung.
1 St  Seifenspender
  Aluminiumgehäuse, Euro-Norm-Spender mit langem Bedienungshebel geeignet für Hand- und Ellbogenbedienung, für 500 ml Euroflaschen,  ca. 80x220x280 mm inkl. Nachfüllbehälter und Erstbefüllung.
1 St  Desinfektionsspender
  Aluminiumgehäuse, Euro-Norm-Spender mit langem Bedienungshebel geeignet für Hand- und Ellbogenbedienung, für 500 ml Euroflaschen,  ca. 80x220x280 mm inkl. Nachfüllbehälter und Erstbefüllung.
1 St  Kunststoffbehälter für Papier im Unterbau des Handwaschbeckens.

Tischplatten-Ausführung:
Tischplattenstärke 50 mm, Materialdicke 2,0 mm, vollflächig schalldämmend mit Antidröhnmatten unterlegt und durch Profile aus Chromnickelstahl an der Unterseite verstärkt. Die Ecknähte an den Auf- und Abkantungen sind durchgehend verschweißt und verschliffen. Die Tischplatte an den wandanliegenden / geräteanliegenden Seiten 50 mm aufgekantet, alle anderen Seiten mit Abkantung. Darin fugenlos eingeschweißt 1 tiefgezogenes Waschbecken. Auslaufprägung 1 1/2", mit Überlaufsicherung, ohne Ventil.
Menge: 1,000 St

**1.4.17 Elektro-Heißluftdämpfer 20 x GN 1/1 (Zeichnung-Position 4.21+4.22+12.09)**
*** gemäß Ausführungsbeschreibung 1
Mindestforderungen an die Ausrüstung:

Ausführung:
Vernetzbarer Heißluftdämpfer nach DIN 18866 zum automatischen Garen. Elektrisch beheiztes Standgerät. Das Gerät besteht innen und außen aus Edelstahl DIN 1.4301 und verfügt über einen nahtlosen Innenraum mit gerundeten Ecken, einer optimierten Luftströmung und ist gegen Wärmeabstrahlung isoliert. Elektronischer Sicherheits-temperaturbegrenzer für Heißluftheizung und Dampf-generator, sowie integrierte Lüfterradbremse und eine aktive Hochleistungsentfeuchtung. Integriertes Fettabscheide-system ohne zusätzlichen Fettfilter. Dynamische Luftverwirbelung im Garraum durch drei Lüfterräder mit mind. 5 Geschwindigkeiten. Das Gerät ist mit einer hinterlüfteten 3-Scheiben-Garraumtür, davon zwei schwenk-bare Innenscheiben mit wärmereflektierender Beschichtung sowie mit einer steckbaren Türdichtung ausgestattet. Die Tür ist mit einem Einhand-Türgriff mit Zuschlagsfunktion versehen. Darüber hinaus ist es mindestens mit einem 10 Zoll TFT-Farbdisplay mit einem kapazitiven Touchscreen ausgestattet. Der Garraum verfügt über eine LED Beleuchtung. Beschickung des Innenraumes durch Horden-gestell zur Aufnahme von 20 x GN 1/1 im Längseinschub für GN-Zubehör möglich. Siphon zum Abwasseranschluss an Festnetz. Ein Anschluss an eine Energieoptimierungsanlage gemäß DIN 18875 ist möglich. Der oberste Einschub darf die von der BGN geforderte Höhe von 1,60 m nicht überschreiten. Folgende oder vergleichbare Deklarationen, Zulassungen und Prüfzeichen sind gefordert: IPX 5, SVGW/SSIGE, KIWA, CE, EMC, NSF, HKICert, RED. Das Gerät ist zum unbeaufsichtigten Betrieb zugelassen.
Das Gerät ist ausgestattet mit den Betriebsarten: Dämpfen, Heißluft sowie Kombidampf mit freier Regelung der Feuchtigkeit, Regenerieren, Niedertemperaturgaren, Delta-T-Garen, Pasteurisieren, Kerntemperaturregelung, Cool-Down, sowie einer Beschwadungsfunktion. Einstellbare Garraum-temperatur von +30 °C bis +300 °C. Geräteausstattung mit einer vollautomatischen, prozentgenauen Messung, Regelung und Anzeige des Feuchtigkeitsgrades im Garraum. Zusätzlich anwählbare Wassereinspritzfunktion. Eine automatische Startzeitvorwahl mit Datum und Zeit ist einstellbar. Gleichzeitiges Garen von mehreren Lebens-mitteln zur selben Zeit oder auf einen gemeinsamen Zielzeitpunkt hin ist möglich.
Das Gerät ist frei programmierbar mit mindestens 1000 Garprogrammen. Die Dampferzeugung erfolgt drucklos, mittels eines Frischdampfgenerators mit Selbstreinigungs-programm sowie automatischer Entkalkung. Betrieb ohne Wasserenthärtungsanlage und ohne zusätzliches Entkalken. Anschluss für Weichwasser. Das Gerät ist mit einem vollautomatischen, wasserdruckunabhängigen Reinigungs-system mit mehreren Reinigungsstufen ausgestattet. Das Gerät verfügt über verschiedene Reinigungsprogramme. Integrierte Handbrause mit Rückholautomatik und umstellbarer Sprüh- und Einzelstrahlfunktion.
Vollintegrierte WLAN Schnittstelle zum Anschluss an eine cloudbasierte Vernetzungslösung zum Fernzugriff und zur Wartung. Steuerung mehrerer Geräte, Verwaltung von Garprogrammen und Produktionsmanagement, sowie Gerätemanagement ist über eine cloudbasierte Lösung möglich. Energieverbrauchsanzeige für Garabläufe und Ausgabe auch über integrierte USB-Schnittstelle möglich, welche auch zum lokalen Datenaustausch genutzt werden kann. HACCP Datenspeicher und Ausgabe auch über USB oder per Cloud-Lösung ohne spezielle Herstellersoftware.

Abmessungen:
Breite:  ca. 900 mm
Tiefe:  ca. 950 mm
Höhe:  ca. 1900 mm

Technische Daten:
Fassungsvermögen: 20 x GN 1/1
Temperaturbereich:+30° - 300°C
Anschlusswert Elektro: ca. 37,0 kW
Netzanschluss:  3 NAC 400 V
Türanschlag:  rechts

Mitzulieferndes Zubehör:
1 St  Hordengestellwagen 20 x GN 1/1 aus Edelstahl. Der oberste Einschub darf die von der BGN geforderte Höhe von 1,60 m nicht überschreiten. Wagen ausge-stattet mit Schiebegriff und 4 Lenkrollen, davon 2 mit Totalfeststellern.
  Abmessungen ca. B 570 x T 830 x H 1720 mm.
Menge: 2,000 St

**1.4.18 Trockendampfschnellgarer (Zeichnung-Position 4.23+4.24)**
*** gemäß Ausführungsbeschreibung 1
Mindestforderungen an die Ausrüstung:

Abmessungen:
Breite:  ca. 600 mm
Tiefe:  ca. 700 mm
Höhe:  ca. 950 mm
Höhe mit Untergestell: ca. 1700 mm

Kompaktes, elektrisch betriebenes Druckdampf-Gerät aus Chromnickelstahl (Werkstoff-Nr. 1.4301) mit eingebautem Frischdampferzeuger für die gewerbliche Küche. Der isolierte Frischdampfdruckerzeuger aus Chromnickelstahl, mit Drucksicherheitsventil, erzeugt über thermostatisch geregelte Heizstäbe den benötigten Dampf bis max. 120° C bei 1 bar Druck.

Ausrüstung:
-  Auftauautomatik
-  Vollelektronische Steuerung für Zeiteingabe
-  Selbstdiagnose mit Fehleranzeige
-  Kammerdruck wird digital angezeigt
-  Abdampfvernichtung mit eingebauter Wrasenkondensation
-  Automatische Boilerentleerung nach Betriebsende
-  Elektronik vorgerüstet für das Garen mit Kern-temperaturfühler
-  Potentialfreie Kontakte zum Anschluss an Leistungs-optimierungsanlage
-  Selbstreinigungsprogramm des Abdampfvernichters
-  Vollisolierung der Garkammer und des Generators
-  Wasserstandsregler mit Anzeige
-  Digitale Anzeige des Kammerdrucks
-  Sternförmiger Dampfverteiler

Technische Daten:
Elektr. Anschluss  400V, max. 27,2 kW
Schutzart  IPX4
Leistung in Portionen/h ca. 650
Kapazität:  3 x GN 1/1 bis max. 65 mm Tiefe
  oder  2 x GN 1/1 bis max. 100 mm Tiefe
  oder  1 x GN 1/1 bis max. 200 mm Tiefe
Druckstufen:  drucklos:  ca. 50°C - 99°C
  0,5 bar:  ca. 110°C
  1 bar:  ca. 120°C

Mitzulieferndes Zubehör:
1 St  Untergestell zur Aufnahme von 4 x GN 1/1 Behältern, Quereinschub, Bodenplatte
  ca. B 600 x T 700 x H 860 mm
Menge: 2,000 St

#### 1.5 Speisenausgabe EG

**1.5.1 Kalt-/Warmausgabe 1 + 2 (Zeichnungs-Positionen 5.01 + 5.02)**
*** gemäß Ausführungsbeschreibung 1
Mindestforderungen an die Ausrüstung:

Beschreibung:
an bauseitiger Brüstung, zwischen zwei Wänden stehende Ausgabetheke für Kalt- und Warmspeisen.

Die Thekenanlage bestehend aus einem Korpus (CNS-Rahmengestell, Verkleidung und CNS-Sockel), Tischplatte, Tablettrutsche, Einstellnische, Thekenein- und aufbauten,  Kühlvitrine, Hustenschutzaufsatz, darunter CNS-Unterbauten, CNS-Blenden und Installationsfächer. Tischplatte angepasst an bauseitige Stützen- / Verkleidungssituation

Alle fertigungs- oder lieferbedingten Teilsegmente sind über die Gesamtlänge der Anlage miteinander naht- und fugenlos zu verschweißen und zu verbinden. Sichtbare Übergänge sind zu vermeiden.

Sämtliche notwendigen Anlagenbeschriftungen bedienseitig sind einzuätzen, Kunststoff-Aufklebeschilder werden nicht akzeptiert.

Der Unterbau und die Grundkonstruktion sind als stabile CNS 4-Kantrohr-Konstruktion 40 x 40 x 2 mm aus CNS 1.4301 herzustellen.

Anlage auf Füßen mit Sockelblende. Sockelblende mit evtl. notwendigen revisionierbaren Lüftungsgittern.

Für die Anlage ist eine Unterverteilung inkl. aller Regel-, Schalt-, Steuer- und Sicherheitseinrichtungen vorzusehen. Ebenso sind alle notwendigen Daten- und Medienleitungen, welche für die Anlagen benötigt werden, durch den Auftragnehmer innerhalb der Anlage bis zu den ent-sprechenden Punkten zu verlegen. Für den Elektroanschluss ist eine Lastleitung vorzusehen.

In den Einheitspreis ist die Bereitstellung von Mustern der angebotenen Materialien zu berücksichtigen.

Abmessungen und Ausstattung:
Breite Tischplatte:  ca. 5065 mm
Tiefe Tischplatte:  1100 mm
Breite Tablettrutsche:  ca. 5065 mm
Breite Korpus:  ca. 5065 mm
Tiefe Korpus:  ca. 815 mm
Arbeitshöhe:  900 mm

Anzahl Hustenschutz:  1 Stk
Breite Hustenschutz:  ca. 3700 mm
Höhe Hustenschutzaufsatz: 500 mm
Breite Hustenschutzaufsatz: 475 mm

Anzahl Kühlvitrine:  1 St
Höhe Kühlvitrine:  700 mm
Größe Kühlvitrine:  3x 1/1 GN

Anzahl Warmausgaben:  6 St
Anzahl Warmausgabe-Gruppe: 2 St
  2 x à 3 St
Größe:  GN 1/1-200 mm
Anzahl Ceranfelder:  6 St

Anzahl Einstellnische:  1 Stk
Breite Nische Tellerspender: 600 mm
Tiefe Nische Tellersalspender: 700 mm

Anzahl Installationsfach UV
einflügelig:  1 Stk
Breite Installationsfach UV:ca. 450 mm
Höhe Installationsfach UV:mind. 350 mm

Anzahl Installationsfach
Külvitrine zweiflügelig:  1 Stk
Breite Installationsfach zweiflügelig: ca. 1000 mm
Höhe Installationsfach zweiflügelig: mind. 350 mm

Anzahl Installationsfach einflügelig: 1 Stk
Breite Installationsfach einlügelig: ca. 500 mm
Höhe Installationsfach einflügelig: mind. 350 mm

Anzahl Unterschrank offen: 3 Stk
Breite Unterschrank offen: 2x ca. 640 mm
  1x ca. 790 mm
Höhe Unterschrank offen: mind. 350 mm

Anzahl Unterschrank offen
mit Einlegeboden:  1 Stk
Breite Unterschrank offen: ca. 400 mm
Höhe Unterschrank offen: ca. 450 mm

Anzahl Bedien- / Schalterblenden: 3 Stk
Größe Bedien- / Schalterblenden B x H:
  1x ca. 1480 x ca. 350 mm
  1x ca. 220 x ca. 350 mm
  1x ca. 400 x 250 mm

Anzahl Einbausteckdosen außen: 4 Stk

Ausführung Schränke H2:
Schrankelement in Hygieneausführung H2 gem. DIN 18865-9 herzustellen. Der Schrankkorpus in stabiler selbst-tragender Ausführung aus CNS gegebenenfalls durch Zwischenwände unterteilt. Materialdicke mind. 1,25 mm. Schrank bestehend aus Boden, Rückwand und Seitenwänden. Der Boden ist mit Profilen verstärkt.

Ausführung Installationsschränke H1:
Schrankkorpusse in stabiler selbsttragender Ausführung aus CNS in Hygieneausführung H1 gem. DIN 18865-9 gegebenenfalls durch Zwischenwände unterteilt. Materialdicke mind. 1,25 mm. Schrank bestehend aus Boden, Rückwand und Seitenwänden. Der Boden ist mit Profilen verstärkt. Alle Installationsschränke sind mit Flügeltür abschließbar und Installationskennzeichnung gefordert. Nach Bedarf sind Lüftungschlitze in der Flügeltür vorzusehen. An der Rückwand sind Öffnungen für die Installationen vorzusehen. Ausführung mit Kantenschutz.

Ausführung Flügeltür:
Flügeltür aus CNS ist doppelwandig, 20 mm dick, mit flächenbündiger senkrecht angekanteter Griffleiste ausgeführt, Flügeltür allseitig verschweißt. Offene Ecken und Kanten werden nicht akzeptiert. Die Tür ist fluchtend und ohne Überlappung gefertigt, mit stabilem wartungsfreiem 180° Scharnier angeschlagen, mit versenktem Magnet-verschluss. Außenliegende Scharniere und Schlösser sowie Nieten werden nicht akzeptiert.

Ausführung Leitungsführungen innerhalb der Küchenmöbel:
Wenn bei Tischen mit geschlossenen Unterbauten die Deckplatten oder Anlagenteile Zuleitungen benötigen und diese durch den Unterbau geführt werden müssen, sind diese Leitungen durch eine passende Leitungseinhausung aus CNS zu verlegen.
Diese Leitungseinhausung ist geschlossen, hat aber abnehmbare Paneele, um den Zugang zu den Leitungen jederzeit zu gewähren. Diese Zugangspaneelen sind durch Laschen oder Schrauben gehalten.
Alle Durchführungen sind mit dichten Kunststoffdurch-führungen auszurüsten.

Ausführung der Blenden:
Sämtliche Blenden der zu verschließenden Räume sind wie folgt auszuführen:
Blende aus CNS, aufgeschraubt, Ausführung mit Falz zum Korpus sowie feuchte- und staubdichter Elastomer-Abdichtung. Um Stauwärme vorzubeugen sind bei Bedarf Lüftungsschlitze in den Blenden vorzuhalten.

Ausführung Füße:
Aufstellung auf Quadratrohrstehern 40/40/1,25 mm mit angeschweißter Halteplatte und CNS-Fußstollen, verstellbar ± 15 mm. Die Füße sind mit dem Bodenprofil verschweißt bzw. verschraubt. Bodenfreiheit 150 mm.

Ausführung der Sockelblende:
Sockelblende aus CNS 1.4301 1,5 mm stark. Alle Sockelelemente sind unsichtbar zu befestigen. Eine Verstärkung der Sockel ist mit Kunststoffelementen vorzusehen. Die gesamte Sockelkonstruktion ist revisionierbar bzw. herausnehmbar zu befestigen. Sockelblende mit evtl. notwendigen revisionierbaren Lüftungsgittern.
Bedienseitig:
Sockel 150 mm hoch und 90 mm eingerückt gegenüber der Tischplattenvorderkante herzustellen

Ausführung der Einstellnische für Tellerspender:
Bedienseitig ist dieses Element als Anfahrelement für Tellerspender vorgesehen. Hierfür ist bedienseitig in einer Höhe von ca. 800 mm 1 Stück 230V Schukosteckdose vertieft in eine CNS-Mulde vorzusehen. Diese ist so anzuordnen, dass ein bequemes Einstecken des Gerätes möglich ist. Die Nische komplett mit CNS verkleidet.

Da das Element als Anfahrelement dient, ist besonders auf eine robuste Ausführung zu achten. Hierfür ist die innenliegende CNS-Blende der Nische mit 19 mm Multiplexplatten zu belegen um Verformungen des Bleches durch Anstoßen zu verhindern. Ein Rammschutz im Bereich der Stoßkanten der Spender ist vorzusehen.

Ausführung Aufsatz-Umluft-Schleier-Kühlvitrine:
Kühlvitrine zum Anschluss an die Zentralkälte.

Die Kühlvitrine vorgesehen zur Bereitstellung von Salaten, Molkereiprodukten, Kuchen, Sandwiches etc. im Kühlbereich von +6°C während der Ausgabezeit.

Die Abmessungen der Vitrinen gemäß den beigefügten Zeichnungen. Die Möglichkeit 3 GN-Tabletts in jede der Glasebenen einzuschieben, muss gegeben sein.

Die gästeseitig offene Umluftkühlvitrine wird auf der Tischplatte aufgebaut. Der Aufbau besteht aus einem dreiseitig geschlossenen Glaselement mit Glasabdeckung und einem CNS-Rahmen mit Flügeltüren bedienseitig, Konstruktion ca. 60 x 20 mm.

Die waagerechte Glasscheibe, die zwei Glasfachböden und die seitlichen, frontseitige und rückseitige Glaswände sind aus 10 mm ESG-Glas auszuführen. Verklebung der Glasscheiben unsichtbar mit UV-Glaskleber.

Die Rückseite kann bedienseitig mittels Flügeltüren geöffnet werden. Die Flügeltüren sind aus Isolierglas 16 mm eingefasst mit einem CNS Rahmen herzustellen.

Die Türen sind fluchtend und ohne Überlappung gefertigt, mit stabilem wartungsfreiem 180° Scharnier angeschlagen.

CNS-Rundrohr-Bügelgriffe mit einem Durchmesser von 8 mm und einer Eingriffbreite von 150 mm sind zum Öffnen der Türen anzubringen. Die Griffe sind auf der CNS-Einfassung der Türen aufzuschweißen. Sichtbare Übergänge dürfen nicht entstehen.

Besonders ist darauf zu achten, dass Spalten und Öffnungen sowie Kältebrücken zwischen dem Innenraum der Vitrine und den Türelementen vermieden werden. Die vertikale Luftführung der gekühlten Luft innerhalb der Vitrine nach oben darf nicht gestört oder unterbrochen werden.

Die liegenden Glasscheiben sind aus mind. 10 mm ESG-Glas auszuführen.

Die innenliegenden zwei Glasebenen werden durch CNS Schwerter, welche an den hinteren Rahmen angeschweißt sind, gehalten. Die Schwerter sind ca. 550 mm lang und ca. 20-50 mm hoch auszuführen. Eine Halterung der Scheiben im vorderen Bereich ist nicht vorgesehen. Auf eine entsprechend belastbare Konstruktion ist zu achten.

Unter der Deckplatte sowie den beiden Glasablageebenen befindet sich jeweils ein durchgehendes LED-Beleuchtungselement, Lichtfarbe neutralweiß, Umgebungstemperatur ca. -30°C bis +30 °C, Schutzart IP20, Schutzklasse III, Leistung 21 W, Versorgungsspannung: 24 V. Die Kabelführung der Beleuchtungen ist unsichtbar innerhalb des Vitrinen- Grundgestells in den Unterbau zu führen. Die Beleuchtung ist optisch den nebenstehenden Hustenschutzaufsätzen anzugleichen.

Die notwendigen Trafos für die LED - Beleuchtung sind im Installationsfach der Unterverteilung der Anlage eingebaut.

Unter der Kühlvitrine, als Abdeckung für den Flachverdampfer, befindet sich die dreigeteilte gekantete Abdeckung aus CNS 1,5 mm stark, in der die Öffnungen für die Luftzirkulation und je ein Fingerloch ausgespart sind. Die Abdeckung 220 K geschliffen. Unter dieser Abdeckung befindet sich der flachliegende Umluftverdampfer, abklappbar für die Kühlvitrine.

Im Unterbau ist ein Installationsschrank für die Kälteinstallation und den Elektroanschlusskasten auszuführen.

Sämtliche Kühlelemente sind an eine zentrale Kleinkälteanlage angeschlossen. Das Anschließen der Kälteleitungen wird in Abstimmung durch die Kältefirma durchgeführt. Sämtliche Installationen der Kühlvitrinen sind jedoch durch den Lieferanten bis in den Unterbau bzw. in den Installationsbereich vorzuverlegen.

Die Abwasserverrohrung der Verdampferwanne und des Tauwassers muss bis in das Installationsfach geführt werden.

Ausführung Tischplatten:
Die Tischplatten bestehen aus Großkeramik.
Sämtliche Plattenkanten sind mit einer Fase von 2 mm herzustellen. Alle Eckstöße sind dauerhaft auf Gehrung zu verkleben und zu polieren. Für die Klebung der Platten ist nur ein vom Hersteller der Platten empfohlener Kleber zu verwenden.
Alle notwendigen Ausschnitte sind im Umfang enthalten. Fugen und Stöße sind nach dem Minimalprinzip auszulegen, in Abstimmung mit dem Fachplaner und dem Bauherrn. In die Einheitspreise sind ferner alle notwendigen Ein- und Ausschnitte einzurechnen. Dies betrifft alle Ein- und Ausschnitte, welche zum Bau der Anlagen und der zum Leistungsumfang gehörenden Einrichtungen und alle Einbauten, welche bauseits gestellt werden, notwendig sind. Kabeldurchführungen für optional vorgesehene Einbauten sind im Tischplattenmaterial flächenbündig abzudecken.

Unterhalb der Tischplatte, als Trennung und Niveauausgleich zwischen Tischplatte und bauseitiger Verkleidung, rückspringend um ca. 35 mm auf bauseitige Verkleidung, ein CNS-Streifen als Schattenfuge, Breite 20 mm.

Wandanliegende Kanten erhalten eine Aufkantung in Tischplattenmaterial, 50 mm hoch, Stärke 12 mm, in Abstimmung mit der Bauleitung.

Material:  Großkeramik
Preisgruppe:  mind. 3 von 5
Farbe:  einfarbig, ggf. dunkelbraun
  nach Wahl des Bauherrn
Oberfläche:  nach Wahl des Bauherrn
Ansichtsstärke:  30 mm

Planungsfabrikat:  Dekton Keranium Tech Collection Farbe: Dunkelbraun mit leichter Struktur

Durch den AN ist eine Arbeitsplatte mit 30 mm Plattenstärke gem. folgenden Spezifikationen herzustellen:

Zur Verwendung dürfen nur keramische Werkstoffe kommen, die frei von Bindemitteln oder anderen organischen Verbindungen hergestellt werden.
Zur Verwendung kommen ausschließlich Materialien die folgenden Anforderungen gerecht werden:

Arbeitsplatte aus Großkeramik

Trockengepresst DIN EN 14411 Gruppe Bla, Blb, mit Stempelpresse und einem Druck von 25.000 Tonnen/Tafel.
Brandverhaltensklasse: A1 gem. DIN EN 13501-1
Ebenheitsabweichungen gem. DIN 18202 Ausgabe 2013-04
Biegezugfestigkeit: gem. EN 10545-4
Wasseraufnahme: < 1 % gem. EN 10545-3
Bestimmung der Abmessungen und Oberflächen-beschaffenheit
Gem. EN 10.545-2 Länge und Breite max: +/- 0,6 %
Dicke max: +/-0,5 mm
Geradheit der Seiten max: +/- 0,5 %
Rechtwinkligkeit max: +/- 0,5 %
Mittige Krümmung max: +/- 0,5 %
Seitliche Krümmung max: +/- 0,5 %
Verzug max: +/- 0,5 %
Bestimmung der Stoßfestigkeit: gem. EN 10.545-5
Bestimmung der linearen Wärmedehnung: gem. EN 10.545-8
Bestimmung der Temperaturwechselbeständigkeit: gem. EN 10.545-9
Bestimmung der Feuchtedehnung: gem. EN 10.545-10 max. 0,1 mm/Meter
Bestimmung der Frostbeständigkeit: gem. EN 10.545-12 ohne Schaden
Bestimmung der chemischen Beständigkeit: gem. EN 10.545-13 ohne Schaden
Bestimmung der Fleckenbeständigkeit: gem. EN 10.545-14
Bestimmung der Farbveränderungen unter Bewitterung und UV-Belastung
Prüfzyklus > 5000 Stunden - Veränderungen Delta E <1
Mohs Härte der Oberfläche min.7 Mohs,
Eindruckhärte min. 1120 kp/mm² gem. Vickers
sichtbare Cradle to Cradle Analyse und technische Dokumentation nachzuweisen.

Ausführung der Tablettrutsche:
Die Tablettrutsche ist in die Tischplatte integriert.
Die Trennung zum Ausgabebereich erfolgt hierbei durch einen CNS-Anschlag für das Tablett. Dieser ragt 25 mm hoch aus der Tischplatte heraus und ist einzukleben. Der Anschlag ist aus CNS-Flachmaterial 5 mm stark und in notwendiger Höhe, welche abhängig ist von der Einklebetiefe, herzustellen.

Als Gleiter für die Tabletts sind 2 CNS-Führungen in die Tischplatte einzukleben. Sie sind aus CNS- Flachmaterial 5 mm stark herzustellen, diese ragen 5 mm aus der Tischplatte heraus, Einklebetiefe mind. 3 mm.

Ausführung der Hustenschutzaufsätze über den Warmausgaben:
Der Hustenschutzaufsatz besteht aus einer Steher-konstruktion in L-Form aus CNS-Rechteckrohr 20/40 mm, Übergänge fugenlos verschweißt und geschliffen, ebenso sichtbare Rohrenden. Auf den waagerechten Recht-eckrohren aufgelegt, mit Silikon-Saugnäpfen, eine ESG-Glasscheibe 10 mm stark, Kanten poliert. An den gästeseitigen Längsseiten jeweils untergebaut eine UV-verklebte Scheibe 10 mm stark und 80 mm hoch. Alle Glaskanten mit einem UV-verklebten Kantenschutz aus CNS-Vollmaterial 5 mm stark geschützt, zusätzlich mit hitzebeständigem Silikon abgefugt.

Zwischen den L-Stehern eine Wärmebrücke zur Einhaltung der HACCP-konformen Temperaturen, Wärmebrücke mit einem CNS-Gehäuse, Kanten verschweißt und sauber geschliffen, mit Abstandshaltern aus Rundmaterial aus CNS zwischen den L-Stehern montiert. In dem CNS-Gehäuse pro Wärmefeld ein Infrarot-Strahler je 250 Watt in Reflektor eingebaut, maximale Tiefe 140 mm, maximale Höhe 70 mm. In das CNS-Gehäuse integriert digitale Steuerung, jeder Strahler einzeln schaltbar und dimmbar, CNS-Gehäuse an beiden Schmalseiten mit Lüftungskiemen für Be- und Entlüftung, Oberflächentemperatur des Gehäuses unter Einhaltung der DIN 18871-2, Punkt 6.7 - Temperaturen von Oberflächen zufällig berührbarer Teile, ohne zusätzlichen aufgesetzten Verbrühschutz. In die Wärmebrücke ist die LED-Beleuchtung integriert, Farbtemperatur neutralweiß 4000 Kelvin.

Ausführung Tellerübergabebord:
Über den Warmausgaben zusätzlich lose aufgestellt ein Tellerübergabebord, ausgeführt als Bank, gefertigt aus kompakt verdichteter eingefärbten Faserplatte, 12 mm stark, Oberfläche und Kanten mit HPL belegt, mit geeigneter Unterkonstruktion aus CNS. Kompaktfaserplatte an den Kanten mit einer Fase 4 mm stark als Stoßschutz. Breite ca. 200 mm, Oberkante ca. 145 mm.

Material:  Schichtstoff HPL
D:  0,8 mm, glatt, formaldehydfrei
Farbe:  einfarbig, ggf. dunkelbraun
  nach Wahl des Bauherrn
Oberfläche:  nach Wahl des Bauherrn

Planungsfabrikat: Resopal
Farbe:  Chocolate 0547

Kantenschutz Glas:
Generell erhalten alle offenen Glaskanten einen Kantenschutz aus CNS-Vollmaterial, Stärke 5 mm, Breite wie Glasstärke, Verklebung unsichtbar mit UV-Glaskleber.
Aufgesteckte Kantenschutzleisten werden nicht akzeptiert.

Ausführung der Warmhaltebecken Infrarotstrahlern:
Trockenbeheiztes Becken zum Warmhalten von Speisen in Gastronorm-Behältern bis 200 mm Behältertiefe.
Warmhaltebecken komplett aus Edelstahl, Innenraum glattflächig und fugenlos verschweißt. Gesamtes Modul wärmeisoliert, bedienseitig mit einer doppelwandigen Beschickungsklappe mit eingekanteter Griffleiste.
Abnehmbare Beschickungsklappe nach vorne zu öffnen, der geschlossene Zustand erfolgt über eine magnetische Zuhaltung. Im Beckenboden eine Glaskeramikplatte mit darunter liegender Heizkassette mit Infrarotstrahlern. Eine gleichmäßige Warmhaltung ist zu gewährleisten. Jedes Becken ist separat zu schalten und verfügt über eine separate und stufenlose Energieregelung mit einer max. Leistungsaufnahme von 350 Watt.
Die frontseitige Schaltblende mit Ein-/Aus-Schalter und Energieregler müssen zum Schutz vor Beschädigungen gegenüber der Vorderkante des Gerätes zurückgesetzt eingebaut werden.
Heizkassette und elektrische Bauteile müssen durch das Abnehmen der Schaltblende leicht zugänglich sein.

Die Klappenausgaben werden immer als Einheit in die Thekenanlage integriert.
Die Elemente sind so auszuführen, dass die Klappenoberkante und Bauteile zwischen den
einzelnen Becken um 10 mm gegenüber der allgemeinen Tischplatte der Thekenanlage abgesenkt sind. Für jedes Becken ist eine Abdeckplatte aus dem beschriebenen Tischplattenmaterial der Thekenanlage mit Fingerloch zu liefern. Die Stärke der Abdeckplatte ist 10 mm. Die Größe der einzelnen Abdeckplatten ist für die einzelnen Beckenkombinationen mit 1, 2 oder 3 Becken anzupassen.
Menge: 2,000 St

**1.5.2 Tablett-/Besteckstation mit Kühlvitrinen (Zeichnungs-Position 5.03)**
*** gemäß Ausführungsbeschreibung 1
Mindestforderungen an die Ausrüstung:

Beschreibung:
Selbstbedienungsstation bestehend aus vier Teilen: 2x Tablett-/ Besteckstation und 2x Kaltausgabe mit Kühlvitrinen. Die Kaltausgaben stehen jeweils in Wandnischen, die  beiden Selbsbedienungstheken für Ausgabe von Tabletts und Besteck sind einseitig an Pfeiler stehend, beidseitig bedienbar.

Die Kaltausgabetheken bestehend aus einem Korpus (CNS-Rahmengestell, Verkleidung und CNS-Sockel), Tischplatte, Tablettrutsche, Kühlvitrine, Installationsfächer im Unterbau.

Die Tablett-/ Besteckstationen bestehend aus einem verkleideten Korpus, eingelassenen Besteckbehältern sowie Ablageflächen für Tabletts mit Trennhülsen zur Sicherung gegen Verrutschen.

Alle fertigungs- oder lieferbedingten Teilsegmente sind über die Gesamtlänge der Anlage miteinander naht- und fugenlos zu verschweißen und zu verbinden. Sichtbare Übergänge sind zu vermeiden.

Sämtliche notwendigen Anlagenbeschriftungen bedienseitig sind einzuätzen, Kunststoff-Aufklebeschilder werden nicht akzeptiert.

Der Unterbau und die Grundkonstruktion sind als stabile CNS 4-Kantrohr-Konstruktion 40 x 40 x 2 mm aus CNS 1.4301 herzustellen.

Anlage auf Füßen mit Sockelblende. Sockelblende mit evtl. notwendigen revisionierbaren Lüftungsgittern.

In die Einheitspreise ist die ggf. notwendige technische Klärung einzurechnen und die Bereitstellung von Mustern der angebotenen Materialien zu berücksichtigen.

Abmessungen und Ausstattung:
Tablett-/ Besteckstationen:  2 Stück
Breite:  1360 mm
Tiefe:  1200 mm
Arbeitshöhe:  900 mm
Anzahl Tablettablage:  2 Stk
Länge Tablettablage:  1360 mm
Breite Tablettablage:  390 mm
Höhe Tablettablage:  400 mm
Anzahl Trennhülsen:  je 6 Stk
Höhe Trennhülsen:  100 mm
Anzahl Besteckbehälter:  4 Stk
Größe Besteckbehälter
mit beweglichem Hustenschutz:  GN 1/4
Anzahl Einbau-Serviettenspender: 2 Stk

Kaltausgaben:  2 Stück
Breite:  ca. 1375 mm
Tiefe:  ca. 1200 mm
Breite Korpus:  ca. 1375 mm
Tiefe Korpus:  ca. 1165 mm
Arbeitshöhe:  900 mm
Anzahl Kühlvitrine:  je 1 St
Höhe Kühlvitrine:  700 mm
Größe Kühlvitrine:  3x 1/1 GN

Ausführung Tischplatten:
Die Tischplatten bestehen aus Großkeramik.
Sämtliche Plattenkanten sind mit einer Fase von 2 mm herzustellen. Alle Eckstöße sind dauerhaft auf Gehrung zu verkleben und zu polieren. Für die Klebung der Platten ist nur ein vom Hersteller der Platten empfohlener Kleber zu verwenden.
Alle notwendigen Ausschnitte sind im Umfang enthalten. Fugen und Stöße sind nach dem Minimalprinzip auszulegen, in Abstimmung mit dem Fachplaner und dem Bauherrn. In die Einheitspreise sind ferner alle notwendigen Ein- und Ausschnitte einzurechnen. Dies betrifft alle Ein- und Ausschnitte, welche zum Bau der Anlagen und der zum Leistungsumfang gehörenden Einrichtungen und alle Einbauten, welche bauseits gestellt werden, notwendig sind. Kabeldurchführungen für optional vorgesehene Einbauten sind im Tischplattenmaterial flächenbündig abzudecken.

Unterhalb der Tischplatte, rückspringend um 55 mm, ein CNS-Streifen als Schattenfuge, Breite 20 mm. Die Verkleidung springt frontseitig um 35 mm gegenüber der Tischplattenvorderkante zurück, unterbrochen durch rückspringende Schattenfuge.

Wandanliegende Kanten erhalten eine Aufkantung in Tischplattenmaterial, 50 mm hoch, Stärke 12 mm, in Abstimmung mit der Bauleitung.

Material:  Großkeramik
Preisgruppe:  mind. 3 von 5
Farbe:  einfarbig, ggf. dunkelbraun
  nach Wahl des Bauherrn
Oberfläche:  nach Wahl des Bauherrn
Ansichtsstärke:  30 mm

Planungsfabrikat:  Dekton Keranium Tech Collection Farbe: Dunkelbraun mit leichter Struktur

Durch den AN ist eine Arbeitsplatte mit 30 mm Plattenstärke gem. folgenden Spezifikationen herzustellen:

Zur Verwendung dürfen nur keramische Werkstoffe kommen, die frei von Bindemitteln oder anderen organischen Verbindungen hergestellt werden.
Zur Verwendung kommen ausschließlich Materialien die folgenden Anforderungen gerecht werden:

Arbeitsplatte aus Großkeramik

Trockengepresst DIN EN 14411 Gruppe Bla, Blb, mit Stempelpresse und einem Druck von 25.000 Tonnen/Tafel.
Brandverhaltensklasse: A1 gem. DIN EN 13501-1
Ebenheitsabweichungen gem. DIN 18202 Ausgabe 2013-04
Biegezugfestigkeit: gem. EN 10545-4
Wasseraufnahme: < 1 % gem. EN 10545-3
Bestimmung der Abmessungen und Oberflächen-beschaffenheit
Gem. EN 10.545-2 Länge und Breite max: +/- 0,6 %
Dicke max: +/-0,5 mm
Geradheit der Seiten max: +/- 0,5 %
Rechtwinkligkeit max: +/- 0,5 %
Mittige Krümmung max: +/- 0,5 %
Seitliche Krümmung max: +/- 0,5 %
Verzug max: +/- 0,5 %
Bestimmung der Stoßfestigkeit: gem. EN 10.545-5
Bestimmung der linearen Wärmedehnung: gem. EN 10.545-8
Bestimmung der Temperaturwechselbeständigkeit: gem. EN 10.545-9
Bestimmung der Feuchtedehnung: gem. EN 10.545-10 max. 0,1 mm/Meter
Bestimmung der Frostbeständigkeit: gem. EN 10.545-12 ohne Schaden
Bestimmung der chemischen Beständigkeit: gem. EN 10.545-13 ohne Schaden
Bestimmung der Fleckenbeständigkeit: gem. EN 10.545-14
Bestimmung der Farbveränderungen unter Bewitterung und UV-Belastung
Prüfzyklus > 5000 Stunden - Veränderungen Delta E <1
Mohs Härte der Oberfläche min.7 Mohs,
Eindruckhärte min. 1120 kp/mm² gem. Vickers
sichtbare Cradle to Cradle Analyse und technische Dokumentation nachzuweisen.

Ausführung der Tablettrutsche:
Die Tablettrutsche ist in die Tischplatte integriert.
Die Trennung zum Ausgabebereich erfolgt hierbei durch einen CNS-Anschlag für das Tablett. Dieser ragt 25 mm hoch aus der Tischplatte heraus und ist einzukleben. Der Anschlag ist aus CNS-Flachmaterial 5 mm stark und in notwendiger Höhe, welche abhängig ist von der Einklebetiefe, herzustellen.

Als Gleiter für die Tabletts sind 2 CNS-Führungen in die Tischplatte einzukleben. Sie sind aus CNS- Flachmaterial 5 mm stark herzustellen, diese ragen 5 mm aus der Tischplatte heraus, Einklebetiefe mind. 3 mm.

Ausführung der Front- und Seitenverkleidungen:
Die Verkleidungselemente mit einer Höhe von 750 mm bestehen aus geeignetem Trägermaterial mit Schichtstoff belegt. Die Verkleidungselemente sind mit einer Schattenfuge von 20 mm unterhalb der Tischplatte anzubringen. Die Schattenfuge selbst ist aus CNS herzustellen.

Der Schichtstoff ist auf die Verkleidungsplatten und auf alle sichtbaren Seiten aufzubringen.
Gesamtstärke der Verkleidungsplatten ca. 20 mm. Die Verkleidungsplatten sind abnehmbar für Revisionszwecke auszuführen. Zum Erreichen von Installationen sind frontseitig Flügeltüren abschließbar mit Drucktastern und Lüftungsgittern pulverbeschichtet nach RAL und Wahl des Bauherren vorzusehen.
Grundsätzlich sind die Verkleidungen unsichtbar zu befestigen.

Material:  Schichtstoff HPL
D:  0,8 mm, glatt, formaldehydfrei
Farbe:  einfarbig, ggf. dunkelbraun
  nach Wahl des Bauherrn
Oberfläche:  nach Wahl des Bauherrn

Planungsfabrikat: Resopal
Farbe:  Chocolate 0547

Ausführung Sockel:
Sockelblende aus CNS 1.4301 1,5 mm stark. Alle Sockelelemente sind unsichtbar zu befestigen. Eine Verstärkung der Sockel ist mit Kunststoffelementen vorzusehen. Die gesamte Sockelkonstruktion ist revisionierbar bzw. herausnehmbar zu befestigen. Sockelblende mit evtl. notwendigen revisionierbaren Lüftungsgittern.
Der Sockel ist 100 mm hoch und 90 mm eingerückt gegenüber der Tischplattenvorderkante herzustellen.

Ausführung Aufsatz-Umluft-Schleier-Kühlvitrine:
Kühlvitrine zum Anschluss an die Zentralkälte.

Die Kühlvitrine vorgesehen zur Bereitstellung von Salaten, Molkereiprodukten, Kuchen, Sandwiches etc. im Kühlbereich von +6°C während der Ausgabezeit.

Die Abmessungen der Vitrinen gemäß den beigefügten Zeichnungen. Die Möglichkeit 3 GN-Tabletts in jede der Glasebenen einzuschieben, muss gegeben sein.

Die gästeseitig offene Umluftkühlvitrine wird auf der Tischplatte aufgebaut. Der Aufbau besteht aus einem dreiseitig geschlossenen Glaselement mit Glasabdeckung und einem CNS-Rahmen mit Flügeltüren bedienseitig, Konstruktion ca. 60 x 20 mm.

Die waagerechte Glasscheibe, die zwei Glasfachböden und die seitlichen, frontseitige und rückseitige Glaswände sind aus 10 mm ESG-Glas auszuführen. Verklebung der Glasscheiben unsichtbar mit UV-Glaskleber.

Die Rückseite kann bedienseitig mittels Flügeltüren geöffnet werden. Die Flügeltüren sind aus Isolierglas 16 mm eingefasst mit einem CNS Rahmen herzustellen.

Die Türen sind fluchtend und ohne Überlappung gefertigt, mit stabilem wartungsfreiem 180° Scharnier angeschlagen.

CNS-Rundrohr-Bügelgriffe mit einem Durchmesser von 8 mm und einer Eingriffbreite von 150 mm sind zum Öffnen der Türen anzubringen. Die Griffe sind auf der CNS-Einfassung der Türen aufzuschweißen. Sichtbare Übergänge dürfen nicht entstehen.

Besonders ist darauf zu achten, dass Spalten und Öffnungen sowie Kältebrücken zwischen dem Innenraum der Vitrine und den Türelementen vermieden werden. Die vertikale Luftführung der gekühlten Luft innerhalb der Vitrine nach oben darf nicht gestört oder unterbrochen werden.

Die liegenden Glasscheiben sind aus mind. 10 mm ESG-Glas auszuführen.

Die innenliegenden zwei Glasebenen werden durch CNS Schwerter, welche an den hinteren Rahmen angeschweißt sind, gehalten. Die Schwerter sind ca. 550 mm lang und ca. 20-50 mm hoch auszuführen. Eine Halterung der Scheiben im vorderen Bereich ist nicht vorgesehen. Auf eine entsprechend belastbare Konstruktion ist zu achten.

Unter der Deckplatte sowie den beiden Glasablageebenen befindet sich jeweils ein durchgehendes LED-Beleuchtungselement, Lichtfarbe neutralweiß, Umgebungstemperatur ca. -30°C bis +30 °C, Schutzart IP20, Schutzklasse III, Leistung 21 W, Versorgungsspannung: 24 V. Die Kabelführung der Beleuchtungen ist unsichtbar innerhalb des Vitrinen- Grundgestells in den Unterbau zu führen. Die Beleuchtung ist optisch den nebenstehenden Hustenschutzaufsätzen anzugleichen.

Die notwendigen Trafos für die LED - Beleuchtung sind im Installationsfach der Unterverteilung der Anlage eingebaut.

Unter der Kühlvitrine, als Abdeckung für den Flachverdampfer, befindet sich die dreigeteilte gekantete Abdeckung aus CNS 1,5 mm stark, in der die Öffnungen für die Luftzirkulation und je ein Fingerloch ausgespart sind. Die Abdeckung 220 K geschliffen. Unter dieser Abdeckung befindet sich der flachliegende Umluftverdampfer, abklappbar für die Kühlvitrine.

Im Unterbau ist ein Installationsschrank für die Kälteinstallation und den Elektroanschlusskasten auszuführen.

Sämtliche Kühlelemente sind an eine zentrale Kleinkälteanlage angeschlossen. Das Anschließen der Kälteleitungen wird in Abstimmung durch die Kältefirma durchgeführt. Sämtliche Installationen der Kühlvitrinen sind jedoch durch den Lieferanten bis in den Unterbau bzw. in den Installationsbereich vorzuverlegen.

Die Abwasserverrohrung der Verdampferwanne und des Tauwassers muss bis in das Installationsfach geführt werden.

Ausführung Tablett-/ Besteckstation:
Tablettablage aus Tischplattenmaterial, Stärke 30 mm mit darunter liegenden Schattenfuge CNS, wie oben beschrieben, Edelstahlhülsen Æ 20 mm zur Sicherung der Tabletts gegen Verrutschen gemäß Zeichnung.

Ausschnitte in Tischplatte für GN - Besteckbehälter und Einbau-Serviettenspender, allseitig sauber angepasst
Menge: 1,000 St

**1.5.3 Kassenstation mit Kühlvitrine (Zeichnungs-Position 5.05)**
*** gemäß Ausführungsbeschreibung 1
Mindestforderungen an die Ausrüstung:

Beschreibung:
Frei im Raum stehende Kassenstation in Rechteck-Form mit Durchgang, Dessertausgabe und Ausgabe Besteck / Servietten

Die Thekenanlage bestehend aus einem Korpus (CNS-Rahmengestell, Verkleidung und CNS-Sockel), Tischplatte, Tablettrutsche, Thekeneinbauten, Hustenschutzaufsatz, abgesenkter Kassenplatz mit Unterbau, Installationsfächer, Schwenktüren

Alle fertigungs- oder lieferbedingten Teilsegmente sind über die Gesamtlänge der Anlage miteinander naht- und fugenlos zu verschweißen und zu verbinden. Sichtbare Übergänge sind zu vermeiden.

Sämtliche notwendigen Anlagenbeschriftungen bedienseitig sind einzuätzen, Kunststoff-Aufklebeschilder werden nicht akzeptiert.

Der Unterbau und die Grundkonstruktion sind als stabile CNS 4-Kantrohr-Konstruktion 40 x 40 x 2 mm aus CNS 1.4301 herzustellen.

Anlage auf Füßen mit Sockelblende. Sockelblende mit evtl. notwendigen revisionierbaren Lüftungsgittern.

Für die Anlage ist eine Unterverteilung inkl. aller Regel-, Schalt-, Steuer- und Sicherheitseinrichtungen vorzusehen. Ebenso sind alle notwendigen Daten- und Medienleitungen, welche für die Anlagen benötigt werden, durch den Auftragnehmer innerhalb der Anlage bis zu den ent-sprechenden Punkten zu verlegen. Für den Elektroanschluss ist eine Lastleitung vorzusehen.

Das nutzerseitige Kassensystem soll in diese Anlage integriert werden. Hierbei sind besonders die Abmessungen, notwendigen Installationsräume und -abstände sowie Passblenden zu berücksichtigen.

Abmessungen und Ausstattung:
Gesamtbreite Tischplatte: 3350 mm
Gesamttiefe Tischplatte:  2500 mm
Gesamtlänge Korpus:  3280 mm
Gesamtbreite Korpus:  2430 mm
Arbeitshöhe:  900 mm
Anzahl Kassenplatz:  2 Stück
Gesamtbreite abgesenkter
Kassenplatz:  ca. 1700 mm
Tiefe abgesenkter Kassenplatz: 650 mm
Arbeitshöhe abgesenkter
Kassenplatz:  ca. 800 mm
Anzahl Hustenschutzaufsatz
dreiseitig geschlossen:  2 Stk
Länge Hustenschutzaufsatz: ca. 1450 mm
Breite Hustenschutzaufsatz: ca. 565 mm
Höhe Hustenschutz:  500 mm
Anzahl Umluftkühlwannen: 2 Stk
Größe Umluftkühlwannen: 3x GN 1/1
Anzahl Besteckeinsätze:  8 Stück
Größe Besteckeinsätze:  2x 4x GN 1/4
Anzahl Serviettenspender: 2 Stk
Durchgangsbreite
Schwenktüren zweiflügelig: 800 mm
Anzahl Einbausteckdosen
innerhalb der Installationsschränke: 10 Stk
Anzahl Datendosen:  4 Stk

Ausführung Tischplatten:
Die Tischplatten bestehen aus Großkeramik.
Sämtliche Plattenkanten sind mit einer Fase von 2 mm herzustellen. Alle Eckstöße sind dauerhaft auf Gehrung zu verkleben und zu polieren. Für die Klebung der Platten ist nur ein vom Hersteller der Platten empfohlener Kleber zu verwenden.
Alle notwendigen Ausschnitte sind im Umfang enthalten. Fugen und Stöße sind nach dem Minimalprinzip auszulegen, in Abstimmung mit dem Fachplaner und dem Bauherrn. In die Einheitspreise sind ferner alle notwendigen Ein- und Ausschnitte einzurechnen. Dies betrifft alle Ein- und Ausschnitte, welche zum Bau der Anlagen und der zum Leistungsumfang gehörenden Einrichtungen und alle Einbauten, welche bauseits gestellt werden, notwendig sind. Kabeldurchführungen für optional vorgesehene Einbauten sind im Tischplattenmaterial flächenbündig abzudecken.

Unterhalb der Tischplatte, rückspringend um 55 mm, ein CNS-Streifen als Schattenfuge, Breite 20 mm. Die Verkleidung springt frontseitig um 35 mm gegenüber der Tischplattenvorderkante zurück, unterbrochen durch rückspringende Schattenfuge.

Wandanliegende Kanten erhalten eine Aufkantung in Tischplattenmaterial, 50 mm hoch, Stärke 12 mm, in Abstimmung mit der Bauleitung.

Material:  Großkeramik
Preisgruppe:  mind. 3 von 5
Farbe:  einfarbig, ggf. dunkelbraun
  nach Wahl des Bauherrn
Oberfläche:  nach Wahl des Bauherrn
Ansichtsstärke:  30 mm

Planungsfabrikat:  Dekton Keranium Tech Collection Farbe: Dunkelbraun mit leichter Struktur

Durch den AN ist eine Arbeitsplatte mit 30 mm Plattenstärke gem. folgenden Spezifikationen herzustellen:

Zur Verwendung dürfen nur keramische Werkstoffe kommen, die frei von Bindemitteln oder anderen organischen Verbindungen hergestellt werden.
Zur Verwendung kommen ausschließlich Materialien die folgenden Anforderungen gerecht werden:

Arbeitsplatte aus Großkeramik

Trockengepresst DIN EN 14411 Gruppe Bla, Blb, mit Stempelpresse und einem Druck von 25.000 Tonnen/Tafel.
Brandverhaltensklasse: A1 gem. DIN EN 13501-1
Ebenheitsabweichungen gem. DIN 18202 Ausgabe 2013-04
Biegezugfestigkeit: gem. EN 10545-4
Wasseraufnahme: < 1 % gem. EN 10545-3
Bestimmung der Abmessungen und Oberflächen-beschaffenheit
Gem. EN 10.545-2 Länge und Breite max: +/- 0,6 %
Dicke max: +/-0,5 mm
Geradheit der Seiten max: +/- 0,5 %
Rechtwinkligkeit max: +/- 0,5 %
Mittige Krümmung max: +/- 0,5 %
Seitliche Krümmung max: +/- 0,5 %
Verzug max: +/- 0,5 %
Bestimmung der Stoßfestigkeit: gem. EN 10.545-5
Bestimmung der linearen Wärmedehnung: gem. EN 10.545-8
Bestimmung der Temperaturwechselbeständigkeit: gem. EN 10.545-9
Bestimmung der Feuchtedehnung: gem. EN 10.545-10 max. 0,1 mm/Meter
Bestimmung der Frostbeständigkeit: gem. EN 10.545-12 ohne Schaden
Bestimmung der chemischen Beständigkeit: gem. EN 10.545-13 ohne Schaden
Bestimmung der Fleckenbeständigkeit: gem. EN 10.545-14
Bestimmung der Farbveränderungen unter Bewitterung und UV-Belastung
Prüfzyklus > 5000 Stunden - Veränderungen Delta E <1
Mohs Härte der Oberfläche min.7 Mohs,
Eindruckhärte min. 1120 kp/mm² gem. Vickers
sichtbare Cradle to Cradle Analyse und technische Dokumentation nachzuweisen.

Ausführung der Tablettrutsche:
Die Tablettrutsche ist in die Tischplatte integriert.
Die Trennung zum Ausgabebereich erfolgt hierbei durch einen CNS-Anschlag für das Tablett. Dieser ragt 25 mm hoch aus der Tischplatte heraus und ist einzukleben. Der Anschlag ist aus CNS-Flachmaterial 5 mm stark und in notwendiger Höhe, welche abhängig ist von der Einklebetiefe, herzustellen.

Als Gleiter für die Tabletts sind 2 CNS-Führungen in die Tischplatte einzukleben. Sie sind aus CNS- Flachmaterial 5 mm stark herzustellen, diese ragen 5 mm aus der Tischplatte heraus, Einklebetiefe mind. 3 mm.

Ausführung der Front- und Seitenverkleidungen:
Die Verkleidungselemente mit einer Höhe von 750 mm bestehen aus geeignetem Trägermaterial mit Schichtstoff belegt. Die Verkleidungselemente sind mit einer Schattenfuge von 20 mm unterhalb der Tischplatte anzubringen. Die Schattenfuge selbst ist aus CNS herzustellen.

Der Schichtstoff ist auf die Verkleidungsplatten und auf alle sichtbaren Seiten aufzubringen.
Gesamtstärke der Verkleidungsplatten ca. 20 mm. Die Verkleidungsplatten sind abnehmbar für Revisionszwecke auszuführen. Zum Erreichen von Installationen sind frontseitig Flügeltüren abschließbar mit Drucktastern und Lüftungsgittern pulverbeschichtet nach RAL und Wahl des Bauherren vorzusehen.
Grundsätzlich sind die Verkleidungen unsichtbar zu befestigen.

Material:  Schichtstoff HPL
D:  0,8 mm, glatt, formaldehydfrei
Farbe:  einfarbig, ggf. dunkelbraun
  nach Wahl des Bauherrn
Oberfläche:  nach Wahl des Bauherrn

Planungsfabrikat: Resopal
Farbe:  Chocolate 0547

Ausführung Sockel:
Sockelblende aus CNS 1.4301 1,5 mm stark. Alle Sockelelemente sind unsichtbar zu befestigen. Eine Verstärkung der Sockel ist mit Kunststoffelementen vorzusehen. Die gesamte Sockelkonstruktion ist revisionierbar bzw. herausnehmbar zu befestigen. Sockelblende mit evtl. notwendigen revisionierbaren Lüftungsgittern.
Der Sockel ist 100 mm hoch und 90 mm eingerückt gegenüber der Tischplattenvorderkante herzustellen.

Ausführung Kassenplatz:
Abgesenkte Fläche Großkeramik, Stärke 30 mm, wie oben beschrieben. Bedienseite des Kassenplatzes komplett CNS-Ausführung. Im Unterbau sind je Kassenplatz 5 x 230 V Schukosteckdosen und 2 Datendosen vorzusehen. Unter der abgesenkten Kassenplatte zurückgesetzt je Kassenplatz ein abschließbarer CNS-Schrankraum mit Schrankboden aus CNS, die Flügeltüren sind geschlitzt zur Belüftung der Kassencomputer auszuführen. Im Fußraum unter der abgesenkten Tischplatte jeweils seitlich des Schranktisches eine zusätzliche Ablagemöglichkeit. Installationsschrank für UV im Unterbau integriert. Zugang zum Innenraum Kassenplatz durch Schwenktüren, Ausführung wie Front.

Ausführung der dreiseitig geschlossenen Hustenschutz-aufsätze Kaltausgaben Dessert:
Der Hustenschutzaufsatz besteht aus einem dreiseitig geschlossenen Glaselement mit Glasabdeckung und einem CNS-Bügel 60 x 30 mm in U-Form mit integrierter LED Beleuchtung und notwendiger Lochung, Farbtemperatur neutralweiß 4000 Kelvin.
Die „Glasbox“ und der CNS Bügel sind unabhängig voneinander zu konstruieren und befestigen. Der Abstand vom Bügel zum Glas beträgt oben 20 mm.
Die waagerechte Glasscheibe und die seitlichen Glaswände sind aus 10 mm ESG-Glas auszuführen.
Verklebung der Glasscheiben unsichtbar mit UV-Glaskleber. Rückwand geschlossen und verspiegelt.
Der CNS - Bügel wird unterhalb der Tischplatte unsichtbar an der Unterkonstruktion befestigt, die Glasscheiben werden in notwendiger Tiefe in die Tischplatte eingenutet und dauerelastisch verfugt.
Die notwendigen Trafos für die LED - Beleuchtung sind im Installationsfach der Unterverteilung der Anlage eingebaut.
 Die Elektrozuleitungen müssen unsichtbar verlegt sein, innerhalb des Bügels bis in die Thekeninnenräume. Auf Revisionierbarkeit und Hitzebeständigkeit der Kabel ist besonders zu achten.

Kantenschutz Glas:
Generell erhalten alle offenen Glaskanten einen Kantenschutz aus CNS-Vollmaterial, Stärke 5 mm, Breite wie Glasstärke, Verklebung unsichtbar mit UV-Glaskleber.
Aufgesteckte Kantenschutzleisten werden nicht akzeptiert

Ausführung von Einbau Umluftkühlwannen:
Die eingebauten Kühlwannen sind immer in GN für 200 mm tiefe Behälter aus CNS auszuführen. Die Wanne erhält eine CNS-Lochblecheinlage in GN-Segmenten mit der Möglichkeit, jedes dieser Einzelsegmente in der Höhe zu verstellen. Die max. Breite der Einzelsegmente ist 350 mm.

Multifunktionale Umluft-Einbau-Kühlwanne, welche die Ware schonend mit einem Luftschleier kühlt, Luftleitbleche kipp- und aushängbar, großflächiger Lamellenverdampfer (beschichtet), zum Reinigen hochklappbar, 3-teilige Innenwanne in Hygieneausführung zur Reinigung herausnehmbar,
Isolierung: Polyurethan Hartschaum, FCKW frei druckgeschäumt, Tauwasserablauf HD Ø 30, Niederspannungs-Ventilatoren.

Die Wannengrößen sind der jeweiligen Einzelspezifikation zu entnehmen.
Menge: 1,000 St

#### 1.6 Pizza EG

**1.6.1 Einfahr-Kühlschrank, Eigenkühlung (Zeichnungs-Position 6.01+6.02)**
*** gemäß Ausführungsbeschreibung 1
zur Aufnahme eines Hordenwagens 18 x GN 2/1

Mindestforderungen an die Ausrüstung:

Abmessungen:
Breite:  ca. 770 mm
Tiefe:  ca. 800 mm
Höhe:  ca. 2100 mm

Ausführung:
Der Korpus ist komplett aus Chromnickelstahl 1.4301, ebenso wie Rückwand und Deckblech. Die Sichtseiten sind matt geschliffen. Gerät ohne Boden, mit CNS Montagewinkel zur bauseitigen Befestigung am Küchenboden.

Der Innenkorpus in Hygieneausführung ist komplett aus Chromnickelstahl 1.4301. Kältebrücke frontseitig (ohne sichtbare Chromstahleinlage). An den Innen-Seitenwänden sind Kunststoffleisten als Führungs- und Anfahrschutz montiert.

Eigenkühlung
Der Verdampfer ist im oben aufgebauten Maschinenfach montiert. Umluftkühlung mit Abtauung und Tauwasser-verdunstung. Das Kälteaggregat ist im Maschinenfach verbaut. Das Maschinenfach ist durch eine Blende zugänglich.

Elektronik-Regler
Der Regler ist mit Ein- und Ausschalter, beleuchtetem LCD-Display, HACCP-Protokoll-System sowie mit optischem- und akustischem Alarmsystem ausgestattet. Mit RS 485 Schnittstelle und potential freiem Kontakt.

Bedieneinheit entspricht frontseitig IP 54.

Isolierung
Mind. 70 mm FCKW-frei hochdruckgeschäumt.

Flügeltür
Die Flügeltüre ist doppelwandig, komplett aus Chromnickelstahl 1.4301, FCKW-frei hochdruckgeschäumt und ohne sichtbare Griffleiste.
Die Scharniere sind aus Chromnickelstahl 1.4301. Die  schimmelresistenten Hohlkammer-Magnetdichtungen sind gesteckt, faltenfrei und ohne Werkzeug auswechselbar. An der Unterseite der Tür ist ein Dichtungsprofil für die Abdichtung Tür/Boden angebracht. Türanschlag rechts oder links nach Wahl des Bauherren.

Technische Daten:
Kapazität:  mind. 720 l
Temperaturbereich:+2°C bis +12°C
Anschlusswert:  230 V / ca. 0,28 kW
Kältemittel:  R290

Mitzulieferndes Zubehör:
1 St  LED-Beleuchtung
1 St  CNS-Frontblende, ca. 30 - 50 x 2100 mm
1 St  Hordenwagen 18 x GN 2/1 mit nach Innen versetzten Rollen
Menge: 2,000 St

**1.6.2 Durchlauf-Pizzaofen (Zeichnungs-Position 6.03)**
*** gemäß Ausführungsbeschreibung 1
Mindestforderungen an die Ausrüstung:

Elektro-Durchlaufofen zum gleichmäßigen Erhitzen, Garen und Backen. Garmedium ist Heißluft.

Ausstattung:
-  Produktionsleistung: 70 - 80 Pizzen (Ø 26 cm) pro Stunde bei 4 Minuten Backzeit
-  Digitalanzeige von Durchlaufgeschwindigkeit und Temperatur
-  Stufenlos einstellbare Bandgeschwindigkeit (Durchlaufzeit 1,5 bis 20 Minuten)
-  Integriertes Fehlerdiagnosesystem
-  Fenster für Beschickung von vorne
-  Kontinuierlicher Banddurchlauf
-  Temperatur von 120° bis 315° C regelbar
-  Edelstahl-Oberfläche

Abmessungen:
Breite:  ca. 1430 mm
Tiefe:  ca. 990 mm
Höhe:  ca. 450 mm

Technische Daten:
Elektro-Anschluss:  3N - 400V
Leistung:  max. 12,00 kW

Mitzulieferndes Zubehör:
1 St  fahrbares Untergestell in hoher Ausführung für 1 Gerät
Menge: 1,000 St

**1.6.3 Warmausgabe und Schranktischanlage mit Handwaschbecken, Kühlaufsatz und Kühlunterbau (Zeichnungs-Position 6.04+6.05)**
*** gemäß Ausführungsbeschreibung 1
Mindestforderungen an die Ausrüstung:

Beschreibung:
an bauseitiger Brüstung, zwischen zwei Wänden stehende L-förmige Ausgabetheke für Pizza.

Die Thekenanlage bestehend aus einem Korpus (CNS-Rahmengestell, Verkleidung und CNS-Sockel), Tischplatte, Tablettrutsche, Einstellnische, Thekenein- und aufbauten, Hustenschutzaufsatz, darunter CNS-Unterbauten, CNS-Blenden und Installationsfächer. Tischplatte angepasst an bauseitige Wand- / Verkleidungssituation

Alle fertigungs- oder lieferbedingten Teilsegmente sind über die Gesamtlänge der Anlage miteinander naht- und fugenlos zu verschweißen und zu verbinden. Sichtbare Übergänge sind zu vermeiden.

Sämtliche notwendigen Anlagenbeschriftungen bedienseitig sind einzuätzen, Kunststoff-Aufklebeschilder werden nicht akzeptiert.

Der Unterbau und die Grundkonstruktion sind als stabile CNS 4-Kantrohr-Konstruktion 40 x 40 x 2 mm aus CNS 1.4301 herzustellen.

Anlage auf Füßen mit Sockelblende. Sockelblende mit evtl. notwendigen revisionierbaren Lüftungsgittern.

Für die Anlage ist eine Unterverteilung inkl. aller Regel-, Schalt-, Steuer- und Sicherheitseinrichtungen vorzusehen. Ebenso sind alle notwendigen Daten- und Medienleitungen, welche für die Anlagen benötigt werden, durch den Auftragnehmer innerhalb der Anlage bis zu den ent-sprechenden Punkten zu verlegen. Für den Elektroanschluss ist eine Lastleitung vorzusehen.

In den Einheitspreis ist die Bereitstellung von Mustern der angebotenen Materialien zu berücksichtigen.

Abmessungen und Ausstattung:
Breite Tischplatte:  ca. 4765 /  3870  mm
Tiefe Tischplatte:  1100 / 800 / 450 mm
Breite Tablettrutsche:  ca. 4535 mm
Breite Korpus:  ca. 4535 / 3860 mm
Tiefe Korpus:  ca. 830/780/430 mm
Arbeitshöhe:  900 mm

Anzahl Hustenschutz:  1 Stk
Breite Hustenschutz:  ca. 4360 mm
Höhe Hustenschutzaufsatz: 500 mm
Breite Hustenschutzaufsatz: 475 mm

Anzahl Handwaschbecken unter
Tischplatte untergebaut:  1 Stk
Größe tiefgezogenes Becken: Ø ca. 350 mm
  Auslaufprägung 1 1/2",
  mit Überlaufsicherung,
  mit berührungsloser Armatur 1/2"
Anzahl Glasaufsatz als Spritzschutz: 1 Stk
Breite Spritzschutz:  ca. 650 mm
Höhe Spritzschutz:  400 mm

Anzahl Kühlaufsatz:  1 Stk
Größe Kühlaufsatz:  8x GN 1/4
Breite Kühlaufsatz:  ca. 1400 mm
Tiefe Kühlaufsatz:  ca. 350 mm
Höhe Kühlaufsatz:  ca. 180 mm
Anzahl Gastronorm Behälter
GN 1/4 - 150 mit Deckel transparent,
Polycarbonat  8 Stk

Anzahl Einstellnische:  1 Stk
Breite Nische Tellerspender: 600 mm
Tiefe Nische Tellersspender: 700 mm

Anzahl Wärmefeld Ausgabe Pizza
niveaugleich Tischplatte:  1 Stk
Breite Wärmefeld:  2400 mm
Tiefe Wärmefeld:  570 mm

Anzahl Schubladenblock GN 1/1:1 Stk
Anzahl Schübe inkl. GN-Behälter: 3 Stk
Breite Unterschrank Schübe: ca. 400 mm
Höhe Unterschrank Schübe: 720 mm

Anzahl Unterschrank offen
mit Einlegeboden:  2 Stk
Breite Unterschrank offen: ca.1000 mm
Höhe Unterschrank offen: 500 mm

Anzahl Installationsfach UV
einflügelig:  1 Stk
Breite Installationsfach UV:ca. 600 mm
Höhe Installationsfach UV:ca. 500 mm

Anzahl Unterschrank offen
mit Einlegeboden:  1 Stk
Breite Unterschrank offen: ca. 500 mm
Höhe Unterschrank offen: 720 mm

Anzahl Pizzakühlunterbau: 1 Stk
Breite Kühlunterbau
inkl. Installationsfach:  ca. 2100 mm
Höhe Kühlunterbau:  ca. 700 mm
Einteilung Kühlunterbau:  4x GN 1/1:
  2x Drehtür,
  Ausstattung mit Sicken für
  Einschub Roste
  1x 3 Schubladen übereinander

Anzahl Installationsfach
Handwaschbecken mit Mülleinwurf: 1 Stk
Breite Installationsfach HWB:550 mm
Höhe Installationsfach HWB:720 mm

Anzahl Bedien- / Schalterblenden: 1 Stk
Breite Bedien- / Schalterblende: ca. 2600 mm
Höh Bedien- / Schalterblende: ca. 220 mm

Anzahl Einbausteckdosen außen: 3 Stk

Mitzulieferndes Zubehör:
1 St  Seifenspender Edelstahlgehäuse geschliffen, ca. 95x300x200 mm inkl. Nachfüllbehälter und Erstbefüllung. Spender mit langem Bedienungshebel geeignet für Hand- und Ellbogenbedienung.
1 St  Desinfektionsspender Edelstahlgehäuse geschliffen, ca. 95x300x200 mm inkl. Nachfüllbehälter und Erstbefüllung. Spender mit langem Bedienungshebel geeignet für Hand- und Ellbogenbedienung.
1 St  Handtuchspender Edelstahlgehäuse geschliffen, ca. 300x300x120 mm inkl. Erstbefüllung.
1 St  Kunststoffbehälter für Papier im Unterbau des Handwaschbeckens.

Ausführung Schränke H2:
Schrankelement in Hygieneausführung H2 gem. DIN 18865-9 herzustellen. Der Schrankkorpus in stabiler selbst-tragender Ausführung aus CNS gegebenenfalls durch Zwischenwände unterteilt. Materialdicke mind. 1,25 mm. Schrank bestehend aus Boden, Rückwand und Seitenwänden. Der Boden ist mit Profilen verstärkt.

Ausführung Installationsschränke H1:
Schrankkorpusse in stabiler selbsttragender Ausführung aus CNS in Hygieneausführung H1 gem. DIN 18865-9 gegebenenfalls durch Zwischenwände unterteilt. Materialdicke mind. 1,25 mm. Schrank bestehend aus Boden, Rückwand und Seitenwänden. Der Boden ist mit Profilen verstärkt. Alle Installationsschränke sind mit Flügeltür abschließbar und Installationskennzeichnung gefordert. Nach Bedarf sind Lüftungschlitze in der Flügeltür vorzusehen. An der Rückwand sind Öffnungen für die Installationen vorzusehen. Ausführung mit Kantenschutz.

Ausführung Flügeltür:
Flügeltür aus CNS ist doppelwandig, 20 mm dick, mit flächenbündiger senkrecht angekanteter Griffleiste ausgeführt, Flügeltür allseitig verschweißt. Offene Ecken und Kanten werden nicht akzeptiert. Die Tür ist fluchtend und ohne Überlappung gefertigt, mit stabilem wartungsfreiem 180° Scharnier angeschlagen, mit versenktem Magnet-verschluss. Außenliegende Scharniere und Schlösser sowie Nieten werden nicht akzeptiert.

Ausführung Schubladen:
Die Schubladen aus Chromnickelstahl 1.4301 ausgelegt für GN 1/1. Das Schubladendoppel zweischalig 20 mm dick mit flächenbündig waagrecht angekanteter Griffleiste allseitig verschweißt ohne Fugen. Offene Ecken und Kanten werden nicht akzeptiert. Schubladen als Rahmenschublade mit CNS-Teleskop-Vollauszügen inkl. eingehängtem CNS-Behälter 1/1-100 mm.

Ausführung Borde:
Die Borde aus CNS sind an der Vorderkante 40 mm ab- und 12 mm untergekantet. Feste Borde in Schränken sind hinten 20 mm hoch, stirnseitig 20 mm abgekantet, an der Vorderkante 40 mm ab- und 12 mm untergekantet und mit einem U-förmigen Gegenprofil zur Vermeidung von Verletzungen versehen. Bord mit Profilen verstärkt. Die Unterseite vollflächig mit CNS mind. 0,7 mm verschlossen.
Verstellbare Borde in Schränken sind allseitig wie oben beschrieben 40 mm abgekantet mit Gegenprofil an den Längsseiten zu versehen. Borde für Wandbefestigung sind auf Konsolen aus CNS in ausreichender Anzahl montiert, welche direkt an der Wand befestigt werden oder verstellbar in Schlitzschienen eingehängt werden.

Ausführung Leitungsführungen innerhalb der Küchenmöbel:
Wenn bei Tischen mit geschlossenen Unterbauten die Deckplatten oder Anlagenteile Zuleitungen benötigen und diese durch den Unterbau geführt werden müssen, sind diese Leitungen durch eine passende Leitungseinhausung aus CNS zu verlegen.
Diese Leitungseinhausung ist geschlossen, hat aber abnehmbare Paneele, um den Zugang zu den Leitungen jederzeit zu gewähren. Diese Zugangspaneelen sind durch Laschen oder Schrauben gehalten.
Alle Durchführungen sind mit dichten Kunststoffdurch-führungen auszurüsten.

Ausführung der Blenden:
Sämtliche Blenden der zu verschließenden Räume sind wie folgt auszuführen:
Blende aus CNS, aufgeschraubt, Ausführung mit Falz zum Korpus sowie feuchte- und staubdichter Elastomer-Abdichtung. Um Stauwärme vorzubeugen sind bei Bedarf Lüftungsschlitze in den Blenden vorzuhalten.

Ausführung Füße:
Aufstellung auf Quadratrohrstehern 40/40/1,25 mm mit angeschweißter Halteplatte und CNS-Fußstollen, verstellbar ± 15 mm. Die Füße sind mit dem Bodenprofil verschweißt bzw. verschraubt. Bodenfreiheit 150 mm.

Ausführung der Sockelblende:
Sockelblende aus CNS 1.4301 1,5 mm stark. Alle Sockelelemente sind unsichtbar zu befestigen. Eine Verstärkung der Sockel ist mit Kunststoffelementen vorzusehen. Die gesamte Sockelkonstruktion ist revisionierbar bzw. herausnehmbar zu befestigen. Sockelblende mit evtl. notwendigen revisionierbaren Lüftungsgittern.
Bedienseitig:
Sockel 150 mm hoch und 90 mm eingerückt gegenüber der Tischplattenvorderkante herzustellen

Ausführung Kühltische mit Schubladen und Türen:
Schrankkorpus und Flügeltüren bzw. Schubladen in doppelwandiger Bauweise aus CNS. Mit PU-Schaum ausgeschäumt. Bei Normalkühlung 40 mm. Im Innenraum H1 nach DIN 18865-9, so dass leichte Reinigungs-möglichkeit gegeben ist. Die Flügeltüren bzw. Schubladen mit auswechselbarem Magnetdichtrahmen. Die Griffleiste flächenbündig angekantet. Türscharniere stabil und wartungsfrei. Kühlbereich +2 bis +10 °C. Bei Kühlschubladen Ausstattung gemäß Einzelspezifikation (Flaschenschublade, Rahmenschublade für GN Einsätze, gekantete Wanne). CNS-Teleskop Vollauszug Tragkraft 80 - 100 kg. Kühlfächer immer mit Umluftkühlung. Kühlfächer mit Türen immer mit Beleuchtung. Ausstattung mit GN-Behältern und Rosten inbegriffen. Umluftverdampfer mit thermostatischem Expansionsventil bzw. Kapillarrohreinspritzung. Verrohrung und Verkabelung bis zum rechts oder links vom Kühlraum sitzenden Installationsfach, mit Elektroanschlusskasten und Temperaturregler, Tauwasserverdunstung, Abtauautomatik. Sämtliche Kühlelemente sind an eine zentrale Kleinkälteanlage angeschlossen.

Ausführung Kühlaufsatz:
Fugenlos auf Theke aufgebaut.
Anschluss an Zentralkälte und elektronische Steuerung mit Digitalanzeige über Installationsfach Schranktischanlage Kühltisch.
Kühlbereich +2 bis +10 °C
Kühltisch-Aufsatz mit statischer Kühlung.
Gerät geeignet zur Aufnahme von Gastronorm-Behältern 1/2, 1/4, bis 150 mm Höhe.
Außen und innen aus CNS DIN 1.4301.

Ausführung der Einstellnische für Tellerspender:
Bedienseitig ist dieses Element als Anfahrelement für Tellerspender vorgesehen. Hierfür ist bedienseitig in einer Höhe von ca. 800 mm 1 Stück 230V Schukosteckdose vertieft in eine CNS-Mulde vorzusehen. Diese ist so anzuordnen, dass ein bequemes Einstecken des Gerätes möglich ist. Die Nische komplett mit CNS verkleidet.

Da das Element als Anfahrelement dient, ist besonders auf eine robuste Ausführung zu achten. Hierfür ist die innenliegende CNS-Blende der Nische mit 19 mm Multiplexplatten zu belegen um Verformungen des Bleches durch Anstoßen zu verhindern. Ein Rammschutz im Bereich der Stoßkanten der Spender ist vorzusehen.

Ausführung Tischplatten:
Die Tischplatten bestehen aus Großkeramik.
Sämtliche Plattenkanten sind mit einer Fase von 2 mm herzustellen. Alle Eckstöße sind dauerhaft auf Gehrung zu verkleben und zu polieren. Für die Klebung der Platten ist nur ein vom Hersteller der Platten empfohlener Kleber zu verwenden.
Alle notwendigen Ausschnitte sind im Umfang enthalten. Fugen und Stöße sind nach dem Minimalprinzip auszulegen, in Abstimmung mit dem Fachplaner und dem Bauherrn. In die Einheitspreise sind ferner alle notwendigen Ein- und Ausschnitte einzurechnen. Dies betrifft alle Ein- und Ausschnitte, welche zum Bau der Anlagen und der zum Leistungsumfang gehörenden Einrichtungen und alle Einbauten, welche bauseits gestellt werden, notwendig sind. Kabeldurchführungen für optional vorgesehene Einbauten sind im Tischplattenmaterial flächenbündig abzudecken.

Unterhalb der Tischplatte, als Trennung und Niveauausgleich zwischen Tischplatte und bauseitiger Verkleidung, rückspringend um ca. 35 mm auf bauseitige Verkleidung, ein CNS-Streifen als Schattenfuge, Breite 20 mm.

Wandanliegende Kanten erhalten eine Aufkantung in Tischplattenmaterial, 50 mm hoch, Stärke 12 mm, in Abstimmung mit der Bauleitung.

Material:  Großkeramik
Preisgruppe:  mind. 3 von 5
Farbe:  einfarbig, ggf. dunkelbraun
  nach Wahl des Bauherrn
Oberfläche:  nach Wahl des Bauherrn
Ansichtsstärke:  30 mm

Planungsfabrikat:  Dekton Keranium Tech Collection Farbe: Dunkelbraun mit leichter Struktur

Durch den AN ist eine Arbeitsplatte mit 30 mm Plattenstärke gem. folgenden Spezifikationen herzustellen:

Zur Verwendung dürfen nur keramische Werkstoffe kommen, die frei von Bindemitteln oder anderen organischen Verbindungen hergestellt werden.
Zur Verwendung kommen ausschließlich Materialien die folgenden Anforderungen gerecht werden:

Arbeitsplatte aus Großkeramik

Trockengepresst DIN EN 14411 Gruppe Bla, Blb, mit Stempelpresse und einem Druck von 25.000 Tonnen/Tafel.
Brandverhaltensklasse: A1 gem. DIN EN 13501-1
Ebenheitsabweichungen gem. DIN 18202 Ausgabe 2013-04
Biegezugfestigkeit: gem. EN 10545-4
Wasseraufnahme: < 1 % gem. EN 10545-3
Bestimmung der Abmessungen und Oberflächen-beschaffenheit
Gem. EN 10.545-2 Länge und Breite max: +/- 0,6 %
Dicke max: +/-0,5 mm
Geradheit der Seiten max: +/- 0,5 %
Rechtwinkligkeit max: +/- 0,5 %
Mittige Krümmung max: +/- 0,5 %
Seitliche Krümmung max: +/- 0,5 %
Verzug max: +/- 0,5 %
Bestimmung der Stoßfestigkeit: gem. EN 10.545-5
Bestimmung der linearen Wärmedehnung: gem. EN 10.545-8
Bestimmung der Temperaturwechselbeständigkeit: gem. EN 10.545-9
Bestimmung der Feuchtedehnung: gem. EN 10.545-10 max. 0,1 mm/Meter
Bestimmung der Frostbeständigkeit: gem. EN 10.545-12 ohne Schaden
Bestimmung der chemischen Beständigkeit: gem. EN 10.545-13 ohne Schaden
Bestimmung der Fleckenbeständigkeit: gem. EN 10.545-14
Bestimmung der Farbveränderungen unter Bewitterung und UV-Belastung
Prüfzyklus > 5000 Stunden - Veränderungen Delta E <1
Mohs Härte der Oberfläche min.7 Mohs,
Eindruckhärte min. 1120 kp/mm² gem. Vickers
sichtbare Cradle to Cradle Analyse und technische Dokumentation nachzuweisen.

Ausführung der Tablettrutsche:
Die Tablettrutsche ist in die Tischplatte integriert.
Die Trennung zum Ausgabebereich erfolgt hierbei durch einen CNS-Anschlag für das Tablett. Dieser ragt 25 mm hoch aus der Tischplatte heraus und ist einzukleben. Der Anschlag ist aus CNS-Flachmaterial 5 mm stark und in notwendiger Höhe, welche abhängig ist von der Einklebetiefe, herzustellen.

Als Gleiter für die Tabletts sind 2 CNS-Führungen in die Tischplatte einzukleben. Sie sind aus CNS- Flachmaterial 5 mm stark herzustellen, diese ragen 5 mm aus der Tischplatte heraus, Einklebetiefe mind. 3 mm.

Ausführung Hustenschutzaufsatz:
Der Hustenschutzaufsatz besteht aus einer Steher-konstruktion in L-Form aus CNS-Rechteckrohr 20/40 mm, Übergänge fugenlos verschweißt und geschliffen, ebenso sichtbare Rohrenden. Auf den waagerechten Recht-eckrohren aufgelegt, mit Silikon-Saugnäpfen, eine ESG-Glasscheibe 10 mm stark, Kanten poliert. An den gästeseitigen Längsseiten jeweils untergebaut eine UV-verklebte Scheibe 10 mm stark und 80 mm hoch. Alle Glaskanten mit einem UV-verklebten Kantenschutz aus CNS-Vollmaterial 5 mm stark geschützt, zusätzlich mit hitzebeständigem Silikon abgefugt.

Zwischen den L-Stehern eine Wärmebrücke zur Einhaltung der HACCP-konformen Temperaturen, Wärmebrücke mit einem CNS-Gehäuse, Kanten verschweißt und sauber geschliffen, mit Abstandshaltern aus Rundmaterial aus CNS zwischen den L-Stehern montiert. In dem CNS-Gehäuse pro Wärmefeld ein Infrarot-Strahler je 250 Watt in Reflektor eingebaut, maximale Tiefe 140 mm, maximale Höhe 70 mm. In das CNS-Gehäuse integriert digitale Steuerung, jeder Strahler einzeln schaltbar und dimmbar, CNS-Gehäuse an beiden Schmalseiten mit Lüftungskiemen für Be- und Entlüftung, Oberflächentemperatur des Gehäuses unter Einhaltung der DIN 18871-2, Punkt 6.7 - Temperaturen von Oberflächen zufällig berührbarer Teile, ohne zusätzlichen aufgesetzten Verbrühschutz. In die Wärmebrücke ist die LED-Beleuchtung integriert, Farbtemperatur neutralweiß 4000 Kelvin.

Kantenschutz Glas:
Generell erhalten alle offenen Glaskanten einen Kantenschutz aus CNS-Vollmaterial, Stärke 5 mm, Breite wie Glasstärke, Verklebung unsichtbar mit UV-Glaskleber.
Aufgesteckte Kantenschutzleisten werden nicht akzeptiert.

Ausführung Wärmefeld:
Die Glaskeramikplatten gemäß Zeichnung, wasser- und öldicht mittels hochtemperaturbeständigem Dichtmaterial mit der CNS-Wanne verbunden und niveaugleich Tischplatte. Heizkörper unter der Glaskeramik-Platte rundum mit besonders hochwertiger, faserfreier Wärmedämmung isoliert. Beheizung durch extrem schnell aufheizende Glühwendeln auf keramischem Grundmaterial (Strahlungsheizkörper). Jede Warmhaltezone mit Überhitzungsschutz durch Betriebstemperatur-begrenzer. Die notwendige Belüftung ist zu gewährleisten.

Die Revisionierbarkeit der Heizkörper muss gewährleistet sein. Oberflächentemperatur einstellbar zwischen 70 und 115°C Energieübertragung durch Wärmeleitung und Strahlung, Wirkungsgrad bis zu 80%.
Menge: 1,000 St

#### 1.7 Spülküche EG

**1.7.1 Tablettrückgabe mit Abdeckung Großkeramik (Zeichnungs-Position 7.03)**
*** gemäß Ausführungsbeschreibung 1
Mindestforderungen an die Ausrüstung:

Tablettgröße maximal: 530 x 370 mm
Tablettgröße minimal:  425 x 325 mm
Maximales Beladegewicht: min. 5 kg/m

Abmessungen:
Länge:  ca. 3600 mm
Korpusbreite,
mit Steinabdeckung:  ca. 550 mm
Förderhöhe:  ca. 915 mm

Im Tablettrückgabebereich ist die Förderanlage als glatter Bandtisch ausgeführt. Der Bandkorpus wird mit einer mittigen Quarzsteinplatte belegt. Für die Tablettführung wird beidseitig ein Quarzsteinprofil aufgebracht. In den entstehenden Zwischenraum werden die Schmutzgeschirr-tabletts von den Gästen bei der Rückgabe dazwischen-gesetzt und zentriert. Die sichtbare Stirnseite der Tablettrückgabe ist ebenfalls mit Quarzstein zu verkleiden.

Wandanliegende Kanten erhalten eine Aufkantung in Quarzstein, 50 mm hoch, Stärke 20 mm.

Der gastseitige CNS-Bandkörper (Front) ist ebenfalls über die gesamte Nischenlänge mit Quarzstein zu verkleiden. Die Platte ist verdeckt zu befestigen.

Die Tablettförderung erfolgt durch 2 schwarze endlose Rundriemen aus Polyurethan. Für die Rundriemen-Auflage werden (anstelle der normalen Führungsclips) in die mittige Quarzsteinplatte Edelstahlbolzen eingelassen.

Material Fördertisch: CNS pulverbeschichtet
  nach RAL

Material Platte:  Großkeramik
Sämtliche Plattenkanten sind mit einer Fase von 2 mm herzustellen. Alle Eckstöße sind dauerhaft auf Gehrung zu verkleben und zu polieren. Für die Klebung der Platten ist nur ein vom Hersteller der Platten empfohlener Kleber zu verwenden.
Wandanliegende Kanten erhalten eine Aufkantung in Tischplattenmaterial, 50 mm hoch, Stärke 12 mm, in Abstimmung mit der Bauleitung.

Material:  Großkeramik
Preisgruppe:  mind. 3 von 5
Farbe:  einfarbig, ggf. dunkelbraun
  nach Wahl des Bauherrn
Oberfläche:  nach Wahl des Bauherrn
Stärke:  12 mm

Planungsfabrikat:  Dekton Keranium Tech Collection Farbe: Dunkelbraun mit leichter Struktur

Durch den AN ist eine Arbeitsplatte gem. folgenden Spezifikationen herzustellen:

Zur Verwendung dürfen nur keramische Werkstoffe kommen, die frei von Bindemitteln oder anderen organischen Verbindungen hergestellt werden.
Zur Verwendung kommen ausschließlich Materialien die folgenden Anforderungen gerecht werden:

Arbeitsplatte aus Großkeramik

Trockengepresst DIN EN 14411 Gruppe Bla, Blb, mit Stempelpresse und einem Druck von 25.000 Tonnen/Tafel.
Brandverhaltensklasse: A1 gem. DIN EN 13501-1
Ebenheitsabweichungen gem. DIN 18202 Ausgabe 2013-04
Biegezugfestigkeit: gem. EN 10545-4
Wasseraufnahme: < 1 % gem. EN 10545-3
Bestimmung der Abmessungen und Oberflächen-beschaffenheit
Gem. EN 10.545-2 Länge und Breite max: +/- 0,6 %
Dicke max: +/-0,5 mm
Geradheit der Seiten max: +/- 0,5 %
Rechtwinkligkeit max: +/- 0,5 %
Mittige Krümmung max: +/- 0,5 %
Seitliche Krümmung max: +/- 0,5 %
Verzug max: +/- 0,5 %
Bestimmung der Stoßfestigkeit: gem. EN 10.545-5
Bestimmung der linearen Wärmedehnung: gem. EN 10.545-8
Bestimmung der Temperaturwechselbeständigkeit: gem. EN 10.545-9
Bestimmung der Feuchtedehnung: gem. EN 10.545-10 max. 0,1 mm/Meter
Bestimmung der Frostbeständigkeit: gem. EN 10.545-12 ohne Schaden
Bestimmung der chemischen Beständigkeit: gem. EN 10.545-13 ohne Schaden
Bestimmung der Fleckenbeständigkeit: gem. EN 10.545-14
Bestimmung der Farbveränderungen unter Bewitterung und UV-Belastung
Prüfzyklus > 5000 Stunden - Veränderungen Delta E <1
Mohs Härte der Oberfläche min.7 Mohs,
Eindruckhärte min. 1120 kp/mm² gem. Vickers
sichtbare Cradle to Cradle Analyse und technische Dokumentation nachzuweisen.

Die Tablettrückgabe ist freitragend und auf den in der nachfolgenden Position beschriebenen Unterbauschränken zu lagern. Der Bandkorpus zwischen den Unterbau-schränken ist zur Unfallverhütung von unten mit Chrom-Nickelstahl-Blech zu schließen.

Ein NOT-AUS-Taster zur Wandmontage ist in Abstimmung mit der Bauleitung fachgerecht zu montieren.
Menge: 1,000 St

**1.7.2 Drei Unterbauschränke mit Serviettenabwurfschacht (Zeichnungs-Position 7.03)**
Mindestforderungen an die Ausrüstung:

Die zuvor beschriebene Tablettrückgabe ist freitragend auf drei Unterbauschränken aus Chrom-Nickelstahl 18/10 zu lagern.

Frontseitig ist der CNS-Unterbauschrank abzuschrägen und halbrund um 300 mm gegenüber dem Förderbandtisch vorzuziehen. Die Abschrägung ist ebenfalls aus CNS. Hierin ist eine Servietten-Abwurföffnung einzuarbeiten, durch welche die Essensteilnehmer Servietten einwerfen können. Diese fallen in den, unter dem Abwurftrichter stehenden, Abfallbehälter aus Kunststoff.

Die frontseitige Türe sowie der sichtbare Rahmen und die Abdeckung ist aus CNS, pulverbeschichtet nach RAL, gefertigt.

Die frontseitige Türe des Unterbauschrankes ist halbrund auszubilden und mit verdeckten Scharnieren sowie Magnetverschluss auszuführen.

Abmessungen:
Breite:  600 mm
Tiefe:  800 mm
Höhe:  700 / 900 mm
Servietten-Abwurföffnung: Æ 160 mm

Abfallbehälter
Die Abfallbehälter kommen innerhalb des Unterbauschranks unter dem Abwurftrichter für Servietten zur Aufstellung.

Mitzulieferndes Zubehör:
3 St  Abfallbehälter aus Kunststoff, Inhalt 60 Liter
Menge: 1,000 St

**1.7.3 Weiterführendes Rundriemenförderband (Zeichnungs-Position 7.03)**
*** gemäß Ausführungsbeschreibung 1
nach der Tablettrückgabe mit Anbindung an die Tabletteintaktung der nachfolgenden Tablett-/Besteck-spülmaschine

Mindestforderungen an die Ausrüstung:

Abmessungen:
Länge Teilstück 2:  ca. 300 mm
Kurve 90°:  ca. 620/620 mm
Länge Teilstück 3:  ca. 3600 mm
mit Anbindung an die Tabletteintaktung

Stauschaltung:
Das Rundriemenband an der Geschirr-Rückgabe läuft permanent. Das weiterführende Rundriemenband wird durch die am Ende der Aufgabestrecke sitzende Lichtschranke / Lichttaster jeweils um eine Tablettlänge hinzugeschaltet.
Die Stauschaltung kann in den Hauptbetriebszeiten deaktiviert werden.

Ausstattung:
-  Material der Rundriemen Polyurethan
-  Anzahl der Rundriemen 2 Stück
-  Material Fördertisch sowie Unterbau aus Chrom-Nickelstahl 18/10
-  Unterbau höhenverstellbar + / - 20 mm
-  Bandantriebe unter dem RF-Band angeordnet
-  Antriebe mit Frequenzregelung von 6-30 m/min
-  Drehstrom-Getriebemotore
-  Bandtisch mit beidseitigen Tablettführungen, 50 mm hoch
-  Mechanischer Höhenbegrenzungsschalter
-  Lichttaster als Notbetriebsfunktion
-  EIN-AUS- und NOT-HALT-Taster im Abräumbereich
-  1 x Transportstopp-Taster am Arbeitsplatz im Bereich der Geschirrabräumung. Taster als Leuchtdrucktaster, versenkt in den Bandkorpus eingebaut.
Menge: 1,000 St

**1.7.4 Übertunnelung der Förderstrecke nach der Tablettrückgabe (Zeichnungs-Position 7.03)**
Mindestforderungen an die Ausrüstung:

Die weiterführende Förderbandanlage ist nach der Tablett-rückgabe zu übertunneln. Das Tunnelelement ist aus CNS, pulverbeschichtet nach RAL, zu fertigen.

Abmessungen:
Tunnelbreite:  ca. 950 mm
Tiefe:  ca. 500 mm
Höhe:  ca. 310 mm
Durchfahrtshöhe:  ca. 300 mm

Anordnung des Tunnels über der 90° Kurve.
Menge: 1,000 St

**1.7.5 Besteckabhebemagnet (Zeichnungs-Position 7.01)**
*** gemäß Ausführungsbeschreibung 1
Mindestforderungen an die Ausrüstung:

Abmessungen:
Breite:  ca. 980 mm
Tiefe:  ca. 440 mm
Abnahme über 1 Band

Anschlusswert:  ca. 0,40 kW

-  Besteckabhebemagnet für magnetisierbare Besteckteile
-  Komplett in Edelstahlausführung
-  Permanentmagnetsystem aus hochwertigem Dauer-magnetwerkstoff
-  Abnahme der Magnetkraft in 10 Jahren weniger als 1%
-  Antriebs- und Spannwalze kugelgelagert aus Edelstahl
-  Antriebswalze mit integriertem, wartungsfreiem Trommel-motor
-  Gurtband aus Kunststoff für den Transport der Besteckteile
-  Schutzhaube für Magnetrolle
-  Integriertes Plattenentmagnetisiergerät für die Ent-magnetisierung der Besteckteile

Anforderungen an das Besteck:
-  Besteckteile magnetisch erfassbar (Magnet-Probe)
-  Gewicht max. 75g
-  Bestecklänge max. 210 mm
-  Messergriffe eher flach als rund
-  Löffelrand stark gerundet

Entmagnetisiereinrichtung für Besteckteile
Das automatische Abheben der Besteckteile hat die negative Folge, dass die Besteckteile magnetisch werden und sich dadurch gegenseitig anziehen. Dies kann sich eventuell nachteilig auf das Waschergebnis auswirken, wenn z.B. die Besteckteile automatisch auf ein Spülmaschinenband übergeben werden und aneinander kleben.

Um dieses zu verhindern werden die Besteckteile nach dem Abheben durch das Magnetsystem, von einem in dem Edelstahlkorpus integrierten Plattenentmagnetisiergerät entmagnetisiert.
Menge: 1,000 St

**1.7.6 Tabletteintaktung (Zeichnungs-Position 7.01)**
*** gemäß Ausführungsbeschreibung 1
Mindestforderungen an die Ausrüstung:

Die Tabletts werden von der Rundriemenförderanlage übernommen und automatisch von der Tabletteintakt-vorrichtung in die Tablettspur der kombinierten Tablett- und Besteckspülmaschine eingetaktet.
Alle Steuereinrichtungen für einen Synchronlauf mit dem Transportband der Maschine sind in dieser Einrichtung enthalten.

Förderhöhe:  ca. 915 mm
Menge: 1,000 St

**1.7.7 Kombinierter Mehrtank-Bandtransportautomat - Tablett- und Besteckspülautomat mit 2 Bandspuren (Zeichnungs-Position 7.01)**
*** gemäß Ausführungsbeschreibung 1
Mindestforderungen an die Ausrüstung:

Die Maschine ist zur Reinigung von Tabletts und Besteckteilen gemäß allen Anforderungen der DIN EN 17735 auszuführen.

Gedecksatz
Tablettgröße maximal: 530 x 370 mm
Tablettgröße minimal:  425 x 325 mm
Bestecksatz magnetisierbar und automatisch verarbeitbar

Maschinenparameter
Arbeitshöhe:  900-950 mm
Nach DIN SPEC 10534 mit zwei Minuten Kontaktzeit
Leistung Tabletts und Bestecksätze: bis 20 pro Minute
Bandgeschwindigkeit:  min. 1,18 m/min
Nutzbare Bandbreite:  min. 750 mm
Besteckspur:  min. 150 mm
Maschinengesamtlänge:  max. 6000 mm
Kontaktstrecke:  min. 2350 mm

Konstruktion
Modulbauweise; Grundkonstruktion Werkstoff Nr. 1.4301, voll verkleidet; höhenverstellbare Füße; Wascharme mit nichtverstopfenden Düsen; sämtliche Wasch- und Spülarme sowie Düsen aus Edelstahl; Kunststoffteile aus spülmittebeständigem Material; Waschpumpen, Laufräder und Steigleitungen aus Edelstahl; CrNi Bandachsen mind. Ø 8 mm;
Reinigungstüren ausgeführt als doppelwandig isolierte Flügeltüren für Zugänglichkeit zum Maschineninneren sowie Türsicherheitsschalter, der bei unbeabsichtigtem Öffnen die Pumpen abschaltet; Türen mit Gewichtsausgleich;
Sämtliche Abläufe, Wasserleitungen sowie die Elektro-leitungen innerhalb der Spülanlage sind jeweils auf einen Anschlusspunkt zu führen; Durchgängige Bodenfreiheit 150 mm; Großzügige Reinigungsöffnungen mit auto-matischer Überwachung.

Isolierung und Wärmeabstrahlung
Die Maschinenkonstruktion ist für eine ausreichende Wärmeisolation auszulegen. Türgriffe wärmeisoliert.

Transportband
Maschine ausgestattet mit einem Transportband für das Einstellen der Tabletts sowie einer Besteckspur in spül- und trocknungstechnisch günstiger Lage.

Einlaufstrecke
Einlauf adaptiert an die Tabletteintaktung
Wanne mit Gefälle zu einem herausziehbaren Siebkorb.
Zonenlänge incl. Tunnel: ca. 1400 mm
Zugänglichkeit über Revisionsöffnungen.

Pumpenvorabräumzone mit aktivem Schmutzaustrag
Vorabräumung der Speisereste mit Blockwaschsystemen von oben und unten.
Zonenlänge:  min. 800 mm
Tank-Siebabdeckung aus Chromnickelstahl.

Reinigerumwälzzone I
Umwälzzone mit Blockwaschsystemen von oben und unten.
Zonenlänge:  min. 800 mm
Tank-Siebabdeckung aus Chromnickelstahl.

Pumpenklarspülzone
Pumpenklarspülzone mit Spülsystem von oben und unten.
Zonenlänge:  ca. 600  mm
Tank-Siebabdeckung aus Chromnickelstahl.

Frischwasserklarspülzone
Die Frischwasserklarspülung erfolgt mit 80°C - 85°C heißem Wasser.
Wasserverbrauch gesamtca. 275 l/h
davon Frischwasserklarspülung Tablettspur: 175 l/h
davon Frischwasserklarspülung Besteckspur: 100 l/h

Niedertemperatur Trockenzone
Die zur Trocknung erforderliche Luft wird durch einen Lüfter angesaugt, im Heizregister erhitzt und über das Waschgut geblasen.
Zonenlänge:  min. 1600 mm
Ausziehbare Luftumlenkwanne.

Auslauf- und Entnahmestrecke
Auslauf mit Bandendschalter. Wanne mit Gefälle zu einem herausziehbaren Siebkorb.
Auslauflänge:  ca. 800  mm
Zugänglichkeit über Revisionsöffnungen.

Besteckrutsche
Zur Übergabe der Besteckteile an einen untergestellten Besteckauffangbehälter ist am Bandende eine Besteck-rutsche anzubauen.

Spuranpassung
Die Wasch-, Klarspül- und Trockensysteme sind den einzelnen Bandspuren (Tablett- und Besteckspur) anzupassen.

Wärmerückgewinnungssystem
Durch die Ausstattung der Maschine mit einem Wärmerückgewinnungssystem ist die Abluft abzukühlen und zu entfeuchten. Die Abluft ist hierbei auf max. 20°C abzukühlen. Gleichzeitig wird das Kaltwasser für die Frischwasserklarspülung vorerwärmt. Verrohrung der wasserführenden Leitungen aus CNS, Lamellen aus Aluminium.

Frischwasserklarspülung mit demineralisiertem Wasser
Um der Aggressivität des verwendeten Demi-/ Osmosewassers Rechnung zu tragen, ist die gesamte Frischwasserinstallation der Spülmaschine in demiwasserbeständigem Material ausgeführt. Wasserführende Leitungen der Abluftwärmerückgewinnung in CNS (statt Kupfer).

Zu berücksichtigen ist die Aggressivität des verwendeten Demi-/Osmosewassers, deshalb ist die gesamte Frisch-wasserinstallation der Spülmaschine in demiwasserbe-ständigem Material ausgeführt. Wasserführende Leitungen der Abluftwärmerückgewinnung in CNS (statt Kupfer).

Die Maschinenkonstruktion ist durch entsprechende Wärmerückgewinnungssysteme wie z.B. Wärmepumpen oder effiziente Wärmerückgewinnung so auszulegen, dass am Abluftstutzen der Maschine die Ausblastemperatur max. 20°C beträgt. Dadurch wird bewusst auf einen separaten Abluftanschluss an die RLT verzichtet.

Beheizung der Maschine: Elektrisch

Reinigersparsystem
Umgehungsleitung von der Pumpenklarspülzone in die Vorabräumung zur Reduzierung des Reinigerverbrauchs.

Klarspülersparsystem
Einrichtung zur optimalen Durchmischung des Klarspülers mit dem Frischwasser zur Reduzierung des Klarspüler-verbrauchs.

Frischwassernetztrennung
Freier Auslauf mit Speicherbehälter und Druck-steigerungspumpe. Dadurch höchste Betriebs- und Hygienesicherheit durch konstante Wassermengen und gleichbleibendes Sprühbild der Frischwasserklarspülung.
Die freien Ausläufe für die Frischwasserklarspülung und die Tankbefüllung sind EN1717 konform auszuführen.

Steuerung / Elektrik
Komplette Elektroinstallation nach VDE. Alle elektrischen Schaltgeräte, Schütze, Relais und Sicherungen müssen in einem spritzwassergeschützten Schaltkasten aus Chrom-nickelstahl untergebracht sein.
Sämtliche Maschinenfunktionen werden durch die Steuerung automatisch erfasst, sowie geprüft und müssen am Display angezeigt werden. Die elektronische Steuerung muss zusätzlich über folgende Funktionen verfügen:

-  Taktautomatik
-  Wasseruhr für Klarspülwassermenge
-  Betriebsstunden- und Wartungszähler
-  Freikontakte für Reiniger- und Klarspülerdosierpumpe
-  Zeitschaltuhr für automatische Befüllung
-  Eingemuldeter Hauptschalter mit Not-Halt-Funktion
-  Tankablaufüberwachung mit Wasserverlustsicherung
-  Automatische Tankentleerung
-  Türüberwachungsschalter
-  Bandendschalter

Der elektrische Anschluss der Tankheizung muss über eine Energieoptimierung steuerbar sein.

Applikation zum Einsehen und Exportieren von Maschinen- und Hygienedaten
Applikation für Smartphone, Tablet oder Laptop zum Einsehen und Exportieren (PDF) aller maschinen- und hygienerelevanten Daten der Spülmaschine:
Hygienestatus und -Dokumentation Spülstatistik
Verbrauchsdaten (Wasser, Reiniger und Klarspüler)
Fehler- & Infomeldungen Wartungsmanagement
Verbindung zur Maschine erfolgt via Bluetooth - keine Internetverbindung notwendig

Selbstreinigung
Die Selbstreinigung reduziert den manuellen Reinigungs-aufwand. Dabei wird während des gesamten Spülvorganges der Einlaufboden mit Prozesswasser gespült, um ein Festsetzen von Speiseresten zu verhindern. Speisereste werden in einem herausnehmbaren Auffangsieb gesammelt. Über Düsen sind permanent die Tankdecken, die Tankrückwände und die Türinnenseiten mit Prozesswasser zu reinigen.

Am Ende des Spülprozesses läuft ein automatisches Reinigungsprogramm ab, wofür das vorhandene Tankwasser zu verwenden ist. Dabei ist lediglich eine einzige Füllung der Pumpenklarspülzone zu verwenden. Der Schmutzaustrag findet über ein Filtersystem statt, wobei das Wasser von dem Rein- in den Unreinbereich zu pumpen ist. Dieser Prozess hat so lange getaktet stattzufinden, bis die Maschine komplett entleert ist. Gleichzeitig ist die Wärmerückgewinnung automatisch zu reinigen, damit deren optimaler Wirkungsgrad erhalten bleibt. Manuell zu reinigende Komponenten müssen eindeutig gekennzeichnet und in der Bedienungsanleitung abgebildet sein.

Tankmanagement
Das Wasser ist über ein Filtersystem prozessabhängig in den Tank zu leiten, der es benötigt. Durch Verzicht auf ein unkontrolliertes Kaskadensystem, ist mit einer gesteuerten Niveauregulierung einem Wasserverlust bzw. Überhang entgegenzuwirken.

Flügeltüren
Der Zugang zu den Wasch- und Klarspülzonen ist über 180° schwenkbare Türen zu realisieren.
Damit wird der Zugriff auf die oberen Waschsysteme, sowie die Einsehbarkeit der Türinnenseiten vereinfacht.

Integrierte Umkehrosmoseanlage
Einbau-Umkehrosmoseanlage für vorbeschriebene Spül-technik zum direkten Anschluss an bauseitiges Weich-Kaltwasser 0-3°dH. Permeatleistung auf die Nachspül-wassermenge der Spülmaschine ausgelegt.

Technische Daten:
Mindestfließdruck / Maximaldruck: 3,0 - 6,0 bar
Leitwert Rohwasser:  < 1.000 µS/cm
Eisen / Chlor:  < 0,1 mg/l
Mangan:  < 0,04 mg/l
Kaliumpermanganat / Kieselsäure:< 10 mg/l
Reinheitsgrad der Entsalzung: ca. 98 %

Verkleidung der Medienleitungen
Die Medienleitungen zur Versorgung der Maschine (Strom, Wasser etc…) werden von oben, aus der Zwischendecke kommend, an die Maschine herangeführt und rückseitig im Bereich der Trockenzone nach unten verzogen. Abwasseranschluss als Festanschluss über Ablauf im Fußboden mit bauseitigem Siphon.

Es ist ein Medienkanal in Chrom-Nickelstahl von Oberkante Maschine bis in die Zwischendecke vorzusehen.
Menge: 1,000 St

**1.7.8 Tablettabstapeleinrichtung (Zeichnungs-Position 7.01)**
*** gemäß Ausführungsbeschreibung 1
Mindestforderungen an die Ausrüstung:

Die Tabletts, welche am Auslaufende der Tablettspur ankommen, sind automatisch auf einen fahrbaren Tablett-stapler abzustapeln.

Der Tablettstapler muss ohne Betriebsunterbrechung gewechselt werden können. Dementsprechend ist eine Zwischenstapeleinrichtung vorzusehen.
Fotoelektronische Abtastelemente sind als Überwachungs-melder vorzusehen.

Abmessungen:
Breite:  ca. 1290 mm
Menge: 1,000 St

**1.7.9 Tisch mit 2 Besteckauffangbehältern (Zeichnungs-Position 7.01)**
Mindestforderungen an die Ausrüstung:

Abmessungen:
Breite:  ca. 1200 mm
Tiefe:  ca. 350 mm
Arbeitshöhe:  ca. 300 mm

Material:  CNS 18/10
Rohrunterbau höhenverstellbar:+/- 20 mm
Tisch für zwei Besteckbehälter: ca. 600x400x220 mm

Mitzulieferndes Zubehör:
2 St  Besteckbehälter
Menge: 1,000 St

**1.7.10 Tischbrücke herausnehmbar (Zeichnungs-Position 7.02)**
Mindestforderungen an die Ausrüstung:

Abmessungen:
Breite:  ca. 300 mm
Tiefe:  ca. 730 mm

-  Materialstärke 1,25 mm
-  Material aus Chrom-Nickelstahl 18/10
-  Tischbrücke auf Konsolen
-  Tischbrücke mit zwei Abwurfschächten Æ je 190 mm
-  Abwurfschächte mit Abklopfring
-  Schachtlänge 100 mm
Menge: 1,000 St

**1.7.11 Mehrtank-Bandtransport-Geschirrspülmaschine (Zeichnungs-Position 7.02)**
*** gemäß Ausführungsbeschreibung 1
Mindestforderungen an die Ausrüstung:

Die Maschine ist zur Reinigung von Geschirr bzw. Spülgut gemäß allen Anforderungen der DIN EN17735 auszuführen.

Maschinenparameter
Arbeitshöhe:  900-950 mm
Nach DIN SPEC 10534 mit zwei Minuten Kontaktzeit
Tellerleistung:  min. 4170 Teller/h
Bandgeschwindigkeit:  min. 1,88 m/min
Nutzbare Bandbreite:  min. 570 mm
Nutzbare Durchfahrtshöhe: min. 465 mm
Maschinengesamtlänge: max. 7700 mm
Kontaktstrecke:  min. 3750 mm

Konstruktion
Modulbauweise; Grundkonstruktion Werkstoff Nr. 1.4301, voll verkleidet; höhenverstellbare Füße; Wascharme mit nichtverstopfenden Düsen; sämtliche Wasch- und Spülarme sowie Düsen aus Edelstahl; Kunststoffteile aus spülmittebeständigem Material; Waschpumpen, Laufräder und Steigleitungen aus Edelstahl; CrNi Bandachsen mind. Ø 8 mm;
Flügeltüren ausgeführt als doppelwandig isolierte Schiebe-türen für Zugänglichkeit zum Maschineninneren sowie Türsicherheitsschalter, der bei unbeabsichtigtem Öffnen die Pumpen abschaltet; Türen mit Gewichtsausgleich;
Sämtliche Abläufe, Wasserleitungen sowie die Elektro-leitungen innerhalb der Spülanlage sind jeweils auf einen Anschlusspunkt zu führen; Durchgängige Bodenfreiheit 150 mm; Großzügige Reinigungsöffnungen mit auto-matischer Überwachung.

Isolierung und Wärmeabstrahlung
Die Maschinenkonstruktion ist für eine ausreichende Wärmeisolation auszulegen. Türgriffe wärmeisoliert.

Transportband
Maschine ausgestattet mit einem Transportband für das Einstellen der Geschirrteile in spül- und trocknungstechnisch günstiger Lage. Für Körbe ist das Transportband mit seitlichen Korbauflagen auszustatten.

Einlauf- und Beladestrecke
Einlauf mit abnehmbarer Abstellfläche. Wanne mit Gefälle zu einem herausziehbaren Siebkorb.
Zonenlänge incl. Tunnel: ca. 1200 mm
Zugänglichkeit über Revisionsöffnungen.

Pumpenvorabräumzone mit aktivem Schmutzaustrag
Vorabräumung der Speisereste mit Blockwaschsystemen von oben und unten.
Zonenlänge:  min. 800 mm
Tank-Siebabdeckung aus Chromnickelstahl.

Reinigerumwälzzone I
Umwälzzone mit Blockwaschsystemen von oben und unten.
Zonenlänge:  min. 800 mm
Tank-Siebabdeckung aus Chromnickelstahl.

Reinigerumwälzzone II
Umwälzzone mit Blockwaschsystemen von oben und unten.
Zonenlänge:  min. 800 mm
Tank-Siebabdeckung aus Chromnickelstahl.

Funktionszone
Funktionszone zur Reduzierung von Wasserverschleppung. Zone vorbereitet zur Durchführung der Medienleitungen.
Zonenlänge:  min. 400 mm

Pumpenklarspülzone
Pumpenklarspülzone mit Spülsystem von oben und unten.
Zonenlänge:  ca. 800  mm
Tank-Siebabdeckung aus Chromnickelstahl.

Frischwasserklarspülzone
Die Frischwasserklarspülung erfolgt mit 80°C - 85°C heißem Wasser.
Wasserverbrauch:  ca. 165 l/h

Niedertemperatur Trockenzone I
Die zur Trocknung erforderliche Luft wird durch einen Lüfter angesaugt, im Heizregister erhitzt und über das Waschgut geblasen.
Zonenlänge:  min. 1100 mm
Ausziehbare Luftumlenkwanne.

Niedertemperatur Trockenzone II
Die zur Trocknung erforderliche Luft wird durch einen Lüfter angesaugt, im Heizregister erhitzt und über das Waschgut geblasen.
Zonenlänge:  ca. 600 mm
Trockenzone über Tür zugänglich
Ausziehbare Luftumlenkwanne.

Auslauf- und Entnahmestrecke
Auslauf mit Bandendschalter. Wanne mit Gefälle zu einem herausziehbaren Siebkorb.
Auslauflänge:  ca. 1200 mm
Zugänglichkeit über Revisionsöffnungen.

Wärmerückgewinnungssystem
Durch die Ausstattung der Maschine mit einem Wärmerückgewinnungssystem ist die Abluft abzukühlen und zu entfeuchten. Die Abluft ist hierbei auf max. 20°C abzukühlen. Gleichzeitig wird das Kaltwasser für die Frischwasserklarspülung vorerwärmt. Verrohrung der wasserführenden Leitungen aus CNS, Lamellen aus Aluminium.

Frischwasserklarspülung mit demineralisiertem Wasser
Um der Aggressivität des verwendeten Demi-/ Osmosewassers Rechnung zu tragen, ist die gesamte Frischwasserinstallation der Spülmaschine in demiwasser-beständigem Material ausgeführt. Wasserführende Leitungen der Abluftwärmerückgewinnung in CNS (statt Kupfer).

Die Maschinenkonstruktion ist durch entsprechende Wärmerückgewinnungssysteme wie z.B. Wärmepumpen oder effiziente Wärmerückgewinnung so auszulegen, dass am Abluftstutzen der Maschine die Ausblastemperatur max. 20°C beträgt. Dadurch wird bewusst auf einen separaten Abluftanschluss an die RLT verzichtet.

Beheizung der Maschine: Elektrisch

Reinigersparsystem
Umgehungsleitung von der Pumpenklarspülzone in die Vorabräumung zur Reduzierung des Reinigerverbrauchs.

Klarspülersparsystem
Einrichtung zur optimalen Durchmischung des Klarspülers mit dem Frischwasser zur Reduzierung des Klar-spülerverbrauchs.

Frischwassernetztrennung
Freier Auslauf mit Speicherbehälter und Drucksteigerungs-pumpe. Dadurch höchste Betriebs- und Hygienesicherheit durch konstante Wassermengen und gleichbleibendes Sprühbild der Frischwasserklarspülung.
Die freien Ausläufe für die Frischwasserklarspülung und die Tankbefüllung sind EN1717 konform auszuführen.

Steuerung / Elektrik
Komplette Elektroinstallation nach VDE. Alle elektrischen Schaltgeräte, Schütze, Relais und Sicherungen müssen in einem spritzwassergeschützten Schaltkasten aus Chrom-nickelstahl untergebracht sein.
Sämtliche Maschinenfunktionen werden durch die Steuerung automatisch erfasst, sowie geprüft und müssen am Display angezeigt werden. Die elektronische Steuerung muss zusätzlich über folgende Funktionen verfügen:

-  Rückwärtslauf
-  Taktautomatik
-  Wasseruhr für Klarspülwassermenge
-  Betriebsstunden- und Wartungszähler
-  Freikontakte für Reiniger- und Klarspülerdosierpumpe
-  Zeitschaltuhr für automatische Befüllung
-  Eingemuldeter Hauptschalter mit Not-Halt-Funktion
-  Tankablaufüberwachung mit Wasserverlustsicherung
-  Automatische Tankentleerung
-  Türüberwachungsschalter
-  Bandendschalter

Der elektrische Anschluss der Tankheizung muss über eine Energieoptimierung steuerbar sein.

Selbstreinigung
Die Selbstreinigung reduziert den manuellen Reinigungs-aufwand. Dabei wird während des gesamten Spülvorganges der Einlaufboden mit Prozesswasser gespült, um ein Festsetzen von Speiseresten zu verhindern. Speisereste werden in einem herausnehmbaren Auffangsieb gesammelt. Über Düsen sind permanent die Tankdecken, die Tankrückwände und die Türinnenseiten mit Prozesswasser zu reinigen.

Am Ende des Spülprozesses läuft ein automatisches Reinigungsprogramm ab, wofür das vorhandene Tank-wasser zu verwenden ist. Dabei ist lediglich eine einzige Füllung der Pumpenklarspülzone zu verwenden. Der Schmutzaustrag findet über ein Filtersystem statt, wobei das Wasser von dem Rein- in den Unreinbereich zu pumpen ist. Dieser Prozess hat so lange getaktet stattzufinden, bis die Maschine komplett entleert ist. Gleichzeitig ist die Wärmerückgewinnung automatisch zu reinigen, damit deren optimaler Wirkungsgrad erhalten bleibt. Manuell zu reinigende Komponenten müssen eindeutig gekennzeichnet und in der Bedienungsanleitung abgebildet sein.

Tankmanagement
Das Wasser ist über ein Filtersystem prozessabhängig in den Tank zu leiten, der es benötigt. Durch Verzicht auf ein unkontrolliertes Kaskadensystem, ist mit einer gesteuerten Niveauregulierung einem Wasserverlust bzw. Überhang entgegenzuwirken.

Applikation zum Einsehen und Exportieren von Maschinen- und Hygienedaten
Applikation für Smartphone, Tablet oder Laptop zum Einsehen und Exportieren (PDF) aller maschinen- und hygienerelevanten Daten der Spülmaschine:
Hygienestatus und -Dokumentation Spülstatistik
Verbrauchsdaten (Wasser, Reiniger und Klarspüler)
Fehler- & Infomeldungen Wartungsmanagement
Verbindung zur Maschine erfolgt via Bluetooth - keine Internetverbindung notwendig.

Spülprozess-Optimierung
Spur- und Lückenerkennung
Für niedrigste Wasser- und Chemieverbräuche sind Lücken auf dem Transportband zwischen den Geschirrteilen zu erkennen. Diese Erkennung hat detailliert auf zwei Spuren zu erfolgen. Die Klarspülung ist auf diese Spuren aufzuteilen, und ist nur dort zu aktivieren, wo sich Geschirr befindet.

Feinfilter und Chemiedosierung
Für niedrigste Wasser- und Chemieverbräuche ist ein zusätzliches Filtersystem in der Pumpenklarspülzone einzusetzen, welches allerfeinste Schmutzpartikel austrägt.
Die Maschine hat über die Steuerung die Voraussetzung zu bieten, dass die Reiniger- und Klarspülerdosierung in Abhängigkeit an wechselnde Transportgeschwindigkeiten sowie an unterschiedliche Konzentrationen des Schmutz-eintrages erfolgen kann.

Flügeltüren
Der Zugang zu den Wasch- und Klarspülzonen ist über 180° schwenkbare Türen zu realisieren.
Damit wird der Zugriff auf die oberen Waschsysteme, sowie die Einsehbarkeit der Türinnenseiten vereinfacht.

Integrierte Umkehrosmoseanlage
Einbau-Umkehrosmoseanlage für vorbeschriebene Spül-technik zum direkten Anschluss an bauseitiges Weich-Kaltwasser 0-3°dH. Permeatleistung auf die Nachspül-wassermenge der Spülmaschine ausgelegt.

Technische Daten:
Mindestfließdruck / Maximaldruck: 3,0 - 6,0 bar
Leitwert Rohwasser:  < 1.000 µS/cm
Eisen / Chlor:  < 0,1 mg/l
Mangan:  < 0,04 mg/l
Kaliumpermanganat / Kieselsäure:< 10 mg/l
Reinheitsgrad der Entsalzung: ca. 98 %

Verkleidung der Medienleitungen
Die Medienleitungen zur Versorgung der Maschine (Strom, Wasser etc…) werden von oben, aus der Zwischendecke kommend, an die Maschine herangeführt und über das Neutralelement verzogen. Abwasseranschluss als Festan-schluss über Ablauf im Fußboden mit bauseitigem Siphon.

Es ist ein Medienkanal in Chrom-Nickelstahl von Oberkante Maschine bis in die Zwischendecke vorzusehen.
Menge: 1,000 St

**1.7.12 Handwaschbecken, wandhängend (Zeichnungs-Position 7.04)**
*** gemäß Ausführungsbeschreibung 1
Mindestforderungen an die Ausrüstung:

Abmessungen:
Breite:  550 mm
Tiefe:  450 mm
Höhe:  750 mm
Arbeitshöhe:  900 mm

Mit berührungsloser Armatur 1/2" mit Stromanschluss 230 V.

Angeschweißt 2 Konsolen aus CNS (1.4301) zur Aufhängung.

Unterbau dreiseitig geschlossen, frontseitig mit Flügeltür, als Installationsschrank für das Handwaschbecken, mit  integrierter Einwurfklappe inkl. dahinter eingehängt und abnehmbarem Kunststoffbehälter für die Papierhandtücher. Rückwand abnehmbar.

Mitzulieferndes Zubehör:
1 St  Papierhandtuchspender
  Edelstahlgehäuse mit Sichtfenster, für bis zu 200 Falthandtücher, ca. 280x100x260 mm inkl. Erstbe-füllung.
1 St  Seifenspender
  Aluminiumgehäuse, Euro-Norm-Spender mit langem Bedienungshebel geeignet für Hand- und Ellbogenbedienung, für 500 ml Euroflaschen,  ca. 80x220x280 mm inkl. Nachfüllbehälter und Erstbefüllung.
1 St  Desinfektionsspender
  Aluminiumgehäuse, Euro-Norm-Spender mit langem Bedienungshebel geeignet für Hand- und Ellbogenbedienung, für 500 ml Euroflaschen,  ca. 80x220x280 mm inkl. Nachfüllbehälter und Erstbefüllung.
1 St  Kunststoffbehälter für Papier im Unterbau des Handwaschbeckens.

Tischplatten-Ausführung:
Tischplattenstärke 50 mm, Materialdicke 2,0 mm, vollflächig schalldämmend mit Antidröhnmatten unterlegt und durch Profile aus Chromnickelstahl an der Unterseite verstärkt. Die Ecknähte an den Auf- und Abkantungen sind durchgehend verschweißt und verschliffen. Die Tischplatte an den wandanliegenden / geräteanliegenden Seiten 50 mm aufgekantet, alle anderen Seiten mit Abkantung. Darin fugenlos eingeschweißt 1 tiefgezogenes Waschbecken. Auslaufprägung 1 1/2", mit Überlaufsicherung, ohne Ventil.
Menge: 1,000 St

**1.7.13 Schlauchaufroller mit Mischbatterie (Zeichnungs-Position 7.05)**
*** gemäß Ausführungsbeschreibung 1
Mindestforderungen an die Ausrüstung:

Offene Ausführung. Konsole Edelstahl. Schlauchtrommel aus Edelstahl. Drehdurchführung komplett aus Edelstahl mit großem Durchlauf.

Arretierung mindestens siebenfach pro Trommelumdrehung.

Der automatische Schlauchaufroller ist mittels Konsole auf Wand montiert und um einen Winkel von mindestens 120° schwenkbar.

Der Schlaucheinlauf wird über mindestens 4 Kunststoffrollen geführt. Der automatische Schlauchaufroller muss mit einem wartungsfreien Federpaket ausgestattet sein, dessen Federkraft von außen stufenlos einstellbar ist.

Abmessungen:
Trommeldurchmesser: ca. 480 mm
Breite:  ca. 200 mm

Mitzulieferndes Zubehör:
1 St  Spezialschlauch für Heißwasser 15 m, Schlauch-material nicht radierend, PVC-Knick- und Handschutz.
1 St  Wasserreinigungspistole, gummiummantelt, Anschluß-tüllen.
1 St  Wandmontagekonsole, schwenkbar.
1 St  Zwei-Hand-Mischbatterie DN15, Auslauf R3/4.
1 St  Spezialschlauch für Heißwasser 1,5 m für den Anschluss an die Mischbatterie, Schlauchmaterial nicht radierend, PVC-Knick- und Handschutz.
Menge: 1,000 St

**1.7.14 Doppelspülbecken (Zeichnungs-Position 7.06)**
*** gemäß Ausführungsbeschreibung 1
Mindestforderungen an die Ausrüstung:

Alle fertigungs- oder lieferbedingten Teilsegmente sind über die Gesamtlänge der Anlage miteinander naht- und fugenlos zu verschweißen und zu verbinden. Sichtbare Übergänge sind zu vermeiden.

Sämtliche notwendigen Anlagenbeschriftungen bedienseitig sind einzuätzen, Kunststoff-Aufklebeschilder werden nicht akzeptiert.

Doppelbecken auf höhenverstellbaren Füßen, ca. 150 mm hoch, mit Sockelblende.

In die Tischplatte fugenlos eingeschweißt zwei Becken je ca. 600 x 500 x 300 mm mit Ventilprägung passend für 2"- Standrohr (siehe Zubehör).

In die Einheitspreise sind ggf. notwendige Wandanschluss-blenden einzurechnen.

Abmessungen:
Breite:  1400 mm
Tiefe:  700 mm
Höhe:  750 mm
Arbeitshöhe:  900 mm

Im Unterbau montiert:

Schrankraum dreiseitig geschlossen, frontseitig mit zwei Flügeltüren, als Installationsschrank für die beiden Becken, ca. 1380 mm breit.

Mitzulieferndes Zubehör:
1 St  Zweiloch-Standbatterie DN 20 mit Schwenkauslauf mind. 300 mm lang, einschließlich Strahlbrecher aus Messing verchromt, schwere Gewerbeausführung mit Metallgriffen und Schlauchpendelbrause umschaltbar.
2 St  Standrohr 2" mit Metallkonus
2 St  Eckschutzsieb
2 St  Siebventil
1 St  Anschlussset

Ausführung Tischplatte:
Tischplattenstärke 50 mm, Materialdicke 2,0 mm, vollflächig schalldämmend mit Antidröhnmatten unterlegt und durch Profile aus Chromnickelstahl an der Unterseite verstärkt. Die Unterseite vollflächig mit CNS mind. 0,7 mm verschlossen. Die Ecknähte an den Auf- und Abkantungen sind durchgehend verschweißt und verschliffen.
Die Tischplatte an den wandanliegenden / gerätean-liegenden Seiten mit einer 50 mm hohe Aufkantung. Alle Abkantungen sind mit Tropfnase 50 mm sowie Rollkante R 20 auszuführen. Die Tischplatte ist in einem Stück gefertigt, falls erforderlich ist diese vor Ort zu verschweißen und sauber zu verschleifen, so dass ein Übergang nicht erkennbar ist.
Der Hohlraum im Abstand zwischen Tropfnase und Schrankkorpus durch ein Chromnickelstahl-Profil ver-schlossen.

Ausführung Installationsschränke H1:
Schrankkorpusse in stabiler selbsttragender Ausführung aus CNS in Hygieneausführung H1 gem. DIN 18865-9 gegebenenfalls durch Zwischenwände unterteilt. Materialdicke mind. 1,25 mm. Schrank bestehend aus Boden, Rückwand und Seitenwänden. Der Boden ist mit Profilen verstärkt. Alle Installationsschränke sind mit Flügeltür abschließbar und Installationskennzeichnung gefordert. Nach Bedarf sind Lüftungsschlitze in der Flügeltür vorzusehen. An der Rückwand sind Öffnungen für die Installationen vorzusehen.

Ausführung Flügeltür:
Flügeltür aus CNS ist doppelwandig, 20 mm dick, mit flächenbündiger senkrecht angekanteter Griffleiste ausgeführt, Flügeltür allseitig verschweißt. Offene Ecken und Kanten werden nicht akzeptiert. Die Tür ist fluchtend und ohne Überlappung gefertigt, mit stabilem wartungsfreiem 180° Scharnier angeschlagen, mit versenktem Magnet-verschluss. Außenliegende Scharniere und Schlösser sowie Nieten werden nicht akzeptiert.

Ausführung der Blenden:
Sämtliche Blenden der zu verschließenden Räume sind wie folgt auszuführen:
Blende aus CNS, aufgeschraubt, Ausführung mit Falz zum Korpus sowie feuchte- und staubdichter Elastomer-Abdichtung. Um Stauwärme vorzubeugen sind bei Bedarf Lüftungsschlitze in den Blenden vorzuhalten.

Ausführung Füße 150 mm:
Aufstellung auf Quadratrohrstehern 40/40/1,25 mm mit angeschweißter Halteplatte und CNS-Fußstollen, verstellbar ± 15 mm. Die Füße sind mit dem Bodenprofil verschweißt bzw. verschraubt. Bodenfreiheit 150 mm.

Ausführung Sockelblende 150 mm:
Sockelblende aus CNS 1.4301 1,5 mm stark. Alle Sockelelemente sind unsichtbar zu befestigen. Eine Verstärkung der Sockel ist mit Kunststoffelementen vorzusehen. Die gesamte Sockelkonstruktion ist revisionierbar bzw. herausnehmbar zu befestigen. Der Sockel ist 150 mm hoch und 90 mm eingerückt gegenüber der Tischplattenvorderkante herzustellen, stirnseitig an den freistehenden Seiten 30 mm eingerückt, stirnseitig an den wand- und geräteanliegenden Seiten bündig mit Korpus.
Menge: 1,000 St

**1.7.15 Utensilienspülmaschine (Zeichnungs-Position 7.07)**
*** gemäß Ausführungsbeschreibung 1
zum Reinigen von Behältern, Töpfen, Kesseln, Backblechen sowie diversen Arbeitsgeräten

Mindestforderungen an die Ausrüstung:

-  Frontlader mit geteilter Fronttür
-  Aufbau und Inneneinrichtung aus CrNi-Stahl 18/10 bzw. hochwertigen, korrosionsbeständigen Werkstoffen
-  Doppelwandiger Aufbau einschl. FCKW-freier Waschraum-tür-Isolierung
-  Gerundeter Waschtank
-  Reversierendes Flächenwaschsystem aus CrNi Stahl 18/10
-  Tankabdecksieb für grobe Verunreinigungen
-  Aktiv Plus Laugenfiltersystem
-  Vollelektronische Steuerung mit Bediendisplay und zusätzlichem Start Taster
-  Digitale Temperaturanzeige für Wasch- und Klar-spülwasser
-  Selbstreinigungsprogramm
-  Trägerkorb aus massivem CrNi-Stahl 18/10 mit leichtgängigen Laufrollen
-  Aqua-Stop-System mit Leckwasserkontrolle und Bodenwanne
-  Netzdruckunabhängige Frischwasserzuleitung mit freiem Auslauf
-  Druckloser Edelstahlboiler
-  Drucksteigerungspumpe für eine konstante Klarspülmenge und Klarspültemperatur
-  Laugenpumpe
-  Boiler- gegen Tankheizung elektrisch verriegelt
-  Klarspüler-Dosiergerät
-  Anschluss-Set bestehend aus Zulauf-, Ablaufschlauch und Elektrokabel - je 1,8 m ab Maschine

Abmessungen:
Länge der Maschine:  ca. 1490 mm
Tiefe der Maschine:  ca. 895 mm
Tiefe bei geöffneter Tür:ca. 1320 mm
Höhe der Maschine:  ca. 1935 mm
Höhe bei geöffneter Tür:ca. 2490 mm
Einschubhöhe:  ca. 890 mm
Korbmaß:  ca. 1310 x 700 mm
Bodenfreiheit:  150 mm

Maschinensteuerung mit Infrarotschnittstelle

Servicedatenaustausch (Dokumentation und Program-mierung)
Analyse des Maschinenzustandes mit „Hilfe“-Funktion
gezielte Ansteuerung und Prüfung einzelner Aktoren (Motoren, Schütze usw.)
automatischer Versand des ausgelesenen Datenspeichers per E-Mail
Neueste Spülparameter per Internet
Programmierbare Infomeldung bei Erschöpfung beigestellter TE-Patrone

Der elektrische Anschluss der Tankheizung muss über eine Energieoptimierung steuerbar sein.

Allgemeine Merkmale
DIN EN ISO 9001:
CE-Zeichen:
GS-Prüfzeichen:
Gemäß den Hygieneanforderungen
DIN EN 17735
Zertifiziertes QM-System
Bedienung über Bediendisplay:
Zusätzlicher Start Taster
Selbstreinigungsprogramm
Doppelwandiger Aufbau einschl. FCKW-freier Waschraumtür-Isolierung
Wasch- und Klarspülarme aus CrNi
Steigleitungen aus CrNi
Gerundeter Waschtank
Sanftanlauf
Aqua-Stop-System mit Bodenwanne
Laugenpumpe
Drucksteigerungspumpe
Freier Auslauf Familie A, Typ A, nach EN1717:
Rückwandverkleidung

Technische Daten:
Tankinhalt:  ca. 100 Liter
Klarspülmenge pro Spülgang: ca. 9,0 Liter

Lautstärke:  ca. 70 dB(A)

Anschlusswerte
Edelstahl-Waschpumpe: ca. 2 x 2,2 kW
Tankheizung:  ca. 9,0 kW
Boiler:  ca. 18,0 kW
Tank- und Boilerheizung gegenseitig verriegelt

Heizmedium
Drehstrom:  3NPE 400V~, 50 Hz
Schutzart:  IP X5

Programmlaufzeiten
Laufzeiten:  120 / 240 / 480 Sekunden

Leistungsmerkmale
Körbe / Stunde (theoretisch):min. 30 Körbe
Spülleistung in Korbfläche / Stunde: ca. 27,50 m²

Dosiertechnik
Klarspüler-Dosiergerät, ohne Vorratsbehälter

Programmstarttaste
Programmstarttaste rechts

Mitzulieferndes Zubehör:
1 St  Korb mit Laufrollen ca. 1310 x 700 mm
Menge: 1,000 St

**1.7.16 Schuh-Hygienestation mit Waschbecken (Zeichnungs-Position 7.08)**
*** gemäß Ausführungsbeschreibung 1
Mindestforderungen an die Ausrüstung:

Station bestehend aus:
-  Sohlen-/Sohlenrandreinigungsmaschine
-  Systemtrenner für die Sohlenreinigungsmaschine, einge-baut in Rückwand
-  Handwaschbecken mit Sensor in Beckenrückwand
-  Seifenspender
-  Desinfektionsmittelspender
-  CNS-Falthandtuchspender
-  CNS-Drahtpapierkorb 35 l
-  Wandhalterung für das Reinigungsmittel
-  Rohrtrenner zwischen der Sohlenreinigungs-maschine und dem Trinkwassernetz

Ausführung:
Komplett aus Edelstahl, Werkstoff 1.4301.

Als Standgerät ausgeführt.

Die Hygienestation ist komplett elektrisch und sanitär-technisch vorinstalliert.

Funktion:
Eine waagrecht liegende, rotierende Bürste mit 2 seitlich angeordneten Tellerbürsten sorgt für eine Reinigung der Sohlen und Sohlenränder.
Die Bürste säubert zudem das komplette Oberleder von Verunreinigungen.
Die Aktivierung der Maschine erfolgt über einen Schalter im Haltegriff.
Über einen Düsenstock werden gleichzeitig Sohlen- und Ränderbürsten gezielt mit Reinigungsmittel und Wasser besprüht. Die Dosierung des Reinigungsmittels erfolgt über einen einstellbaren Injektor.

Abmessungen:
Breite:  ca. 730 mm
Tiefe:  ca. 460 mm
Höhe:  ca. 1600 mm

Tehnische Daten:
Anschlusswert (Elektro):230 V / max. 0,20 kW
Menge: 1,000 St

**1.7.17 Brandschutzabschluss T90 für Rundriemen-Förderband (Zeichnungs-Position 7.09+7.10)**
*** gemäß Ausführungsbeschreibung 1
Mindestforderungen an die Ausrüstung:

Schließrichtung vertikal von oben nach unten, mit motorischer Wiederöffnung

Am Durchtritt des Rundriemenförderbandes in die Spülküche (F90-Wände), muss spülküchenseitig eine Brandschutz-klappe installiert werden. Durch die räumlichen Gegebenheiten muss der Feuerschutzabschluss (FAA) einseitig verschmälert ausgeführt werden.

Das Rundriemenfördersystem verläuft ungetrennt durch den Schließbereich, d. h. der Feuerschutzabschluss (FAA) muss vertikal bis Oberkante Förderbandkorpusse schließen. Der Korpushohlraum selbst ist mit Promaxit-Feuerschutzmaterial abzuschotten und muss diesen im Brandfall gasdicht ausschäumen.

In einem Gehäuserahmen aus verzinktem Stahlblech läuft kugelgelagert vertikal der Schieber. Der Schieber wird über eine Gegengewichtanlage ausgeglichen. Schieber und Gehäuserahmen sind beidseitig über elastische Rauchdichtungen sowie über Palusolstreifen abzudichten.

Der Feuerschutzabschluss (FAA) ist über Haltemagneten offengehalten. Die Wiederöffnung erfolgt motorisch. Die Schließgeschwindigkeit ist über eine Dämpfungsanlage zu reduzieren. Die Oberfläche besteht aus Promatectplatten.

Der Feuerschutzabschluss ist an den Sichtflächen mit geschliffenem Edelstahlblech zu verkleiden.

Für die Raumüberwachung sind im Bereich des Brandschutz-abschlusses entsprechende thermische Branderkennungs-elemente mit Sockel (Wärmedifferenzmelder) zu installieren.

Die Verlegung der Leitungen vom Feuerschutzabschluss (FAA) zu den einzelnen Rauchmeldern, wie auch von der Feststellanlage (FSA) zum Feuerschutzabschluss (FAA), muss im Sichtbereich in CNS-Kabelkanälen erfolgen, welche zum Lieferumfang gehören.

Die steuerungstechnische Verknüpfung für den Signal-austausch zwischen der Fördertechnikanlage und der Brandschutztechnik gehört mit zum Leistungsumfang.

Notstromversorgung  (bauseits nicht vorhanden)
Um den Schließbereich des Feuerschutzabschluss im Brandfall freifahren zu können, ist eine passende Notstromversorgung mitzuliefern. Die Förderbandantriebe müssen im Brandfall entsprechend angesteuert werden.

Schaltschrank für die gesamte Brandschutztechnik mit integrierter
-  Notstromerzeugung
-  Freifahrsteuerung
-  Steuerungsanlage für den Feuerschutzabschluss

Schaltschrank aus Chrom- Nickelstahl 1.4301, für Wandmontage.

VDS-Abnahme
Die notwendige VDS-Abnahme nach erfolgter betriebsfertiger Installation des Brandschutzabschluss ist durch den Lieferanten der Anlagentechnik zu veranlassen und kostenmäßig zu tragen.

Die nach der Erstabnahme in regelmäßigen Abständen durchzuführenden Funktionsüberprüfungen (einschließlich Protokollierung) zum Erhalt der Zulassung werden vom Betreiber veranlasst und übernommen.
Menge: 1,000 St

#### 1.8 Warenannahme EG

**1.8.1 Schuh-Hygienestation mit Waschbecken (Zeichnungs-Position 8.01)**
*** gemäß Ausführungsbeschreibung 1
Mindestforderungen an die Ausrüstung:

Station bestehend aus:
-  Sohlen-/Sohlenrandreinigungsmaschine
-  Systemtrenner für die Sohlenreinigungsmaschine, einge-baut in Rückwand
-  Handwaschbecken mit Sensor in Beckenrückwand
-  Seifenspender
-  Desinfektionsmittelspender
-  CNS-Falthandtuchspender
-  CNS-Drahtpapierkorb 35 l
-  Wandhalterung für das Reinigungsmittel
-  Rohrtrenner zwischen der Sohlenreinigungs-maschine und dem Trinkwassernetz

Ausführung:
Komplett aus Edelstahl, Werkstoff 1.4301.

Als Standgerät ausgeführt.

Die Hygienestation ist komplett elektrisch und sanitär-technisch vorinstalliert.

Funktion:
Eine waagrecht liegende, rotierende Bürste mit 2 seitlich angeordneten Tellerbürsten sorgt für eine Reinigung der Sohlen und Sohlenränder.
Die Bürste säubert zudem das komplette Oberleder von Verunreinigungen.
Die Aktivierung der Maschine erfolgt über einen Schalter im Haltegriff.
Über einen Düsenstock werden gleichzeitig Sohlen- und Ränderbürsten gezielt mit Reinigungsmittel und Wasser besprüht. Die Dosierung des Reinigungsmittels erfolgt über einen einstellbaren Injektor.

Abmessungen:
Breite:  ca. 730 mm
Tiefe:  ca. 460 mm
Höhe:  ca. 1600 mm

Tehnische Daten:
Anschlusswert (Elektro):230 V / max. 0,20 kW
Menge: 1,000 St

**1.8.2 Plattformwaage, geeicht (Zeichnungs-Position 8.02)**
*** gemäß Ausführungsbeschreibung 1
Mindestforderungen an die Ausrüstung:

Ausführung:
-  Wiegefläche und Untergestell aus hochwertigem Edelstahl
-  Edelstahlwägezelle – IP65
-  Überlastsicherung
-  Höhenverstellbare Füße
-  Komplett montiert mit Anzeigegerät im Edelstahlgehäuse IP65 (spritzwassergeschützt)
-  LCD-Anzeige mit Hinterleuchtung, Ziffernhöhe 25 mm
-  RS232-Schnittstelle
-  Wiegen, Tarieren, Zählen, Summieren, frei programmierbare Mindest- und Höchstwerte (Check Weighing) mit optischer und akustischer Anzeige, zwei programmierbare Funktionstasten, jeweils 100 Speicherplätze für Check-Weighing-Gewichte, Referenzgewichte und Check-Weighing im Zählbereich
-  Ampelfunktion: programmierbarer
-  Farbwechsel der Hinterleuchtung in Abhängigkeit zum Zielerreichungsgrad
-  Netzbetrieb (Integriertes Netzteil mit 2m-Netzkabel
-  Zur Wandmontage inkl. Wandhalterung

Abmessungen:
Breite Wiegefläche:  ca. 500 mm
Tiefe Wiegefläche:  ca. 400 mm
Höhe Wiegefläche:  ca. 150 mm

Höchstlast:  mind. 150 kg
Ziffernschritt:  50 g
Menge: 1,000 St

#### 1.9 Vorbereitung unrein + Topfspüle UG

**1.9.1 Schranktischanlage in L-Form mit Doppelbecken und Kühlunterbau (Zeichnungs-Position 10.01+10.03)**
*** gemäß Ausführungsbeschreibung 1
Mindestforderungen an die Ausrüstung:

Alle fertigungs- oder lieferbedingten Teilsegmente sind über die Gesamtlänge der Anlage miteinander naht- und fugenlos zu verschweißen und zu verbinden. Sichtbare Übergänge sind zu vermeiden.

Sämtliche notwendigen Anlagenbeschriftungen bedienseitig sind einzuätzen, Kunststoff-Aufklebeschilder werden nicht akzeptiert.

Aufstellung auf bauseitigem Sockel, Höhe ca. 150 mm.

Im Sockelrücksprung ist der Korpus mit CNS-Blechen zu verschließen. Sichtbare Übergänge oder Öffnungen zwischen Korpus und dem Sockel dürfen nicht entstehen.

In die Tischplatte fugenlos eingeschweißt zwei Becken je ca. 600 x 500 x 300 mm mit Ventilprägung passend für 2"- Standrohr (siehe Zubehör).

In die Einheitspreise sind ggf. notwendige Wandanschluss-blenden einzurechnen.

Abmessungen:
Breite:  ca. 1070 / 4600 mm
Tiefe:  700 mm
Höhe:  750 mm
Arbeitshöhe:  900 mm

Im Unterbau montiert von links:

Schrankraum (Eckschrank) vierseitig geschlossen, frontseitig mit Flügeltür und Zwischenbord, ca. 1070 mm x 1070 mm.

Schrankraum dreiseitig geschlossen, frontseitig mit Flügeltür und höhenverstellbarem Zwischenbord, ca. 490 mm breit.

Schubladenblock Größe GN 1/1 dreiseitig geschlossen mit drei übereinander angeordneten Rahmenschubladen mit CNS - Teleskop - Vollauszügen inkl. GN-Behälter. Schubladenblenden doppelwandig mit eingearbeiteten waagrechten Griffleisten mit Umschlag, 400 mm breit.

Kühlunterbau 2 x GN 1/1 mit Installationsfach, ca. 1250 mm breit, mit 1 x Kühlelement mit Drehtür und 1 x Kühlelement mit drei Kühlauszügen übereinander. Steckerfertige Ausführung.

Schrankraum dreiseitig geschlossen, frontseitig mit zwei Flügeltüren, als Installationsschrank für die beiden Becken, ca. 1400 mm breit.

Mitzulieferndes Zubehör:
1 St  Zweiloch-Standbatterie DN 20 mit Schwenkauslauf mind. 300 mm lang, einschließlich Strahlbrecher aus Messing verchromt, schwere Gewerbeausführung mit Metallgriffen und Schlauchpendelbrause umschaltbar.
2 St  Standrohr 2" mit Metallkonus
2 St  Eckschutzsieb
2 St  Siebventil
1 St  Anschlussset

Ausführung Tischplatte:
Tischplattenstärke 50 mm, Materialdicke 2,0 mm, vollflächig schalldämmend mit Antidröhnmatten unterlegt und durch Profile aus Chromnickelstahl an der Unterseite verstärkt. Die Unterseite vollflächig mit CNS mind. 0,7 mm verschlossen. Die Ecknähte an den Auf- und Abkantungen sind durchgehend verschweißt und verschliffen.
Die Tischplatte an den wandanliegenden / gerätean-liegenden Seiten mit einer 50 mm hohe Aufkantung. Alle Abkantungen sind mit Tropfnase 50 mm sowie Rollkante R 20 auszuführen. Die Tischplatte ist in einem Stück gefertigt, falls erforderlich ist diese vor Ort zu verschweißen und sauber zu verschleifen, so dass ein Übergang nicht erkennbar ist.
Der Hohlraum im Abstand zwischen Tropfnase und Schrankkorpus durch ein Chromnickelstahl-Profil ver-schlossen.

Ausführung Installationsschränke H1:
Schrankkorpusse in stabiler selbsttragender Ausführung aus CNS in Hygieneausführung H1 gem. DIN 18865-9 gegebenenfalls durch Zwischenwände unterteilt. Materialdicke mind. 1,25 mm. Schrank bestehend aus Boden, Rückwand und Seitenwänden. Der Boden ist mit Profilen verstärkt. Alle Installationsschränke sind mit Flügeltür abschließbar und Installationskennzeichnung gefordert. Nach Bedarf sind Lüftungsschlitze in der Flügeltür vorzusehen. An der Rückwand sind Öffnungen für die Installationen vorzusehen.

Ausführung Schränke H2:
Schrankelement in Hygieneausführung H2 gem. DIN 18865-9 herzustellen. Der Schrankkorpus in stabiler selbst-tragender Ausführung aus CNS gegebenenfalls durch Zwischenwände unterteilt. Materialdicke mind. 1,25 mm. Schrank bestehend aus Boden, Rückwand und Seitenwänden. Der Boden ist mit Profilen verstärkt.

Ausführung Kühltische mit Schubladen und/oder Türen:
Schrankkorpus und Flügeltüren bzw. Schubladen in doppelwandiger Bauweise aus CNS. Mit PU-Schaum ausgeschäumt. Bei Normalkühlung 40 mm. Im Innenraum H1 nach DIN 18865-9. Die Flügeltüren bzw. Schubladen mit auswechselbarem Magnetdichtrahmen. Die Griffleiste flächenbündig angekantet. Türscharniere stabil und wartungsfrei. Kühlbereich +2 bis +10 °C.  Bei Kühlschubladen Ausstattung gemäß Einzelspezifikation (Flaschenschublade, Rahmenschublade für GN-Einsätze, gekantete Wanne). CNS-Teleskop Vollauszug Tragkraft 80-100 kg. Kühlfächer immer mit Umluftkühlung. Kühlfächer mit Türen immer mit Beleuchtung. Ausstattung mit GN-Behältern und Rosten inbegriffen. Umluftverdampfer mit thermostatischem Expansionsventil bzw. Kapillarrohr-einspritzung. Verrohrung und Verkabelung bis zum rechts oder links vom Kühlraum sitzenden Installationsfach, mit Elektroanschlusskasten und Temperaturregler, Tauwasser-verdunstung, Abtauautomatik.
Sämtliche Kühlelemente sind steckerfertig auszuführen.

Ausführung Flügeltür:
Flügeltür aus CNS ist doppelwandig, 20 mm dick, mit flächenbündiger senkrecht angekanteter Griffleiste ausgeführt, Flügeltür allseitig verschweißt. Offene Ecken und Kanten werden nicht akzeptiert. Die Tür ist fluchtend und ohne Überlappung gefertigt, mit stabilem wartungsfreiem 180° Scharnier angeschlagen, mit versenktem Magnet-verschluss. Außenliegende Scharniere und Schlösser sowie Nieten werden nicht akzeptiert.

Ausführung Schubladen:
Die Schubladen aus Chromnickelstahl 1.4301 ausgelegt für GN 1/1. Das Schubladendoppel zweischalig 20 mm dick mit flächenbündig waagrecht angekanteter Griffleiste allseitig verschweißt ohne Fugen. Offene Ecken und Kanten werden nicht akzeptiert. Schubladen als Rahmenschublade mit CNS-Teleskop-Vollauszügen inkl. eingehängtem CNS-Behälter 1/1-100 mm.

Ausführung Borde:
Die Borde aus CNS sind an der Vorderkante 40 mm ab- und 12 mm untergekantet. Feste Borde in Schränken sind hinten 20 mm hoch, stirnseitig 20 mm abgekantet, an der Vorderkante 40 mm ab- und 12 mm untergekantet und mit einem U-förmigen Gegenprofil zur Vermeidung von Verletzungen versehen. Bord mit Profilen verstärkt. Die Unterseite vollflächig mit CNS mind. 0,7 mm verschlossen.
Verstellbare Borde in Schränken sind allseitig wie oben beschrieben 40 mm abgekantet mit Gegenprofil an den Längsseiten zu versehen.

Ausführung Leitungsführungen innerhalb der Küchenmöbel:
Wenn bei Tischen mit geschlossenen Unterbauten die Deckplatten oder Anlagenteile Zuleitungen benötigen und diese durch den Unterbau geführt werden müssen, sind diese Leitungen durch eine passende Leitungseinhausung aus CNS zu verlegen.
Diese Leitungseinhausung ist geschlossen, hat aber abnehmbare Paneele, um den Zugang zu den Leitungen jederzeit zu gewähren. Diese Zugangspaneelen sind durch Laschen oder Schrauben gehalten.
Alle Durchführungen sind mit dichten Kunststoffdurch-führungen auszurüsten.

Ausführung der Blenden:
Sämtliche Blenden der zu verschließenden Räume sind wie folgt auszuführen:
Blende aus CNS, aufgeschraubt, Ausführung mit Falz zum Korpus sowie feuchte- und staubdichter Elastomer-Abdichtung. Steckdosen und Schalter sind vertieft einzubauen. Um Stauwärme vorzubeugen sind bei Bedarf Lüftungsschlitze in den Blenden vorzuhalten.
Menge: 1,000 St

**1.9.2 Handwaschbecken, wandhängend (Zeichnungs-Position 10.04)**
*** gemäß Ausführungsbeschreibung 1
Mindestforderungen an die Ausrüstung:

Abmessungen:
Breite:  550 mm
Tiefe:  450 mm
Höhe:  750 mm
Arbeitshöhe:  900 mm

Mit berührungsloser Armatur 1/2" mit Stromanschluss 230 V.

Angeschweißt 2 Konsolen aus CNS (1.4301) zur Aufhängung.

Unterbau dreiseitig geschlossen, frontseitig mit Flügeltür, als Installationsschrank für das Handwaschbecken, mit  integrierter Einwurfklappe inkl. dahinter eingehängt und abnehmbarem Kunststoffbehälter für die Papierhandtücher. Rückwand abnehmbar.

Mitzulieferndes Zubehör:
1 St  Papierhandtuchspender
  Edelstahlgehäuse mit Sichtfenster, für bis zu 200 Falthandtücher, ca. 280x100x260 mm inkl. Erstbe-füllung.
1 St  Seifenspender
  Aluminiumgehäuse, Euro-Norm-Spender mit langem Bedienungshebel geeignet für Hand- und Ellbogenbedienung, für 500 ml Euroflaschen,  ca. 80x220x280 mm inkl. Nachfüllbehälter und Erstbefüllung.
1 St  Desinfektionsspender
  Aluminiumgehäuse, Euro-Norm-Spender mit langem Bedienungshebel geeignet für Hand- und Ellbogenbedienung, für 500 ml Euroflaschen,  ca. 80x220x280 mm inkl. Nachfüllbehälter und Erstbefüllung.
1 St  Kunststoffbehälter für Papier im Unterbau des Handwaschbeckens.

Tischplatten-Ausführung:
Tischplattenstärke 50 mm, Materialdicke 2,0 mm, vollflächig schalldämmend mit Antidröhnmatten unterlegt und durch Profile aus Chromnickelstahl an der Unterseite verstärkt. Die Ecknähte an den Auf- und Abkantungen sind durchgehend verschweißt und verschliffen. Die Tischplatte an den wandanliegenden / geräteanliegenden Seiten 50 mm aufgekantet, alle anderen Seiten mit Abkantung. Darin fugenlos eingeschweißt 1 tiefgezogenes Waschbecken. Auslaufprägung 1 1/2", mit Überlaufsicherung, ohne Ventil.
Menge: 1,000 St

**1.9.3 Schlauchaufroller mit Mischbatterie (Zeichnungs-Position 10.05)**
*** gemäß Ausführungsbeschreibung 1
Mindestforderungen an die Ausrüstung:

Offene Ausführung. Konsole Edelstahl. Schlauchtrommel aus Edelstahl. Drehdurchführung komplett aus Edelstahl mit großem Durchlauf.

Arretierung mindestens siebenfach pro Trommelumdrehung.

Der automatische Schlauchaufroller ist mittels Konsole auf Wand montiert und um einen Winkel von mindestens 120° schwenkbar.

Der Schlaucheinlauf wird über mindestens 4 Kunststoffrollen geführt. Der automatische Schlauchaufroller muss mit einem wartungsfreien Federpaket ausgestattet sein, dessen Federkraft von außen stufenlos einstellbar ist.

Abmessungen:
Trommeldurchmesser: ca. 480 mm
Breite:  ca. 200 mm

Mitzulieferndes Zubehör:
1 St  Spezialschlauch für Heißwasser 15 m, Schlauch-material nicht radierend, PVC-Knick- und Handschutz.
1 St  Wasserreinigungspistole, gummiummantelt, Anschluß-tüllen.
1 St  Wandmontagekonsole, schwenkbar.
1 St  Zwei-Hand-Mischbatterie DN15, Auslauf R3/4.
1 St  Spezialschlauch für Heißwasser 1,5 m für den Anschluss an die Mischbatterie, Schlauchmaterial nicht radierend, PVC-Knick- und Handschutz.
Menge: 1,000 St

**1.9.4 Utensilienspülmaschine (Zeichnungs-Position 10.07)**
*** gemäß Ausführungsbeschreibung 1
zum Reinigen von Behältern, Töpfen, Kesseln, Backblechen sowie diversen Arbeitsgeräten

Mindestforderungen an die Ausrüstung:

-  Frontlader mit geteilter Fronttür
-  Aufbau und Inneneinrichtung aus CrNi-Stahl 18/10 bzw. hochwertigen, korrosionsbeständigen Werkstoffen
-  Doppelwandiger Aufbau einschl. FCKW-freier Waschraum-tür-Isolierung
-  Gerundeter Waschtank
-  Reversierendes Flächenwaschsystem aus CrNi Stahl 18/10
-  Tankabdecksieb für grobe Verunreinigungen
-  Aktiv Plus Laugenfiltersystem
-  Vollelektronische Steuerung mit Bediendisplay und zusätzlichem Start Taster
-  Digitale Temperaturanzeige für Wasch- und Klar-spülwasser
-  Selbstreinigungsprogramm
-  Trägerkorb aus massivem CrNi-Stahl 18/10 mit leichtgängigen Laufrollen
-  Aqua-Stop-System mit Leckwasserkontrolle und Bodenwanne
-  Netzdruckunabhängige Frischwasserzuleitung mit freiem Auslauf
-  Druckloser Edelstahlboiler
-  Drucksteigerungspumpe für eine konstante Klarspülmenge und Klarspültemperatur
-  Laugenpumpe
-  Boiler- gegen Tankheizung elektrisch verriegelt
-  Klarspüler-Dosiergerät
-  Anschluss-Set bestehend aus Zulauf-, Ablaufschlauch und Elektrokabel - je 1,8 m ab Maschine

Der elektrische Anschluss der Tankheizung muss über eine Energieoptimierung steuerbar sein.

Abmessungen:
Länge der Maschine:  ca. 1490 mm
Tiefe der Maschine:  ca. 895 mm
Tiefe bei geöffneter Tür:ca. 1320 mm
Höhe der Maschine:  ca. 1935 mm
Höhe bei geöffneter Tür:ca. 2490 mm
Einschubhöhe:  ca. 890 mm
Korbmaß:  ca. 1310 x 700 mm
Bodenfreiheit:  150 mm

Maschinensteuerung mit Infrarotschnittstelle

Servicedatenaustausch (Dokumentation und Program-mierung)
Analyse des Maschinenzustandes mit „Hilfe“-Funktion
gezielte Ansteuerung und Prüfung einzelner Aktoren (Motoren, Schütze usw.)
automatischer Versand des ausgelesenen Datenspeichers per E-Mail
Neueste Spülparameter per Internet
Programmierbare Infomeldung bei  Erschöpfung beigestellter TE-Patrone

Allgemeine Merkmale
DIN EN ISO 9001:
CE-Zeichen:
GS-Prüfzeichen:
Gemäß den Hygieneanforderungen
DIN EN 17735
Zertifiziertes QM-System
Bedienung über Bediendisplay:
Zusätzlicher Start Taster
Selbstreinigungsprogramm
Doppelwandiger Aufbau einschl. FCKW-freier Waschraumtür-Isolierung
Wasch- und Klarspülarme aus CrNi
Steigleitungen aus CrNi
Gerundeter Waschtank
Sanftanlauf
Aqua-Stop-System mit Bodenwanne
Laugenpumpe
Drucksteigerungspumpe
Freier Auslauf Familie A, Typ A, nach EN1717:
Rückwandverkleidung

Technische Daten:
Tankinhalt:  ca. 100 Liter
Klarspülmenge pro Spülgang: ca. 9,0 Liter

Lautstärke:  ca. 70 dB(A)

Anschlusswerte
Edelstahl-Waschpumpe: ca. 2 x 2,2 kW
Tankheizung:  ca. 9,0 kW
Boiler:  ca. 18,0 kW
Tank- und Boilerheizung gegenseitig verriegelt

Heizmedium
Drehstrom:  3NPE 400V~, 50 Hz
Schutzart:  IP X5

Programmlaufzeiten
Laufzeiten:  120 / 240 / 480 Sekunden

Leistungsmerkmale
Körbe / Stunde (theoretisch):min. 30 Körbe
Spülleistung in Korbfläche / Stunde: ca. 27,50 m²

Dosiertechnik
Klarspüler-Dosiergerät, ohne Vorratsbehälter

Programmstarttaste
Programmstarttaste rechts

Mitzulieferndes Zubehör:
1 St  Korb mit Laufrollen ca. 1310 x 700 mm
Menge: 1,000 St

**1.9.5 Regalanlage (Zeichnungs-Position 10.08)**
Mindestforderungen an die Ausrüstung:

Regalanlage in L-Aufstellung bestehend aus:

1 St  Standregal aus CNS (1.4301)

Abmessungen:
Breite:  ca. 4100 mm
Tiefe:  500 mm
Höhe:  2000 mm

Auflagen:  geschlossene Auflagen
Auflagen pro Feld:  5 St
Auflagenmaterial:  CNS (1.4301)
Feldlast:  max. 1200kg

1 St  Standregal aus CNS (1.4301)

Abmessungen:
Breite:  ca. 3900 mm
Tiefe:  500 mm
Höhe:  2000 mm

Auflagen:  geschlossene Auflagen
Auflagen pro Feld:  5 St
Auflagenmaterial:  CNS (1.4301)
Feldlast:  max. 1200kg

Ständer, Kreuzverstrebungen und Anzahl der Felder sind entsprechend den Längen ausreichend vorzusehen. Übereckverbindungen sind ggf. mit einzurechnen.
Menge: 1,000 St

#### 1.10 Fahrbare Einrichtungen

**1.10.1 Regalwagen (Zeichnungs-Position 12.01)**
Mindestforderungen an die Ausrüstung:

Abmessungen:
Breite:  ca. 460 mm
Tiefe:  ca. 620 mm
Höhe:  ca. 1670 mm

Ausführung:
Wagen in stabiler und selbsttragender Konstruktion aus Vierkantrohr. 18 Paar fest eingeschweißte U-Auflage-schienen mit beidseitigen Durchschub- und Kippsicherungen gemäß DIN EN 18867-2. Zusätzlich 2 Querstreben aus Rechteckprofil. 4 Abweiserrollen aus Polyethylen als Anfahrschutz. Wagen fahrbar auf 4 Lenkrollen, davon 2 mit Totalfeststellern.

Technische Daten:
Werkstoff:  CNS (1.4301)
Nutzlast:  mind. 90 kg
Einschubart:  Längseinschub
Kapazität:  18 x GN 1/1
Menge: 10,000 St

**1.10.2 Universalspender (Zeichnungs-Position 12.02)**
*** gemäß Ausführungsbeschreibung 1
Mindestforderungen an die Ausrüstung:

Abmessungen:
Breite:  ca. 510 mm
Tiefe:  ca. 750 mm
Bauhöhe:  ca. 900 mm
Höhe:  ca. 1020 mm

Ausführung:
Universalstapler mit Umluftheizung zur Aufnahme von runden und rechteckigen Geschirrteilen der Größe 80 bis 280 mm.

Stapler in selbsttragender Konstruktion aus Edelstahl. Geschlossenes, glattes Außengehäuse mit thermischer Isolierung. Innenverkleidung rundum mit Spiegelblechen. Stapelschacht mit Innenschachtverkleidung und heraus-nehmbarer Stapelbühne aus kunststoffbeschichtetem Edelstahlgitter mit kugelgelagerter Plattformführung. Ausgestattet mit zwei in die Steckplätze der Plattform einsetzbaren Edelstahl-Führungsstäbe. Gleichbleibende Ausgabehöhe durch manuell einstellbares Zugfedersystem aus Edelstahl. Mit Abdeckhaube aus Polycarbonat. Beheizung durch Energiemodul mit integriertem Motor, Lüfterrad und Edelstahl-Rohrheizkörper für automatischen Umluftbetrieb, bedienbar über Ein-/Aus-Schalter mit Kontrollleuchte und thermostatisch regelbar durch stufenlosen Temperaturregler und mit Temperatur-begrenzung gemäß VDE. Stromzufuhr über ausziehbares Spiralkabel mit Winkelstecker. Steckerhalterung mittels Blindsteckdose in der Schaltblende. Ausgestattet mit Bügelgriff auf der Oberseite des Korpus. Zwei Stoßecken aus Polymer als Anfahrschutz in Fahrtrichtung. Stapler fahrbar auf 4 Lenkrollen, 2 mit Totalfeststellern, ø ca. 125 mm.

Technische Daten:
Elektrischer Anschluss: 230 V
Anschlusswert:  ca. 1,5 kW
Maximale Geschirrtemperatur: 100°C
Schutzart:  Klasse 1
Kapazität mit Haube:  bis zu 615 Geschirrteile
Menge: 5,000 St

**1.10.3 Müllsammler 1-fach (Zeichnungs-Position 12.03)**
Mindestforderungen an die Ausrüstung:

Abmessungen:
Breite:  ca. 360 mm
Tiefe:  ca. 480 mm
Höhe:  ca. 920 mm

Ausführung:
Aus CNS (1.4301) mit unterer Bodenplatte, mit Standrohre für Halterahmen, Bodenplatte umlaufend abgekantet; oben mit einem angeschweißten rechteckigen Halterahmen und einem Gummilippenring zur Aufnahme von Abfallsäcken. Zusätzlich ausgestattet mit einem Fußhebel zum Öffnen des  Deckels.

Das Gerät ist fahrbar auf 4 Lenkrollen, davon 2 mit Feststellern. Die Rollen sind mit einem Fadenschutz versehen.

Aufnahmekapazität: 1 Abfallsack
Menge: 3,000 St

**1.10.4 Tellerspender 1-fach (Zeichnungs-Position 12.04)**
*** gemäß Ausführungsbeschreibung 1
Mindestforderungen an die Ausrüstung:

Abmessungen:
Breite:  ca. 460 mm
Tiefe:  ca. 610 mm
Bauhöhe:  ca. 900 mm
Höhe:  ca. 1070 mm

Tellerstapler zur Aufnahme von runden Tellern Ø 190 bis 260 mm in einem umluftbeheizten Stapelschacht.

Ausführung:
Stapler in selbsttragender Konstruktion aus Edelstahl. Geschlossenes, glattes Außengehäuse mit thermischer Isolierung. Innenverkleidung rundum mit Spiegelblechen. Offener Stapelschacht und Stapelbühne in kunststoff-beschichteter Stabkonstruktion. Drei Geschirrführungen mit Kunststoffbeschichtung, variabel einstellbar. Gleichbleibende Ausgabehöhe durch manuell einstellbares Zugfedersystem aus Edelstahl. Mit Abdeckhaube aus Polycarbonat. Beheizung durch Edelstahl-Rohrheizkörper mit Lüfterrad für automatischen Umluftbetrieb, bedienbar über Ein-/Aus-Schalter mit Kontrollleuchte und thermostatisch regelbar durch stufenlosen Temperaturregler und mit Temperatur-begrenzung gemäß VDE. Stromzufuhr über ausziehbares Spiralkabel mit Winkelstecker. Steckerhalterung mittels Blindsteckdose in der Schaltblende. Vier Stoßecken aus Polymer, davon zwei an den oberen Korpusecken mit integrierten Schiebegriffen als Anfahrschutz. Stapler fahrbar auf 4 Lenkrollen, 2 mit Totalfeststellern, ø ca. 125 mm.

Technische Daten:
Elektrischer Anschluss: 230 V
Anschlusswert:  ca. 0,9 kW
Maximale Geschirrtemperatur: 80°C
Schutzart:  Klasse 1
Kapazität mit Haube:  ca. 80 Teile
Menge: 4,000 St

**1.10.5 Servierwagen (Zeichnungs-Position 12.05)**
Mindestforderungen an die Ausrüstung:

Abmessungen:
Breite:  ca. 900 mm
Tiefe:  ca. 600 mm
Höhe:  ca. 950 mm

Nutzlast:  mind. 120 kg

Ausführung:
Wagen in stabiler und selbsttragender Konstruktion aus Edelstahl, Werkstoff 1.4301. Rundrohrrahmen ca. ø 25 mm mit 3 fest eingeschweißten, tiefgezogenen Borden mit Profilrand, schalldämmend unterfüttert, abgekantet und nach innen gefalzt. Beidseitig mit Schiebebügel ausgestattet. 4 Abweiserrollen aus Polyethylen als Anfahrschutz. Wagen fahrbar auf 4 Lenkrollen, 2 mit Totalfeststellern.
Menge: 5,000 St

**1.10.6 Arbeitstisch, fahrbar (Zeichnungs-Position 12.06)**
*** gemäß Ausführungsbeschreibung 1
Mindestforderungen an die Ausrüstung:

Abmessungen:
Länge:  1100 mm
Breite:  600 mm
Höhe:  900 mm

CNS-Arbeitstisch in fahrbarer Ausführung mit einem Grund- und einem Zwischenboden, schalldämmend mit Antidröhnbelag unterfüttert. Rohrunterbau mit 4 Lenkrollen, davon 2 feststellbar, mit Kunststoffstoßkanten.
Menge: 4,000 St

**1.10.7 Bankettwagen (Zeichnungs-Position 12.07)**
*** gemäß Ausführungsbeschreibung 1
Mindestforderungen an die Ausrüstung:

Abmessungen:
Breite:  ca. 640 mm
Tiefe:  ca. 780 mm
Höhe:  ca. 1650 mm

Bankettwagen mit Umluftheizung zur Aufnahme von Rosten GN 1/1 oder Behälter GN 1/1.

Wagen komplett aus Edelstahl, selbsttragende Konstruktion. Doppelwandiger, allseitig geschlossener Bankettwagen, Wandung und Türen FCKW-frei wärmegedämmt. Doppel-wandige Flügeltür mit Türverschluss, um 270° zu öffnen. Automatische Türarretierung in geschlossenem oder geöffnetem Zustand. Innenraum mit zwei herausnehmbaren Regalleitern mit 20 Auflageschienen. Beheizung durch ein herausnehmbares Wärmemodul, stufenlos regulierbar von +30°C bis +95°C. Umluftheizung mit integriertem Feuchtheiß-luftsystem, inklusive Befeuchtungswanne. Temperatur-kontrolle durch Thermostat mit analoger Anzeige. Vier senkrecht durchgehende Schubstangen (2 je Seite), zum Manövrieren. Anfahrschutz durch umlaufendem Stoßrahmen unten und oben am Wagen. Wagen fahrbar auf 2 Lenkrollen mit Totalfeststellern und 2 Bockrollen, ø ca. 125 mm.

Technische Daten:
Nutzmaß:  530 x 325 mm
Kapazität:  min. 20 x Roste GN 1/1
  oder 20 x Behälter GN 1/1
Einschubart:  Längseinschub
Temperaturbereich: 30º - 95º C
Leistung:  ca. 1,6 kW
Anschluss-Spannung: 230V AC
Schutzklasse:  Klasse 1
Menge: 1,000 St

**1.10.8 Tellerspender 2-fach (Zeichnungs-Position 12.08)**
*** gemäß Ausführungsbeschreibung 1
Mindestforderungen an die Ausrüstung:

Abmessungen:
Breite:  ca. 460 mm
Tiefe:  ca. 930 mm
Bauhöhe:  ca. 900 mm
Höhe:  ca. 1070 mm

Tellerstapler zur Aufnahme von runden Tellern Ø 190 bis 260 mm in zwei umluftbeheizten Stapelschächten.

Ausführung:
Stapler in selbsttragender Konstruktion aus Edelstahl. Geschlossenes, glattes Außengehäuse mit thermischer Isolierung. Innenverkleidung rundum mit Spiegelblechen. Offene Stapelschächte und Stapelbühnen in kunststoffbeschichteter Stabkonstruktion. Pro Stapelschacht je drei Geschirrführungen mit Kunststoffbeschichtung, variabel einstellbar. Gleichbleibende Ausgabehöhen durch manuell einstellbare Zugfedersysteme aus Edelstahl. Mit Abdeckhauben aus Polycarbonat. Beheizung durch Edelstahl-Rohrheizkörper mit Lüfterrad für automatischen Umluftbetrieb, bedienbar über Ein-/Aus-Schalter mit Kontrollleuchte und thermostatisch regelbar durch stufenlosen Temperaturregler und mit Temperatur-begrenzung gemäß VDE. Stromzufuhr über ausziehbares Spiralkabel mit Winkelstecker. Steckerhalterung mittels Blindsteckdose in der Schaltblende. Vier Stoßecken aus Polymer, davon zwei an den oberen Korpusecken mit integrierten Schiebegriffen als Anfahrschutz. Stapler fahrbar auf 4 Lenkrollen, 2 mit Totalfeststellern, ø ca. 125 mm.

Technische Daten:
Elektrischer Anschluss: 230 V
Anschlusswert:  ca. 1,5 kW
Maximale Geschirrtemperatur: 80°C
Schutzart:  Klasse 1
Kapazität mit Haube:  ca. 165 Teile
Menge: 5,000 St

**1.10.9 Taplettstapler (Zeichnungs-Position 12.10)**
Tablettspender geeignet für die Tablett-/Besteckspül-maschine mit Tablettabstapeleinrichtung (Zeichnungs-Position 7.01)

Mindestforderungen an die Ausrüstung:

Abmessungen:
Breite:  ca. 500 mm
Tiefe:  ca. 700 mm
Höhe:  ca. 910 mm

Grundrahmenabdeckung, Plattform, Federkasten Chrom-Nickelstahl 18/10.
Grundplatte mit Eckpuffern aus Kunststoff.
Anpassung Stapelhöhe sowie Gewichtsklasse durch Ein- oder Aushängen von Zugfedern.
Federmechanismus leicht zugänglich.
Tablettspender fahrbar durch 4 Lenkrollen, nicht rostend, davon 2 feststellbar.
Rollendurchmesser ca. 125 mm.
Menge: 7,000 St

### 2 Besondere Leistungen

#### 2.1 Stundenlohnarbeiten

**2.1.1 Nachweisarbeiten Facharbeiter**
Unvorhergesehene Arbeiten, welche nicht in den Positionen erfasst sind und gegen Nachweis und auf besondere Anweisung der Bauleitung zur Ausführung kommen.
Menge: 10,000 Std

**2.1.2 Nachweisarbeiten Helfer**
Unvorhergesehene Arbeiten, welche nicht in den Positionen erfasst sind und gegen Nachweis und auf besondere Anweisung der Bauleitung zur Ausführung kommen.
Menge: 10,000 Std

#### 2.2 Einweisung

**2.2.1 Einweisung Küchenpersonal**
Die Einweisung des Küchenpersonals hat umfassend zu erfolgen.
Menge: 8,000 Std

**2.2.2 Einweisung Wartungspersonal**
Die technische Einweisung des Wartungspersonals hat umfassend zu erfolgen.
Menge: 8,000 Std

#### 2.3 Wartung und Dichtheitsprüfung

**Ausführungsbeschreibung 2 Wartung und Dichtheitsprüfung Spültechnik**
*Wartung und Dichtheitsprüfung Spültechnik*
Wartung und Dichtheitsprüfung Spültechnik

dreimal jährlich für den Zeitraum von 4 Jahren

Der AN übernimmt die Wartung der im Leistungsverzeichnis benannten Anlagen gemäß DIN 31051, DIN EN 378, VDMA 24 186 Teil 3, VGB 4, AMEV, DVGW, den Herstellerangaben und den aktuell gültigen Vorschriften und Richtlinien für den Zeitraum von 4 Jahren.

Unter Wartung versteht man die Maßnahmen zur Bewahrung des Soll-Zustandes (Zustand der Funktions-Tauglichkeit im ursprünglichen Neuzustand) von technischen Mitteln eines Systems.

Zu den Wartungsarbeiten gehören Leistungen wie Prüfen, Nachstellen, Reinigen usw. Einzukalkulieren sind die erforderlichen MSR- und Elektrowartungen nach VDMA, etc. sowie die Entsorgung von Teilen, Stoffe und Hilfsmittel.

Die Abrechnung erfolgt nach der Durchführung der Arbeiten auf Vorlage der Wartungsprotokolle und Dichtprüfungs-protokolle.

Der Bieter hat für die angebotene Leistung, abgestimmt auf die vorangegangenen Positionen, die von Ihm angebotenen Tätigkeiten anhand von Wartungschecklisten nachzuweisen. Die Wartungschecklisten sind dem Wartungsangebot beizulegen.

Sämtliche Wartungsarbeiten sind ohne Einschränkungen des laufenden Betriebes und nur in Abstimmung mit der Leitung Gastronomie durchzuführen. Wartungsarbeiten können im Einzelfall auch erst in den Nachtstunden durchgeführt werden.

Hinweis:
Die Wartung wird gesondert beauftragt.

**2.3.1 Wartung und Dichtheitsprüfung im 1. Jahr**
*** Pauschalposition
*** gemäß Ausführungsbeschreibung 2
Menge: 1,000 psch

**2.3.2 Wartung und Dichtheitsprüfung im 2. Jahr**
*** Pauschalposition
*** gemäß Ausführungsbeschreibung 2
Menge: 1,000 psch

**2.3.3 Wartung und Dichtheitsprüfung im 3. Jahr**
*** Pauschalposition
*** gemäß Ausführungsbeschreibung 2
Menge: 1,000 psch

**2.3.4 Wartung und Dichtheitsprüfung im 4. Jahr**
*** Pauschalposition
*** gemäß Ausführungsbeschreibung 2
Menge: 1,000 psch

**Ausführungsbeschreibung 3 Wartung und Dichtheitsprüfung Thermische Kochgeräte**
*Wartung und Dichtheitsprüfung Thermische Kochgeräte*
Wartung und Dichtheitsprüfung Thermische Kochgeräte

einmal jährlich für den Zeitraum von 4 Jahren

Der AN übernimmt die Wartung der im Leistungsverzeichnis benannten Anlagen gemäß DIN 31051, DIN EN 378, VDMA 24 186 Teil 3, VGB 4, AMEV, DVGW, den Herstellerangaben und den aktuell gültigen Vorschriften und Richtlinien für den Zeitraum von 4 Jahren.

Unter Wartung versteht man die Maßnahmen zur Bewahrung des Soll-Zustandes (Zustand der Funktions-Tauglichkeit im ursprünglichen Neuzustand) von technischen Mitteln eines Systems.

Zu den Wartungsarbeiten gehören Leistungen wie Prüfen, Nachstellen, Reinigen usw. Einzukalkulieren sind die erforderlichen MSR- und Elektrowartungen nach VDMA, etc. sowie die Entsorgung von Teilen, Stoffe und Hilfsmittel.

Die Abrechnung erfolgt nach der Durchführung der Arbeiten auf Vorlage der Wartungsprotokolle und Dichtprüfungs-protokolle.

Der Bieter hat für die angebotene Leistung, abgestimmt auf die vorangegangenen Positionen, die von Ihm angebotenen Tätigkeiten anhand von Wartungschecklisten nachzuweisen. Die Wartungschecklisten sind dem Wartungsangebot beizulegen.

Sämtliche Wartungsarbeiten sind ohne Einschränkungen des laufenden Betriebes und nur in Abstimmung mit der Leitung Gastronomie durchzuführen. Wartungsarbeiten können im Einzelfall auch erst in den Nachtstunden durchgeführt werden.

Hinweis:
Die Wartung wird gesondert beauftragt.

**2.3.5 Wartung und Dichtheitsprüfung im 1. Jahr**
*** Pauschalposition
*** gemäß Ausführungsbeschreibung 3
Menge: 1,000 psch

**2.3.6 Wartung und Dichtheitsprüfung im 2. Jahr**
*** Pauschalposition
*** gemäß Ausführungsbeschreibung 3
Menge: 1,000 psch

**2.3.7 Wartung und Dichtheitsprüfung im 3. Jahr**
*** Pauschalposition
*** gemäß Ausführungsbeschreibung 3
Menge: 1,000 psch

**2.3.8 Wartung und Dichtheitsprüfung im 4. Jahr**
*** Pauschalposition
*** gemäß Ausführungsbeschreibung 3
Menge: 1,000 psch
